# Gescherweg 3 - Neubau Studentenwohnanlage
Angebotsaufforderung (GAEB DA XML 3.1, DA83)
Projekt: 12-23025
Währung: EUR
Nebenangebote zugelassen: ja
Vergabeart: Beschränkte Ausschreibung
Auftragsdatum: 14.03.2024
Auftraggeber: LWL Münster
Erstellt mit: GXML Toolbox V3.3 R20230829, iTWO_64 V25.0.473, 29.09.2026

## 325 Schlosserarbeiten
Datum: 29.09.2026

*Hinweis: 01 Projektbeschreibung*
01 Projektbeschreibung

Am Standort „Campus Gescherweg" in Gievenbeck sollen 190 neue Studierendenwohnheimplätze in Form von zwei Gebäuden realisiert werden. Auftraggeber und Bauherr ist das Studierendenwerk Münster, das mit den Neubauten ihrem Auftrag nachkommt, bezahlbaren Wohnraum für Studierende zu schaffen und damit dem Wohnungsmangel in Münster entgegenzuwirken.

Der Gescherweg befindet sich nord- westlich von Münsters Innenstadt im Stadtteil Gievenbeck. Die zwei Gebäude sollen in direkter Nähe zu zwei bereits bestehenden Wohnheimstrukturen errichtet werden, die zusammen eine Art Studierendenwohnheim-Campus bilden.
Die zwei neuen Wohnheime sollen auf dem Parkplatz des naheliegenden Bestandsgebäudes Gescherweg 70-84 realisiert werden.

Die 190 neu entstehenden Wohnplätze werden in Form von zwei Gebäuderiegeln realisiert. Die Erschließung erfolgt über den bereits bestehenden Weg südlich des Parkplatzes, von dem auch das Bestandswohnheim Gescherweg 70-84 erschlossen wird. Der vom Gescherweg aus gesehene vordere Riegel ist 6-geschossig und parallel zum Gescherweg 70-84 ausgerichtet. Das zweite 7-geschossige Gebäude befindet sich orthogonal zum ersten und bildet eine Verlängerung des bestehenden Gebäudekörpers vom Gescherweg 70-84. Aufgrund der Höhensituation des Bestandsgeländes befinden sich die beiden Neubauten und somit auch das Eingangsniveau/ OK FFB auf unterschiedlichen Höhenniveaus (Bl = 72,70, B2 = 71,93 m ü.NHN).

Der 6-Geschosser, im folgenden als Bauteil 01 benannt, hat eine BGF von ca. 4970 m2 und ist unterkellert (ca. 535 m2). Die 110 Wohneinheiten werden über 2 Eingänge und Treppenhäuser erschlossen. Im Untergeschoss befindet sich eine Pelletheizzentrale mit Pelletbunker. Das 7-geschossige Bauteil 02 enthält 80 Wohneinheiten und hat eine BGF von ca. 3340 m2. Es ist nicht unterkellert.

Beide Gebäude werden in Massivbauweise ausgeführt. Die Decken sind in Stahlbeton, die tragenden Wände in Mauerwerk und Stahlbeton geplant. Ein Teil der Betonoberflächen wie sämtliche Geschossdecken und Wände im Treppenhaus sollen als unbehandelter Beton sichtbar bleiben. Bei den Wohnungstrenn- und Badwänden handelt es sich um Trockenbauwände. Die Treppenläufe und -podeste werden als Betonfertigteile ausgebildet und erhalten keinen weiteren Aufbau. Die Kellersohle des Bauteils 01 verspringt und wird verfaltet. Bauteil 02 wird auf Streifenfundamenten unter den Außenwänden und im Bereich des mittleren Flurs gegründet. Unterhalb der Fundamente gibt es Magerbetonauffüllungen, um das tragfähige Baugrundniveau zu erreichen.
Als Fassadenmaterial ist ein rot/ brauner Klinker vorgesehen. Die Fenster sollen in Kunststoff mit farblicher Beschichtung ausgeführt werden. Die Dächer sind als Flachdach mit 2% Gefälle und extensiver Begrünung geplant. Auf den Dachflächen werden Photovoltaik-Module platziert.

Es ist eine Baustellenzufahrt zum Grundstück vorgesehen. Die Zufahrt erfolgt im Nordwesten von der Straße „Am Breilbusch" in Höhe der geplanten Feuerwehrzufahrt zwischen Bauteil 01 und 02.

*Hinweis: 02 Allgemeine Vertragsbedingungen*
02 Allgemeine Vertragsbedingungen

Die ZTV, die Leistungsbeschreibung und die den Ausschreibungsunterlagen beigefügten Zeichnungen erläutern das geforderte Konstruktionsprinzip. Die technischen Forderungen der ZTV und die mit dieser Ausschreibung vorgegebene formale Gestaltung sind verbindlich. Die in den ZTV genannten "Grundanforderungen" basieren auf der Bauproduktenverordnung (BauPVO).

Toleranzen

Vor dem Beginn seiner Arbeiten hat der AN die Toleranzen des voraus gegangenen Gewerke zu kontrollieren. Liegen Toleranzen über den Vorgaben der DIN 18202, ist der Auftraggeber unverzüglich schriftlich zu informieren.
Auf die grundsätzliche Prüf- und Hinweispflicht des Auftragnehmers gemäß § 4 Nr. 3 VOB/B wird ausdrücklich hingewiesen. Dies ist in die Einheitspreise des AN einzukalkulieren. Eine zusätzliche Vergütung erfolgt nicht.

Gerüste, Bauaufzug

Gegebenenfalls erforderliche Einrüstungen und Tritte innerhalb des Gebäudes, die zur Erbringung seiner Leistung notwendig sind, zählen als Nebenleistung zum Leistungsumfang des AN. Grundsätzlich sind bei der Benutzung der Gerüste die Vorschriften der Berufsgenossenschaft zu berücksichtigen und - soweit erforderlich auch die Bestimmungen der Bauaufsicht.
Weiterhin wird seitens des AG ein Bauaufzug aufgebaut. Vor der Nutzung des Bauaufzuges hat der AN verpflichtend an einer Einweisung teilzunehmen. Hierfür ist mindestens 14 Tage vor Ausführungsbeginn mit der Bauleitung des AG ein gemeinsamer Termin zu vereinbaren.

Entsorgung / Verwertung

Die eigenen Baustellenabfälle (Verpackungsmaterialien, Folien, Malervlies, Spachtelmasse, Malereimer, etc.) hat der AN zu entsogen. Am Ende eines jeden Arbeitstages hat der AN die entstandenen Abfälle zu sammeln und täglich von der Baustelle zu entfernen.

Das Entsorgen von sonstigem Abfall und Verunreinigung aus dem unmittelbaren Arbeitsbereich des Auftragnehmers und von nicht schadstoffbehaftetem Abfall bis 1 m3 aus dem Bereich des Auftraggebers ist 'Nebenleistung' und wird nicht gesondert vergütet.

Das Entsorgen von Mengen über 1 m3 von nicht schadstoffbelastetem Abfall und Verunreinigung aus dem Bereich des Auftraggebers ist 'Besondere Leistung'. Dazu enthält die Leistungsbeschreibung entsprechende Leistungspositionen über die Gesamtmenge. Die Art der Verwertung oder die Entsorgungsanlage wird gemäß Abschnitt 0.2.14 DIN 18299 (VOB/C) vorgegeben. Es wird ausdrücklich erwähnt, dass vom Auftragnehmer Nachweise für eine ordnungsgemäße Entsorgung verlangt werden.

Anordnung und Vereinbarung von Stundenlohnarbeiten

Mit der Ausführung der im Leistungsverzeichnis vorgesehenen  Stundenlohnarbeiten ist erst nach Anordnung des Auftraggebers bzw. dessen Vertreters zu beginnen. Dabei ist der voraussichtliche Umfang der im Einzelfall zu erbringenden Leistung durch den Auftragnehmer schriftlich zu benennen. Die Ausführung darf erst nach schriftlicher Freigabe, durch die Bauleitung, erfolgen. Im Zweifel obliegt die Beweispflicht der Anordnung dem Auftragnehmer. Ist die Ausführung bauablaufbedingt nach der Ausführung nicht mehr nachvollziehbar, so ist diese, beispielsweise durch Fotos, zu dokumentieren.
Stundenzettel sind spätestens am Ende der betreffenden Kalenderwoche der Bauleitung zu übergeben.

Baustellenkoordination

Der AN hat rechtzeitig, mindestens drei Wochen vor Ausführungsbeginn zu überprüfen, ob alle zu seiner Leistung  erforderlichen bauseitigen Vorleistungen erbracht wurden und diese ggfs. anzufordern, sodass er seine Arbeiten termingerecht erbringen kann. Dies betrifft insbesondere die Baufreiheit auf der Baustelle.

Baustellenordnung  / Unfallverhütung

Die zur Erfüllung der beauftragten Leistungen notwendigen Unfallverhütungsvorschriften und Sicherheitsgesetze sowie die  vom Auftraggeber zu erlassende Baustellenordnung und der SiGePlan sind einzuhalten. Dem Auftragnehmer obliegt die Pflicht, sich hiervon in geeigneter Weise Kenntnis zu verschaffen und alle seine Arbeitnehmer vor Aufnahme der Arbeiten entsprechend einzuweisen.

Personal / Bauleitung des AN

Das Personal des Auftragnehmers muss für die ihm übertragene Arbeit geeignet sein. Personen, die gegen Arbeitsschutz- und Unfallverhütungsvorschriften verstoßen oder den Anweisungen des Bauherrn oder seinen Beauftragten hierzu nicht Folge leisten, sind unverzüglich abzuberufen und zu ersetzen. Werden Arbeitnehmer eingesetzt, die der deutschen Sprache nicht mächtig sind, muss ständig eine der deutschen Sprache kundige, fachlich geeignete Person als Ansprechpartner vor Ort sein.

Terminplan

Die vom AG vorgegebenen Ausführungsdauern sind zwingend einzuhalten. Ggf. erf. Überstunden und Samstagsarbeit werden nicht extra vergütet. Die gesetzlichen Arbeitszeiten dürfen nicht überschritten werden. Erforderliche parallele Arbeiten in den Bauteilen 1 und 2 sowie den unterschiedlichen Geschossen sowie hierfür erforderliche Kapazitäten sind einzuplanen.

Unternehmerbescheinigungen

Der AN muss alle nach der Bauordnung erforderlichen Erklärungen und Unternehmerbescheinigungen ausstellen.

Angaben zur Sicherheit und zum Gesundheitsschutz

Zur Gewährleistung von Sicherheit und Gesundheitsschutz der Beschäftigten hat der Auftragnehmer dafür Sorge zu tragen, dass die bei den auszuführenden Arbeiten anzuwendenden Arbeitsschutz- Vorschriften eingehalten werden. Alle auf der Baustelle tätigen Arbeitnehmer haben bei der Ausführung der Arbeiten die erforderlichen Maßnahmen des Arbeitsschutzes zu treffen sowie die Hinweise des Koordinators, sowie auch die Weisungen der Bauüberwachung und den Sicherheits- und Gesundheitsschutzplan zu berücksichtigen und einzuhalten.
Die Forderungen des SIGEKO sind vom AN verbindlich einzuhalten und einzukalkulieren. Bei Nichtbeachtung der Hinweise des Koordinators, sowie bei Nichtbeachtung der Weisungen der Bauüberwachung, behält sich der Auftraggeber vor, psch. €100 je Verstoß von der nächsten Rechnung einzubehalten.
Vor der Aufnahme seiner Arbeiten hat der AN eine projektspezifische Gefährdungsbeurteilung zu erstellen und diese an den SIGEKO sowie die Bauleitung zu übersenden. Des Weiteren hat der AN spätestens 2 Wochen vor seinem Arbeitsbeginn auf der Baustelle zwingend an einer Einweisung für die Baustelle durch den SIGEKO teilzunehmen. Hierfür ist der AN in der Pflicht sich mit entsprechendem Vorlauf eigenständig beim SIGEKO für die Einweisung zu melden.

Beschränkung bezüglich der Arbeits- und Ausführungszeiten

Es gelten die gesetzlich festgelegten Zeiten der des staatlichen Amtes für Arbeitschutz. Es ist zu berücksichtigen das alle Arbeiten nur in der zulässigen Arbeitszeit ausgeführt werden dürfen.

Ausführungsvorschriften

Neben den einschlägigen VOB-Bestimmungen sind soweit das Leistungsverzeichnis nachfolgend nicht anderslautende Bestimmungen und weitergehende Forderungen enthält mindestens alle zum Zeitpunkt der Angebotsabgabe gültigen leistungsrelevanten DIN-Normen, Werks- und technischen  Vorschriften und Gütebestimmungen den geforderten und im Leistungsverzeichnis beschriebenen Ausführungen zugrundezulegen.

Für alle Arbeiten gelten die Bestimmungen, Richtlinien, Merkblätter und Verordnungen in der jeweils zum Datum der Angebotsabgabe gültigen neuesten Fassung. Soweit sich die DIN-Normen bis zur Auftragserteilung ändern, wird als Stichtag das Datum der Auftragserteilung festgesetzt. Alle bis zu diesem Zeitpunkt verbindlich verankerten und lt. Normenausschuß festgelegten Bedingungen und Vorschriften werden automatisch Bestandteil der Vertragsleistung.

Unwissenheit oder die Zugrundelegung überholter DIN-Vorschriften entbinden den AN nicht von seiner Erfüllungspflicht. Nach dem Stichtag bekanntgewordene Änderungen sind dem AG umgehend schriftlich
mitzuteilen. Die Entscheidung für die Übernahme liegt, sofern sie mit Mehrkosten verbunden ist, allein beim Auftraggeber.

Der AN verpflichtet sich, für die Durchführung seiner vertraglichen Leistungen und zur Einhaltung der vereinbarten Termine ausreichendes Personal mit qualifizierter Aufsicht einzusetzen.

Der AN führt Bautagebücher und hat diese wöchentlich an die Bauleitung digital und in Papierform zu übergeben.
Parkplatzüberwachung

Auf dem gesamten Gelände des Studierendenwerks ist eine Kennzeichenerkennung für Parkgebühren aktiv. Der AN hat die Kennzeichen seiner Fahrzeuge dem AG schriftlich vor Leistungsbeginn mitzuteilen, sodass ein kostenfreies Parkrecht an der Liegenschaft eingerichtet werden kann. Bei Missachtung / Nichterfüllung hat der AN die Kosten für etwaige Strafzettel o.ä. u.U. selbst zu tragen. Eine Anmeldung der Kennzeichen durch die Bauleitung wird nicht erfolgen.

Ausführungsunterlagen / Unterlagen des AG und des AN / Angaben zur Fensterfertigung

Der AN erhält vom AG die erforderlichen Planunterlagen ausschließlich elektronisch zur weiteren Bearbeitung.

Vom AN sind zu liefern und in die internetbasierte Plattform einzustellen:

1.  Die vollständige gewerkespezifische Objektdokumentation (z.B. Bezugs- und Herstellernachweise, Fachunternehmer- und Fachbauleitererklärung, Entsorgungsnachweise, Pflege-/Wartungs- und Inbetriebnahmeunterlagen, Dokumentationspläne) sind mindestens 2 Wochen vor dem Abnahmeverlangen dem AG in digitaler Form in elektronischer Form (im Datenformat DWG, XLS, DOC + jeweils als PDF) zur Prüfung vorzulegen. Die Vorgaben des AG bzgl. der Dokumentation erhält der Bieter mit Vertragsabschluss.

2.  Der AN hat spätestens 12 Werktage nach Auftragserteilung eine Liste der von ihm benötigten Ausführungsunterlagen einzureichen. Diese werden auf Anforderung vom AG in elektronischer Form zur Verfügung gestellt.
Die Lieferung erfolgt ausschließlich elektronisch als Datenformat über einen internetbasierten Planserver.

3. Vor Beginn der Arbeiten hat der AN die Maße der Zeichnungen auf deren Richtigkeit zu überprüfen. Der AN hat Unstimmigkeiten in den Ausführungsunterlagen der Planungsbeteiligten dem AG oder seinem Vertreter vor Ausführung unverzüglich anzuzeigen. Der AN haftet für Schäden, die durch nicht rechtzeitige Verständigung mit dem AG bzw. seines Vertreters entstehen. Der Auftragnehmer ist für die richtige Einhaltung der Maße verantwortlich.

4.  Der AN hat täglich Bautagesberichte zu führen und wöchentlich der Bauleitung zu übergeben.

Baustelleneinrichtung

Für die Baustelleneinrichtung werden nur auf dem Grundstück in begrenztem Umfang Flächen zur Verfügung gestellt. Die Plätze für Personal-, Geräte- und Schuttcontainer müssen jeweils mit dem Bauherrn bzw.der Bauleitung festgelegt werden.
Videoüberwachung Kameratürme / Webcam

Zur Gewährleistung der Sicherung und zum Schutz von Personen kann in bestimmten Bereichen eine Videoüberwachung mit Hilfe von Kameratürmen durch den AG erfolgen. Die Videoüberwachung erfolgt durch ein automatisches Bewachungssystem. Die Bereiche der Videoüberwachung sind mit Hinweisschildern markiert. Die Erhebung, die Verarbeitung und die Nutzung von Videodaten erfolgt nur innerhalb des AG und nur durch einen legitimierten und eingeschränkten Personenkreis. Das Datenmaterial wird nicht an Dritte weitergegeben.

Weiterhin erfolgt eventuell die bauseitige Einrichtung einer Webcam, welche schätzungsweise alle 10 bis 20 Minuten Standbilder erstellt. Die Fotos dienen ausschließlich zur Archivierung und Dokumentation des Baufortschrittes.

Der Bieter erklärt stellvertretend für die örtlich tätigen Mitarbeiter mit Abgabe des Angebots, dass er keine Einwände gegen die vorgenannte Bilddokumentation und Videoüberwachung des Auftraggebers hat. Eine vorherige Abstimmung und Information der Mitarbeiter hinsichtlich der bauseitigen Bilddokumentation und Videoüberwachung ist Aufgabe des AN. Die Informationspflicht des AG ist hiermit erbracht und erfolgt nicht gesondert auf der Baustelle.

Aufenthalts- und Lagerräume

Aufenthalts- und Lagerräume werden vom Auftraggeber nicht zur Verfügung gestellt. Vom Auftraggeber wird strikt untersagt,  Pausenräume innerhalb des Gebäudes einzurichten bzw. Getränke und Speisen innerhalb des Gebäudes zu sich zu nehmen. Lagerräume innerhalb des Gebäudes sind nur, nach vorheriger Genehmigung und Zuweisung seitens der Bauleitung, zur temporären Lagerung von Geräten, Baumaterialien gestattet. Die Zuweisung erfolgt befristet und kann jederzeit widerrufen werden. Nicht gestattete Lagerräume werden ohne weitere Ankündigung geräumt. Die Kosten hierfür werden dem AN in Rechnung gestellt. Für Lagerräume innerhalb des Gebäudes hat der AN selbständig für den notwendigen Verschluss des zugewiesenen Raumes zu sorgen. Die prov. Tür ist mit einem Ansprechpartner und einer Telefonnummer zu versehen. Es sind zwei Schlüssel für den Raum an die örtliche Bauleitung zu übergeben. Ein Nachweis der ausreichenden AN-seitigen Gestellung der Pausen-, Aufenthaltsräume gemäß Arbeitsstättenrichtlinie ist auf Verlangen der Bauleitung vorzuzeigen.
Bauseits gestellter Sanitärcontainer

Bauseits wird ein Sanitärcontainer zur Verfügung gestellt, welcher verpflichtend von den Mitarbeitern des AN zu nutzen ist. Der Sanitärcontainer wird im Bereich des Baufelds in einem Abstand von bis zu 90 Metern zum Erdgeschoss-Eingang der Gebäude aufgestellt. Der AN hat die Entfernung sowie die Wege innerhalb des Gebäudes (von den oberen Stockwerken bis in das Erdgeschoss) bis zu den Sanitäcontainern bei seiner Angebotskalkulation zu berücksichtigen.
Es wird weder ein weiterer Sanitärcontainer aufgestellt, noch sanitäre Anlagen auf den jeweiligen Geschossen während der Bauausführung eingerichtet.

Schlechtwetter

Erschwernisse während der Bauarbeiten durch Witterungseinflüsse sind in den Einheitspreisen zu berücksichtigen, sie werden nicht besonders vergütet. Eventuell auftretende wolkenbruchartige Regenfälle und ihre Folgen während der Bauzeit gelten als typische Gefahrenursachen im Bauwesen, die weder als höhere Gewalt, noch als unabwendbarer Umstand im Sinne VOB/B, §7, anzusehen sind. Alle Schäden, die durch Niederschlags- und Oberflächenwasser entstehen, sind vom AN ohne Vergütung unverzüglich zum beseitigen. Aus einer evtl. Verschlammung des Bodens kann der AN keine Mehrkosten herleiten.
Internetbasierter Planserver AWARO

Der Auftraggeber stellt für die gesamte Zeichnungsausgabe sowie dem Rechnungswesen den internetbasierten Planserver AWARO zur Verfügung.
Nutzung der Plattform ist für alle Auftragnehmer des Projektes Vertragspflicht. Dateien, Dokumente, Schriftverkehr die vom AN nicht eingestellt werden, gelten als nicht vorhanden. Persönliche Voraussetzung für die Nutzung und Bedienung von AWARO sind standardmäßige Beherrschung heute üblicher Office Software.
Softwareseitig muss der Nutzer die datentechnischen Formate doc, dwf, dwg, jpg, pdf, tiff und xls sowie GAEB D 81 bis 86 in seiner firmeninternen EDV verarbeiten können. Zugleich verpflichtet er sich, seine eigenen Eingaben in das Portal nur in diesen Formaten hochzuladen. Die Nutzung der Portalplattform ist für den AN kostenlos.

Planradar

Die Objektüberwachung des AG wird das Mängelmanagement für dieses Bauvorhaben mit der Software Planradar (https://www.planradar.com/de/) durchführen. Der AN erhält hierfür einen kostenlosen Auftragnehmerzugang. Der AN hat das System für dieses Bauvorhaben zu nutzen. Sollte der AN das System nicht nutzen, ist der AG berechtigt die entstehenden Mehraufwendungen dem AN in Rechnung zu stellen, bzw. aus der Rechnung zu kürzen.
Baustellensprache

Der AN hält dauerhaft einen deutschsprachigen und weisungsbefugten Mitarbeiter an sämtlichen Arbeitstagen und Arbeitsstunden des AN auf der Baustelle vor, um eine zielführende Kommunikation zwischen ausführender Firma, Fremdgewerken und Bauleitung auf der Baustelle gewährleisten zu können.

Preisermittlung

Bei sämtliche Positionen in dem nachfolgendem Leistungsverzeichnis ist das Liefern sowie die Montage inbegriffen, etwas anderes gilt nur dann, wenn Leistungen in den Texten ausdrücklich als gesondert zu erbringen erwähnt sind.

Grundsätzlich ist daher auch in dem Leistungsverzeichnis die gebrauchsfertige Leistung beschrieben. Dies bedeutet, dass immer die fertige Leistung erwartet wird.
Eingeschlossen sind somit auch die Lieferungen der Stoffe und alle Tätigkeiten wie herstellen, montieren, anschließen, Stellung von Gerätschaften usw., die zur restlosen Erfüllung der Leistung gehören, auch wenn diese nicht ausdrücklich erwähnt werden.

Abnahme

Seitens des Auftraggebers wird gem. § 12 Abs. 4 eine förmliche Abnahme der Leistungen verlangt.

Abrechnung

Der AN hat seine Leistungen kumuliert abzurechnen. Akonto- oder Pauschalrechnungen durch den AN ohne auftragskonforme Einzelkostenaufstellung von Leistungspositionen sowie fehlende Aufmaßunterlagen sind nicht zulässig.

Alle Rechnungen sind einschließlich der eventuell zur Prüfung notwendigen Unterlagen (Mengenberechnungen Aufmaß, Aufmaßpläne, etc.) in digitaler Form (Übergabeformat als PDF-Datei) einzureichen und an einen vom AG nach Auftragvergabe benannten Personenkreis / Verteiler zu versenden (voraussichtlich AG, Projektsteuerung sowie Objektüberwachung). Der AN ist darüber hinaus verpflichtet, seine Rechnungsunterlagen zusätzlich zu den vertraglichen Vorgaben auch in digitaler Form als XRechnung einzureichen. Hierzu muss in die XRechnung eine X89-Datei oder eine X89b-Datei eingebettet sein. Hierzu gehört auch eine zusätzliche, vom AN zur Verfügung zu stellende Aufmaß-Datei im Format X31.

Die digitale Einreichung der Rechnungs- und Nachtragsunterlagen (siehe ff.) dient der effizienten und transparenten Abwicklung der Prozesse. Der AN hat sicherzustellen, dass die digitalen Dateien alle erforderlichen Informationen enthalten und mit den anderen Dateien/Dokumenten übereinstimmen.

Nachträge

Bei der Aufstellung von Nachträgen hat der AN im Sinne der Transparenz auf gesondertes Verlangen des AG folgende Unterlagen vorzulegen:

- eindeutige Definition der Abweichung von Bau-Soll zu Bau-Ist
- Zuschlagskalkulation des Nachtrages
- Materialkostennachweise
- NU-Angebote
- Gegenrechnung von entfallenen Positionen

Änderungen der Planung sowie von Leistungsanforderung, -qualitäten, -quantitäten oder sonstigen Festlegungen sind vom AN, ab dem Zeitpunkt der Kenntnis, dem AG, dessen Projektsteuerung und Objektplanung gegenüber unverzüglich schriftlich anzuzeigen. Der AN hat daher für eine rechtzeitige Anmeldung (z. B. schriftlich per Email) Sorge zu tragen.
Nachträge sind gleichermaßen zu den Rechnungen als PDF-Datei sowie zusätzlich zu den vertraglichen Regelungen in digitaler Form, im Format X82 einzureichen. Hierbei ist zu beachten, dass das Nachtragsleistungsverzeichnis der gleichen GAEB-Struktur, wie das Auftragsleistungsverzeichnis entspricht.

Hinweis Sondernutzungserlaubnis / Überfahrt öffentliche Geh- und Radwege

Für die Überfahrt der öffentlichen Geh- und Radwege hat der Bauherr eine Sondernutzungsgenehmigung bei der Stadt Münster erwirkt. Aus dieser Sondernutzungsgenehmigung gehen die nachfolgenden Auflagen hervor, welche durch den AN zu berücksichtigen sind:

- Die Baustellenbeschickung hat ausschließlich über die Baustellenüberfahrt zu erfolgen. Die öffentlichen Verkehrsflächen dürfen an anderen Stellen nicht überfahren werden.
- Die gesamte öffentliche Verkehrsfläche ist immer für den Verkehrsteilnehmer freizuhalten. Es dürfen keine Baumaterialien oder -geräte im öffentlichen Straßenraum abgestellt oder gelagert werden. Nach der Überfahrt sind die Verkehrsflächen auf liegengebliebenen Dreck (Erde, Schotter, o.ä.) zu kontrollieren und ggf. durch den AN zu reinigen.
- Im Zuge der Baustellenbeschickung kann im Parkstreifen auf der gegenüberliegenden Straßenseite eine zeitlich befristete Haltverbotszone eingerichtet werden. Es sind rechtzeitig die Verkehrszeichen 283-10 und 283-20 (Haltverbot Anfang und Ende) mit den Zusatzzeichen – Mo - Fr 7:00 - 17:00 Uhr – und einem schriftlichen Hinweis auf den tatsächlichen Beginn und Art der Verkehrsbeschränkung (mit Datum und Uhrzeit sowie
Firmenname/Ansprechpartner und Telefonnummer) aufzustellen. Wenn sich die Haltverbotszone auf einen Parkstreifen/Seitenstreifen bezieht ist das Zusatzzeichen –Auf dem Seitenstreifen- an allen Haltverbotsschildern anzubringen. Die Aufwendungen für die Beantragung und Einrichtung der Halteverbotszonen werden durch den AN getragen.
- Baufahrzeuge dürfen innerhalb der Haltverbotszone für die tatsächliche Be- und Entladetätigkeit kurzfristig warten (nicht zum Abstellen und Parken). Die Ausnahmegenehmigung gemäß § 46 StVO gilt hiermit als erteilt. Privatfahrzeuge dürfen nicht abgestellt werden.
- Haltverbotszeichen sind deutlich sichtbar auf der richtigen Fahrbahnseite mit korrektem Anfangs- und Endpunkt aufzustellen. Sie müssen mindestens 3 volle Kalendertage vor Beginn der Sondernutzung aufgestellt werden. Der Aufstellungszeitpunkt (Datum + Uhrzeit) ist zu vermerken. Gleichzeitig sind die Fahrzeuge, die sich in dem neu eingerichteten Haltverbot befinden anhand der Kennzeichen zu notieren. Den Anweisungen der Mitarbeiter des Ordnungsamtes (Verkehrsüberwachung) ist Folge zu leisten.
-  Bei der Baustellenanlieferung und bei Bewegungen von Baumaterialien oder Geräten über die öffentliche Verkehrsfläche ist besondere Vorsicht walten zu lassen. Hierfür können zum
Schutz der Verkehrsteilnehmer von beiden Seiten Warnposten (mit fluoreszierender Warnkleidung nach DIN EN 471 und rot/weißer Warnfahne) erforderlich sein und eingesetzt werden. Dabei muss sich die Tätigkeit der Warnposten darauf beschränken die ankommenden Verkehrsteilnehmer umsichtiger Weise zu warnen. Sie dürfen keine Verkehrsregelung durchführen.
- Den Auflagen dieser Sondernutzungserlaubnis ist von Ihnen zwingend Folge zu leisten. Unerlaubte Sondernutzungen und Erweiterungen sowie Auflagenverstöße erfüllen den Tatbestand der Ordnungswidrigkeit. Der Beginn und das Ende der Sondernutzung sind dem Amt für Mobilität und Tiefbau anzuzeigen.
- Aufgrund anderer Vorschriften bestehende Verpflichtungen zum Einholen von Genehmigungen, Erlaubnissen und Zustimmungen bleiben von dieser Genehmigung
unberührt. Diese Genehmigung bezieht sich ausschließlich auf die tatsächliche Baustelleneinrichtung im öffentlichen Straßenraum. Evtl. notwendige Ausnahmegenehmigungen für Kraftfahrzeuge gem. § 46 StVO sind gesondert beim Ordnungsamt der Stadt Münster einzuholen.
- Die bauordnungsrechtlichen und Unfallverhütungs-Vorschriften sowie die Straßenverkehrsordnung und die Richtlinien für die Sicherung von Arbeitsstellen an Straßen (RSA) sind während der Sondernutzung zu beachten und einzuhalten.

Der AN verpflichtet sich zur Umsetzung der Beachtung und Umsetzung der Auflagen.

Hinweis Baumschutz auf Baustellen

Während der Durchführung seiner Baumaßnahme hat der AN die DIN 18920 "Vegetationstechnik im Landschaftsbau - Schutz von Bäumen, Pflanzenbeständen und Vegetationsflächen bei Baumaßnahmen" sowie die "Richtlinien zum Schutz von Bäumen und Vegetationsbeständen bie Baumaßnahmen" /(R SBB, 2023) verbindlich einzuhalten.

*Hinweis: 03 Weitere Allgemeine Vertragsbedingunge*
03 Weitere Allgemeine Vertragsbedingungen

zur allgemeinen Projektabwicklung und Bauausführung:

Baustelleneinrichtung (BE) / Ort und Lage der Baustelle
Kalkulationshinweis - Jegliche Baustelleneinrichtungskosten, Transport und Logistikkosten die zur mängelfreien Erbringung der auszuführenden Arbeiten erforderlich sind, sind vom AN in den Einheitspreisen zu berücksichtigen. Die Baustelleneinrichtung des AN wird nicht gesondert vergütet, es sei denn, gesonderte Positionen sind ausgewiesen.

Insbesondere sind nachfolgende Leistungen einschl. Lieferung, Aufbau, Vorhaltung mit Unterhaltung, Betriebskosten etc. sowie Rückbau nach Abschluss der Vertragsleistungen in die Einheitspreise einzukalkulieren:

- alle für die Arbeiten erforderlichen Maschinen, Geräte, Werkzeuge, Schutzeinrichtungen sowie die nach einschlägigen gesetzlichen Bestimmungen erforderlichen Sozialeinrichtungen / Aufenthaltscontainer der eigenen Mitarbeiter sowie alle Lager- und Arbeitsräume (der AG stellt dem AN keine abschließbaren Räumlichkeiten zur Verfügung!),
- alle notwendigen Hebezeuge, Kräne, Mobilkräne, (Material-)Aufzüge, Roll- und Standgerüste, etc, auch für die Einbringung seiner Materialien,
- Auf-, Um- und Abbauen sowie Vorhalten von Gerüsten für eigene Leistungen bis zu einer Bearbeitungshöhe von 2,80 Metern Raumhöhe (Höhe Oberkante Rohdecke bis Unterkante Rohdecke max. 2,80 Meter),
- Transport aller zur Leistungsausführung erforderlichen Maschinen und Geräte zwischen den einzelnen Geschossen vom 6.OG bis in das UG,
- wiederholter Transport aller zur Leistungsausführung erforderlichen Maschinen und Geräte zwischen den vorgenannten Geschossen, je nach Bauablauf und Arbeitsintervall, zur abschließenden Leistungsausführung,
- Betriebsmittel der eingesetzten Geräte,
- Beförderung des Bauwassers zum jeweiligen Arbeitsort bei Entfernung der bauseitigen Zapfstelle zum Einbauort von bis zu 200 Metern (Zapfstelle im Außenbereich, Entfernung Gebäudeaußenkante ca. 50 Meter),
- Lagerräume, Werkstatt, Magazin, und sonstige Unterstelleinrichtungen für Zwecke des AN,
- Sauberhalten der Baustelle und Beseitigen von eigenem Müll- und Restmateralien Dienstags, Mittwoch und Freitags einer jeden Arbeitswoche,

Der AG wird eine separate Auftragsvergabe für folgende Leistungen zur allgemeinen Baustelleneinrichtung tätigen:

- Bauzaunanlagen zur Einfriedung des Baugrundstückes,
- Bauwasserversorgung, bestehend aus 2 Stück Zapfstellen,
- je Etage im Neubau 1 Stück Baustromverteilerschrank (zentral am Aufzugsschacht aufgestellt),
- Sanitärcontaineranlage im Containerdorf für die allg. Nutzung aller Gewerke,
Der AN kann die bauseitigen BE-Leistungen des AG des Sanitärcontainers, der Bauwasser- / Baustromversorgung in dem oben beschriebenen Umfang mit nutzen. Sollte der AN über die o.g. Beschreibung hinaus zusätzliche Elemente zur Baustrom-, Bauwasserversorgung oder auch zus. sanitäre Einrichtungen, z.B. Dixi-Toiletten am/im Neubau, benötigen, hat der AN diese kalkulatorisch im Rahmen seiner Baustelleneinrichtung zu berücksichtigen.

Die Baustelle ist vom AN so einzurichten, dass die Bauleistungen ordnungsgemäß durchgeführt werden und Gefahren oder vermeidbare Belästigungen der Nachbarschaft und des öffentlichen Verkehrs nicht entstehen. Lagerflächen innerhalb des Baugrundstückes sind durch den AN im Baustelleneinrichtungsplan darzustellen und sich von der Bauleitung des AG freigeben zu lassen.

Der AG übernimmt nicht die Haftung für Beschädigungen, Diebstähle oder den Totalverlust für die Güter, welche an den AG zur Nutzung überlassenen werden. Der AN trägt diese Risiken oder schließt eine entsprechende Versicherung für die Gegenstände ab. Der AG haftet nicht für Schäden, die dem AN durch Witterungseinflüsse, Beschädigungen, Diebstahl, Feuer und Ähnlichem entstehen. Containeranlagen des AN können nur mit Zustimmung der AG-Bauleitung aufgestellt werden. Das Aufstellen von Wohnunterkünften auf dem Baugrundstück ist nicht erlaubt.

Zur Aufrechterhaltung des allgemeinen Kraftfahrzeugverkehrs sind Verkehrsstaus durch wartende LKWs des AN auf den angrenzenden Straßen nicht gestattet und zu vermeiden.

Baustellenbesichtigung

Es wird empfohlen vor Abgabe des Angebotes das Baugrundstück / die Baustelle zu besichtigen, sich mit den örtlichen Gegebenheiten vertraut zu machen und sich umfassende Kenntnisse über Lage, Zustand, Platzsituation, Zufahrt und alle weiteren, seine Kalkulation beeinflussenden, Faktoren zu verschaffen.

Abstimmung mit der Projektleitung des AG

Alle Bauabläufe sind rechtzeitig vorab mit der Projektleitung bzw. Bauleitung des AG abzustimmen.

Bautagesberichte
Der AN hat täglich Bautagesberichte zu erstellen. Darin sind mindestens folgende Punkte aufzuführen:
- Detaillierte Beschreibung über die täglichen Arbeiten an Bauteil, Bauabschnitt, Geschoss und Raum
-  Bericht über die Anzahl der eingesetzten Arbeitskräfte, Name und Berufsgruppe
- Geräteeinsatz
- Temperaturen und Witterungsverhältnisse während der Arbeitszeit
- Materiallieferungen
-  Bezugnahme auf die entsprechende Vorgangsnummer gem. Vertragsterminplan/Einzelterminplan und - soweit möglich - mit LV-Position
- Besondere Vorkommnisse

Die Bautagesberichte sind wöchentlich, sowie auf Anforderung des Auftraggebers respektive der Objektüberwachung, einzureichen. Der AN hat kein Anrecht auf Gegenzeichnung der Tagesberichte. Die Erstellung der Bautagesberichte ist Nebenleistung und wird nicht gesondert vergütet.

Zusammenwirken mit anderen Gewerken

Die Leistungen des AN stehen in direktem Zusammenhang mit anderen Gewerken. Der AN hat daher seine Leistungserbringung mit vorhergehenden und nachfolgenden Gewerken, die seine eigene Leistung technisch und zeitlich berühren, so abzustimmen, dass die eigenen Leistungen und die eigenen Ausführungstermine in Bezug auf die Detailausführung und Funktionsgerechtigkeit ordnungsgemäß erfolgen. Die dabei anstehenden Arbeitsabfolgen, technischen Abhängigkeiten und zeitlich getrennten Einzelschritte von Teilleistungen sind zu berücksichtigen.

Baustellenbesprechungen

Es finden wöchentlich Baubesprechungen statt, an der der AN einen vertretungsberechtigten Mitarbeiter (Projekt-/ Bauleiter, Polier oder Vorarbeiter) abzustellen hat. Sofern der AN einen Vertreter zur Baustellenbesprechung entsendet, muss dieser handlungs- und entscheidungsbevollmächtigt sein. Die Anwesenheit und Teilnahme an den Baustellenbesprechungen ist Nebenleistung und wird nicht gesondert vergütet. Bei der Dauer der Besprechung ist von einem Zeitraum von ca. 2,0 Stunden (+/- 0,5 h) auszugehen. Der Termin zur Baubesprechung wird nach Auftragsvergabe bekannt gegeben / abgestimmt. Nach aktuellem Stand findet die Baubesprechung voraussichtlich Montags oder Dienstags (vormittags) statt.
Arbeitsbereiche, Ordnung und Sauberkeit

Die Arbeitsbereiche des AN müssen bis zum Abschluss der Arbeiten ausreichend abgesperrt sein. Alle erforderlichen Sicherheitsmaßnahmen (auch während der Dunkelheit) müssen vom AN getroffen werden. Sollten bauablaufbedingt Absperrungen, Gerüste o. Ä. demontiert werden müssen, ist vorab die Bauleitung und der SiGeKo zu informieren. Nach Abschluss der Arbeiten oder zum Arbeitsende sind entsprechende Vorrichtungen wieder zu montieren.
Die Arbeitsbereiche des AN und alle übrigen benutzten Flächen sind sauber zu halten. Die Arbeitsbereiche sind nach Abschluss der Arbeiten bzw. Räumung der Baustelle in den vorherigen Zustand zu versetzen. Der AN hat die eigenen Arbeitsbereiche in einem sauberen und aufgeräumten Zustand zu halten. Brennbares Verpackungsmaterial muss vom AN unverzüglich entsorgt werden.

Arbeitsschutz

Grundsätzlich ist der AN alleinverantwortlich für die Einhaltung der Arbeitssicherheit für sich, seine Mitarbeiter und Nachunternehmer. Bei offensichtlicher Missachtung der Unfallverhütungsvorschriften sowie bei ersichtlichen Unfallgefahren (auch Alkohol/Rauschmittelkonsum) kann die AG-Bauleitung die sofortige Einstellung der Arbeiten und entsprechende personelle Baustellenverweise erteilen. Daraus resultierende Kosten trägt der AN.
Bauseitige Sicherheitseinrichtungen dürfen vom AN nicht eigenmächtig verändert werden. Offensichtliche Mängel an solchen Einrichtungen hat der AN unverzüglich der Bauleitung des AG zu melden. Bis zur Beseitigung der Gefahr ist der betroffene Bereich zu meiden.
Der AN hat seine Leistungen so zu erbringen, dass alle Gefahren für Dritte ausgeschlossen werden.

Umweltschutz

Der AN führt alle erforderlichen Maßnahmen zum Schutz der Landschaft und der Umwelt während der Bauzeit durch. Hierzu gehört auch die Beachtung sämtlicher Vorschriften für Lärmschutzeinrichtungen an Maschinen und ähnlichen Geräten, die auf der Baustelle verwendet werden.

Bewachung

Der AN ist für die Sicherung seiner bereits fertig gestellten Leistung sowie seiner Materialien, Unterkünfte usw. verantwortlich. Der AG ist nicht für die Bewachung und Sicherung verantwortlich, auch wenn sich diese Gegenstände auf seinem Grundstück befinden.
Hausrecht
Der AG, oder bei Abwesenheit sein Vertreter, üben auf der Baustelle das allgemeine Hausrecht aus.

*Hinweis: 04 ZTV Schlosserarbeiten*
04 ZTV Schlosserarbeiten

Allgemeines
Für die nachstehend beschriebenen Leistungen gelten:

Alle DIN-Vorschriften und Richtlinien, die für die geforderte Leistung in Frage kommen, in der zum Zeitpunkt der Angebotsabgabe gültigen Fassung.

Die statischen Detailnachweise für die Anschlüsse im Stahl- und Metallbau sind von der ausführenden Firma zu erbringen. Für die Ausführung der Arbeiten gelten außerdem die Pläne und Details des Architekten. Für die konstruktiv und technisch einwandfreie Ausführung ist der Auftragnehmer allein verantwortlich. Sämtliche Maßangaben der Leistungsbeschreibung sind Circa-Maße. Die genauen Maßangaben für die Ausführung der Leistungen sind vom Auftragnehmer an Ort und Stelle zu nehmen bzw. für noch nicht ausgeführte Bauteile aus dem letztgültigen Planungsstand zu ermitteln.

Vor der Produktion sind sämtliche Maße am Bau zu prüfen. Maßunstimmigkeiten sind sofort mit der Bauleitung zu klären. Abweichungen sind so rechtzeig zu beanstanden, dass innerhalb des geplanten Termins Behebung, ggf. Dispositionen möglich sind. Erst nach Freigabe der Planung durch den Architekten ist mit der Werk- und Montageplanung zu beginnen.

Sämtliche in den nachfolgenden Positionen beschriebenen Konstruktionen, einschließlich Beschlägen und Materialien, müssen den Bedingungen der entsprechenden DIN entsprechen. Alle Arbeitsabschnitte, Bauweisen usw. sind mit der Bauleitung abzustimmen. Der AN hat sämtliche Leistungen zur Herstellung und zur Sicherung der von ihm zu errichtenden Bauteile zu erbringen.

Sämtliche Konstruktionen sind komplett anzubieten, d.h. einschl. aller notwendigen Verbindungen, Dichtungen, Verbindungsmittel, Konsolen und Grundierungen, einschl. Korrosionsschutz. D.h. dass Leistungen, die nicht einzeln beschrieben sind, jedoch zur Herstellung der funktions- und anforderungsgerechten Konstruktion erforderlich sind, in die entsprechenden Positionen einzukalkulieren sind.

Alle Eckpunkte sind, sofern in der jeweiligen Position nicht anders beschrieben, auf Gehrung zu schneiden und zu verschweißen. Alle zugänglichen Stahlteile sind entsprechend gültiger Normen gegen Korrosion zu schützen, sofern sie nicht aus rostfreiem Edelstahl gefertigt sind. Direkter Kontakt unterschiedlicher Metalle ist zu vermeiden, um Kontaktkorrosion auszuschließen. Unterschiedliche Metalle, aber auch Folien, Kleber, Kunststoffe, Dichtstoffe, Hölzer, usw., müssen beim Zusammenbau untereinander und zu anderen zu berührenden Bauteilen verträglich sein. Zur Vermeidung von Kontaktkorrosion sind entsprechende Beschichtungen und Trennlagen vorzusehen.

Nach dem Einbau nicht mehr zugängliche Verankerungs-/ Verbindungsteile sind aus Edelstahl auszuführen.

Sämtliche Verbindungsteile sind mit bauaufsichtlich zugelassenen Dübeln und Schrauben nach statischen Erfordernissen zu montieren. Die Leistungspositionen beinhalten jeweils die technisch wie optisch vollständige, abgeschlossene und für den Nutzer ohne weitere Nacharbeitung nutzbare Leistung, inkl. Herstellung, Lieferung und Montage. Verbeulte oder beschädigte Konstruktionen dürfen nicht eingebaut werden.

Die in den Zeichnungen und im Leistungsverzeichnis angegebenen Profilquerschnitte und Befestigungskonstruktionen, wie Abstandhalter, Dübel, Wandkonsolen usw., sind Vordimensionierungen. Besonders die Treppengeländer, Wandhandläufe und Gitterroste müssen entsprechend der starken Beanspruchung genügend stabil und schwingungsfrei montiert werden. Der Auftragnehmer hat für diese Ausführung zu garantieren und die für eine ausreichende Stabilität erforderlichen Profilquerschnitte und Befestigungen auszuführen. Sämtliche erforderlichen Befestigungen und Verankerungen gehören, einschl. Lieferung aller hierzu notwendigen Materialien sowie Herstellen von Dübel- und Ankerlöchern, zur Leistung des Auftragnehmers.

Für die Montage zugelassen sind nur nichtrostende Stahlbohrdübel, die den einschlägigen Vorschriften entsprechen. Eine Verklebung ist auch zulässig. Die Verwendung von Kunststoffdübeln ist nicht zugelassen. Stark belastete Bohrdübel müssen mind. 7,5 cm Abstand von Betonkanten und 15 cm Abstand von Mauerwerkskanten haben. Soweit bauseits Dübel, Halteschienen und Stahlplatten eingebaut wurden, sind diese vor Benutzung auf Verwendbarkeit zu überprüfen.

Schrauben, Muttern, Unterlegscheiben, Schweißnähte
Ausführung gemäß DIN EN 1090-2 (Schrauben der Güte 4.6 und 5.6 sowie Muttern und Unterlegscheiben mit Werkszeugnis 2.2 nach DIN EN 10204, Schrauben der Güte 8.8 und 10.9 sowie Muttern u. Unterlegscheiben mit Abnahmeprüfzeugnis 3.1. Schweißnähte nach statischen Erfordernissen jedoch mindestens 4 mm.
Die Schweißnähte sind unter Beachtung der DIN EN 1090-1 und -2 sorgfältig auszuführen. Für die Ausführung der Schweißarbeiten ist die Herstellerqualifikation nach DIN EN 1090-2 erforderlich (großer Eignungsnachweis). Das Schweißgut muss mindestens den Kennwerten der Stahlgüte entsprechen. Alle Schweißflanken müssen trocken und frei von Verunreinigungen, Beschichtungen, Rost und Zunder sein. Zur  Vermeidung von Versprödung, Kaltrissen und Terrassenbrüchen kann ein Vorwärmen erforderlich sein. Die erforderlichen Vorwärmtemperaturen sind nach SEW 088 zu ermitteln. Ein ausreichender Wind- und Wetterschutz ist sicherzustellen. Bei Temperaturen unter 0 Grad Celsius sind Maßnahmen gegen zu schnelles Abkühlen im Bereich der Wärmeeinflusszone vorzunehmen (Vorwärmen). Schlacken, Schweißspritzer und sonstige Rückstände sind zu entfernen, Kanten sind mit R = 1 mm abzurunden und Riefen auszuschleifen. Alle Schweißnähte sind mindestens nach DIN EN 1090-2 zu prüfen und zu dokumentieren. Unregelmäßigkeiten müssen die Grenzen der Bewertungsgruppe C nach DIN EN ISO 5817 einhalten.

Sichtbare Schweißnähte sind zu vermeiden, z. B. durch rückseitiges Verschweißen (scharfkantige Ecken). Alle erforderlichen sichtbaren Schweißnähte sind unbedingt mit dem Architekten abzustimmen und in der Werkplanung darauf hinzuweisen. Sichtbare Schweißnähte sind als sogenannte V-Naht herzustellen und anschließend so zu verschleifen, dass die Nahtstellen nicht sichtbar sind und eine bündige Oberfläche entsteht. Dies ist in die EPs der Positionen mit Schweißer-Leistungen einzukalkulieren.

Feuerverzinkung
Stähle, die feuerverzinkt werden, sind nach DIN EN 10025-2 mit Option 5, d. h. der Eignung zum Schmelztauchverzinken zu bestellen. Stahlbauteile müssen geschützt werden, damit sie den Korrosionsbelastungen während der geforderten Nutzungsdauer standhalten.
Besondere Konstruktionshinweise für Beschichtungssysteme nach DIN EN ISO 12944 T3: Unterbrochene Schweißnähte und Punktschweißungen sollten nur angewendet werden, wenn die Korrosionsgefahr unbedeutend ist.
Bereiche, die korrosionsgefährdet und nach der Montage nicht mehr zugänglich sind, sind aus korrosionsbeständigen Werkstoffen herzustellen oder so zu schützen, dass der Korrosionsschutz während der gesamten Lebensdauer des Bauwerks wirksam bleibt. Anderenfalls sind Abrostungszuschläge vorzusehen. Spalten, Fugen und sich überlappende Verbindungen sind abzudichten. Berührungsflächen sind mit durchgehenden Schweißnähten abzudichten.
Oberflächenformen, wie oben offene Profile, Taschen und Vertiefungen sind zu vermeiden, in Schräglage anzuordnen oder mit Ablauföffnungen, Tropfnasen, Tropftüllen oder Unterbrechungen zuversehen, so dass Wasser oder korrosive Flüssigkeiten vom Bauwerk abgeleitet werden.
Reibflächen von gleitfesten Verbindungen müssen vor der Montage zu einem Oberflächenvorbereitungsgrad von mindestens Sa 2,5 nach DIN EN 8501-1 mit einer zu vereinbarenden Rauheit gestrahlt werden. Auf die Reibflächen darf nur ein Beschichtungsstoff mit einem geeigneten Reibbeiwert aufgetragen werden.
Vorgespannte Scher-Lochleibungs-Verbindungen müssen mit Systemen beschichtet werden, die nicht zu einem unzulässigen Abfall der Vorspannkraft führen (siehe auch DIN EN 1090-2).
Offene Hohlkästen und Hohlbauteile müssen mit Umluft- und Entwässerungsöffnungen versehen und innen  wirksam gegen Korrosion geschützt werden. Geschlossene Hohlkästen und Hohlbauteile dürfen weder Luft noch Feuchtigkeit eindringen lassen und bei der Montage darf kein Wasser eingeschlossen werden. Sie sind durch umlaufende Schweißnähte abzudichten und Öffnungen sind mit Dichtschotten zu versehen.
Aussparungen in Aussteifungsrippen, Stegen oder ähnlichen Bauteilen müssen einen Radius von mindestens 50 mm besitzen, um eine angemessene Oberflächenvorbereitung und Beschichtung zu ermöglichen.
Bei erforderlichen Aussteifungen sind die Übergänge zwischen der Aussteifung dem angrenzenden Bauteil ringsum zu verschweißen, um Spalten zu vermeiden. Das Ansammeln von Wasser muss ausgeschlossen sein.

Sonstiges
Sämtliche Knick- und Verbindungspunkte sind auf Gehrung zu arbeiten. Alle sichtbaren Ecken und Kanten der Profile sind scharfkantig mit Rundungsradius r = 0,5 mm zu belassen. Eine Bemusterung muss hierfür jedoch vor der Ausführung erfolgen. Entsprechende Musterstücke sind unaufgefordert vorzulegen.
Sichtbare Schweißnähte sind zu vermeiden, z. B. durch rückseitiges Verschweißen (scharfkantige Ecken). Alle erforderlichen sichtbaren Schweißnähte sind unbedingt mit dem Architekten abzustimmen. Sichtbare Schweißnähte sind als sogenannte V-Naht herzustellen und anschließend so zu verschleifen, dass die Nahtstellen nicht sichtbar sind und eine bündige Oberfläche entsteht. Dies ist in die EP einzukalkulieren.
Alle zur Befestigung gehörenden Teile sind, auch wenn nicht besonders erwähnt bzw. gezeichnet, sind in die Einheitspreise einzukalkulieren.
Maße und Aufmaße

Der AN ist verpflichtet, ein Aufmaß am Rohbau zu erstellen. Er hat vor Fertigungsbeginn zu prüfen, ob die angrenzenden Bauteile nach den vereinbarten Details und den zulässigen Toleranzen ausgeführt sind. Für Toleranzen gelten die DIN 18201, DIN 18202, Blatt 1 und 4, DIN 18203 Blatt 1. Eventuelle Änderungs- oder Zusatzmaßnahmen sind vor Fertigungsbeginn zu vereinbaren.

Schutzmaßnahmen

Alle sichtbaren Teile und Flächen, wie z.B. Sichtbeton und Mauerwerk, Verglasungen, Bodenflächen, fertig gestrichene Wände, usw., sind vor Verschmutzungen aller Art und insbesondere vor Funkenflug bei Schweiß-, Trenn- und Schleifarbeiten sorgfältig zu schützen. Hierraus entstehende Beschädigungen trägt der AN.

Bauprodukteverordnung

Die EU-Bauproduktenverordnung (BauPVO), der aktuellen Fassung (2018-10), ist zu berücksichtigen und anzuwenden

*Hinweis: 05 Allgemeine Hinweise zur Bauabwicklung*
05 Allgemeine Hinweise zur Bauabwicklung

Der AN kann bei seiner Leistungsausführung nicht davon ausgehen, dass er die Gesamtleistung ohne Unterbrechungen erbringen kann. Bei seiner Leistungsausführung hat er mit baubedingten zeitlichen Unterbrechungen zu rechnen. Hierfür anfallende Mehrkosten, z.B. für das mehrfache Einrichten der Baustelle hat der AN in die Einheitspreise seiner Positionen einzukalkulieren.

Des Weiteren ist durch den AN bei seiner Kalkulation zu berücksichtigen, dass die Arbeiten in den Bauteilen 1 und 2 parallel zueinander erfolgen. Entsprechende Kapazitäten für die gleichzeitige Leistungserbringung in beiden Bauwerken sind einzuplanen und werden nicht gesondert vergütet. Detailliertere Angaben sind dem vertraglich vereinbarten Ablaufplan (siehe auch Vorbemerkung 06 Ausführungszeiten) zu entnehmen.

Als Transportmittel für Materialien und Geräte steht dem Auftragnehmer der Bauaufzug zur Verfügung. Es wird je Bauteil insgesamt 1 Bauaufzug montiert. Der Bauaufzug wird allgemein von den Gewerken genutzt. Entsprechend kann dieser nicht einen gesamten Tag nur für ein Gewerk genutzt werden. Wartezeiten und Abstimmungen vor Ort sind durch den AN zu führen und einzukalkulieren. Die Platzierung der Bauaufzüge ist dem Baustelleneinrichtungsplan der Vergabeunterlagen zu entnehmen.
Der Personenaufzug im Gebäude ist nicht für den Transport von Materialien, Baustoffen oder Bauteilen vorgesehen und kann daher nicht vom AN genutzt werden.

Hinweis Sichtbeton Treppenhäuser

Der AN hat dafür Sorge zu tragen, dass aufrund seiner Leistungsausführung keinerlei Verschmutzung, oder Beschädigung der oberflächenfertigen Bauteile (Sichtbetonbauteile) in den Treppenhäusern erfolgt. Hierfür ggf. erforderliche besondere Schutz- und Reinigungsmaßnahmen, wie sofortige Reinigungsarbeiten ist einzukalkulieren. Kosten für Reinigungsarbeiten der Verschmutzungen und Beschädigungen, welche auf den AN Schlosserarbeiten zurückzuführen sind, werden ihm in Abzug gebracht.

Für den Transport seiner Treppengeländer notwendige Krane, Hebewerkzeuge, o.ä. hat der AN in seine Einheitspreise einzukalkulieren. Ggf. erforderliche Abstellflächen, oder Befestigungspunkte der Hebewerkzeuge sind vor dem Aufstellen mit der Bauleitung durchzusprechen. Im Allgemeinen hat der AN davon auszugehen, dass die Hebewerkzeuge nicht im Bereich der Sichtbetonwände sowie Treppen mechanisch befestigt werden können.

*Hinweis: 06 Ausführungszeiten*
06 Ausführungszeiten

Vom AN sind die vom AG definierten Ausführungsfristen kalkulatorisch zu berücksichtigen. Der in der Anlage zur Ausschreibungsunterlage beigefügte "Ablaufplan, vertragliche Einzelfristen, 325 Schlosserarbeiten", wird mit den darin aufgeführten Terminfristen Vertragsbestandteil und Grundlage der zeitlichen Abfolge zur Auftragsabwicklung und Bauausführung.

### Titel 01 Technische Bearbeitung

#### Untertitel 01.01 Technische Bearbeitung

**01.01.0010 Werkstatt- und Montageplanung, inkl. Dokumentation**
*** Pauschalposition
Erstellen von Werkstatt- und Montageplänen für
sämtliche in diesem Leistungsverzeichnis beschriebenen
Bauteile als besondere Leistung gem. VOB DIN 18360,
Pkt. 4.2.6.

Ausführungszeichnungen wie folgt:

- Umfang: Übersichtspläne, Details, Stöße, Verbindungen, Überfänge, Befestigungsmittel, etc.
- Anfertigen, Vorlegen und Abstimmen mit dem planenden Architekten, dem Tragswerksplaner und den Fachplanern
- Inkl. Einarbeiten von Änderungen sowie Fortschreibung
Vorlage aller W+M-Planungen zur Freigabe beim Architekten
(in digitaler Form)
- Vorzusehen ist die Erstellung der Zeichnungen mit CAD.

Leistungsbeginn umgehend nach Beauftragung. Einreichung der W+M-Planung spätestens 3 Wochen nach Beauftragung durch den AG beim zuständigen Architekten.

Mit der Schlussrechnung ist die gesamte Dokumentation, einschl. fortgeschriebener Werkplanung, Produktdatenblätter, Zulassungen, Prüfprotokolle, etc. 2-fach in Papier und 1-fach in digitaler Form einzureichen.
Menge: 1,000 psch

**01.01.0020 Statische Berechnungen / (Detail-)Nachweise**
*** Pauschalposition
Erstellen von statischen Nachweisen und Berechnungen der geplanten Stahl- und Metallbaukonstruktionen sowie deren Detailanschlüsse, für sämtliche in diesem Leistungsverzeichnis beschriebenen Bauteile als besondere Leistung des AN. Dies gilt insbesondere für sicherheitsrelevante Bauteile, wie z.B. Absturzsicherungen, Geländer, Abdeckungen, etc.

Die statischen Berechnungen umfassen mindestens die Detailnachweise des AN (Verbindungsmittel, Schweißpunkte, Knotenpunkte, Übergänge und Auflagerkonsolen, Montagestöße und Zwischenzustände, usw.).

Sollten Abweichungen von den vorgegebenen Profilen und Ausführungen erforderlich sein, so sind diese mit dem zuständigen Architekten und Tragwerksplaner detailliert abzustimmen. Die statische Berechnung ist vom AN selbstständig bei dem durch den AG beauftragten Prüfstatiker zur Freigabe einzureichen.

Leistungsbeginn umgehend nach Beauftragung.

Einreichen der statischen Berechnung beim Prüfstatiker in digitaler Form über die Projektplattform bzw. per E-Mail. Die statischen Detailnachweise für die Anschlüsse im Stahl- und Metallbau sind von der ausführenden Firma zu erbringen und den Dokumentationsunterlagen nach Bauende beizufügen (siehe auch Vorposition).
Menge: 1,000 psch

### Titel 02 Bauteil 1

#### Untertitel 02.01 Treppenhausgeländer

*Hinweis: Leitbeschreibung Treppenhausgeländer*
Leitbeschreibung Treppengeländer

Ausführung der Treppengeländer der Treppenhäuser gemäß beigefügter Detailplanung des Architekten:

"501 DT TRH 01 Geländer UG_EG"
"502 DT TRH 01 Geländer EG_RG"
"503 DT TRH 01 Geländer RG"
"504 DT TRH 02 Geländer UG_EG"
"505 DT TRH 02 Geländer EG_RG"
"506 DT TRH 02 Geländer RG"

Geländerkonstruktion als Füllstabgeländer aus Flachstahl mit einem durchgängigen Ober- und einem Untergurt, Pfosten und Füllstäben aus Flachstahl sowie einer Stahlwange, welche zugleich als Wischkante des Treppenlaufs sowie als Abdeckung der Treppenlauf- und Podestwange dient. Die Geländerkonstruktion wird im Bereich der Treppen- und Podestwangen montiert. Zusätzlich erfolgt im Bereich der Geschosspodeste eine Befestigung des Treppengeländers auf den Rohdecken (mittels Laschen), vor dem Einbau des bauseitigen Estrichs. Die statisch erforderliche Befestigung im Bereich der Wangen und Geschosspodeste ist durch den AN in die Einheitspreise einzukalkulieren. Im Bereich der Treppenläufe ist eine Montage auf den Treppenstufen nicht möglich, da diese in Sichtbeton ausgeführt worden sind und keinen Fußbodenbelag erhalten. Die sichtbaren Befestigungspunkte in der Stahlwange sind als Senkkopfschrauben, flächenbündig zur Wange auszuführen.

Die ausgeschriebenen Metallbauteile basieren auf der Vordimensionierung des Architekten. Der AN hat im Rahmen seiner technischen Bearbeitung (siehe Titel 01) einen statischen Nachweis der herzustellenden Konstruktionen, inkl. Anpralllasten anzufertigen und diese beim Prüfstatiker zur Freigabe einzureichen.

Die Treppenhausgeländer sollen in möglichst großen Abwicklungslängen, ohne Teilung hergestellt werden, sodass je Treppenlauf möglichst lediglich in den Eckpunkten Schweißverbindungen hergestellt werden müssen. Dementsprechende Mehraufwände bei der Konstruktion, dem Transport sowie der Montage sind in die Einheitspreise seiner Positionen einzukalkulieren.

*Hinweis: Treppenhaus 1*
Treppenhaus 1

Abmessungen Treppenauge:

EG:  ca. 0,33 x 1,98 + 0,33 x 2,40 m
RG:  ca. 1,98 x 2,70 m

**02.01.0010 Bauseitige Holzgeländer demontieren, entsorgen**
Bauseits hergestellte Baustellengeländer aus Holz, welche in die Stahlbetonwange befestigt worden sind in den, je Geschoss Zug um Zug während der Montagearbeiten des herzustellenden Füllstabgeländers demontieren, vertragen und anfallendes Holz inkl. Befestigungsmittel fachgerecht entsorgen.

Die Geländerstäbe sind gesammelt zu lagern und gehen nicht in den Besitz des AN über, da diese dem bauseits tätigen Rohbauer gehören.

Baustellengeländer bestehend aus
- 2-teiliger Seitenschutz aus Holzbrettern,
B = ca. 10-15cm, D = ca. 3 cm
- Tragkonstruktion aus senkrechten Stahlpfosten im Treppenauge an Wangen befestigt
Menge: 65,000 m

**02.01.0020 Treppengeländer mit Stahlwange, Treppenlauf "UG_A"**
Liefern und Montieren eines Treppengeländers mit Stahlwange, oberhalb der Wange Ober- und Untergurt, Geländerpfosten und Füllstäben aus Flachstahl 50/15 mm (Harfen-Geländer). Harfen-Geländer mit Stahlwange örtlich aufmessen, liefern, einmessen und geschossweise innerhalb der Treppenhäuser, inkl. Eckausbildungen zwischen Treppenläufen und -podesten montieren, einschl. aller erforderlichen Nebenarbeiten, Materialien und Befestigungsmittel. Montage des Stahlgeländers seitlich in die Stahlbetonwangen der Fertigteiltreppenläufe. Eine Montage auf den Treppenstufen ist nicht möglich, da diese aus Sichtbeton ausgeführt worden sind und später keinen Belag erhalten.

Ausführung des Treppengeländers gem. beigefügter Detailplanung des Architekten:

"501 DT TRH 01 Geländer UG_EG"

Hier: Treppenlauf "TRH 01 BT01_UG_A", siehe untenstehender Detailausschnitt der Architekturplanung.

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
Treppengeländer:
- Horizontallasten: mindestens 1,0 kN/m (100 kg je lfd. Meter),
- Material: Stahl, S235 JR
- Oberfläche: grundiert, als Vorbereitung für bauseitige Lackierung / Anstrich
- Geländerhöhe Ges (UK Wange bis OK Geländer).: ca. 1.550 mm
- Treppenlauflängen: bis ca. 3.000 mm möglich,,
- Aufteilung: Fertigung möglichst an einem Stück, Abstimmung im Rahmen der Werkplanung,
- Segmentaufteilung: Treppenlauf ca. 21 Pfosten/Füllstäbe,

Stahlwangen-Geländer bestehend aus:

- Stahlwange als seitliche Treppenabdeckung aus Stahlblech, Höhe ca. 370 mm, Stärke ca. 12 mm; Stahlwange zur Aufnahme der nachstehend beschriebenen Geländerharfe, fachgerecht verschweißt mit Untergurt / Füllstäben gem. beigefügter Detailzeichnung. Direkte Befestigung der Stahlwange in die seitlichen Treppenlaufwangen. Ausführung der Befestigungspunkte mit flächenbündig in der Stahlwange montierten Senkkopfschrauben.

Im Anschlusspunkt des Treppenlaufs an das Zwischenpodest ist die Stahlwange zur Abdeckung des Stahlbetons bis an die Unterkante des Zwischenpodests zu führen. Hierdurch entsteht ein über die normale Wange hinaugehendes Dreieck mit Abmessungen von ca. 170 x 125 x 215 mm.

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
- Ober- und Untergurt aus Flachstahl, 50/15 mm, durchgängig vom Geländeranfang bis -ende

- Geländer-Pfosten und vertikale Geländer-Füllung aus Flachstahl, 50/15 mm, Länge ca. 1.100 mm, Anordnung in gleichmäßigen Abständen von ca. 130 mm, Pfosten und Füllstäbe an Ober- und Untergurt geschweißt

Die Abstände der Füllstäbe sind nach dem örtlichen Aufmaß sowie im Rahmen der Werkplanung gleichmäßig zu verteilen, um ein einheitliches, symetrisches Erscheinungsbild gewährleisten zu können.

Grunsätzlich sind alle Schweißverbindungen, die vor und während der Montage entstehen, vollflächig auszuführen, nachzuschleifen und abschließend vom AN in einer Qualität nachzuarbeiten, dass keine Unebenheiten entstehen und die Nähte nach bauseitigem Anstrich des Geländers nicht mehr sichtbar sind. Sämtliche Schweißverbindungen zur Fertigung und örtlicher Montage der beschriebenen Geländerelemente sind einzukalkulieren.
Die ausgeschriebenen Geländerteile basieren auf der statischen Vordimensionierung des Architekten. Die abschließende Dimensionierung der Geländerteile, einschl. Unterkonstruktion, Befestigungsmittel, etc. erfolgt nach statischen Erfordernissen auf Basis der Werkplanung des AN und dessen statischen Nachweis (siehe Titel 01 - Technische Bearbeitung).

Die für die Montage des Geländers Absturzsicherungen bzw. PSA mit provisorischen Anschlagpunkten sind vom AN einzukalkulieren. Das Arbeitsgerüst für die Montage des Treppengeländers wird in einer separaten Position vergütet. Der AN hat davon auszugehen, dass die Anschlagspunkte lediglich im Bereich der Geschosspodeste montiert werden können, da die sonstigen Bereiche vollumfänglich aus Sichtbeton ausgeführt worden sind (sowohl Wände, Decken, als auch Treppenläufe und Zwischenpodeste). Die Montageausführung sowie Sicherung ist zuvor durch den AN mit dem zuständigen SiGeKo abzustimmen. Eine entsprechende Einweisung der Mitarbeiter hat stattzufinden.

Für die Montage der Geländer notwendige Hebezeuge, etc. sind in den Einheitspreis dieser Position einzukalkulieren.

Befestigungspunkte für ggf. erforderliche Hebezeuge sind zuvor mit der Bauleitung des AG abzustimmen.

Bei der Montage der Stahlgeländer ist aufgrund der später sichtbar bleibenden Betonoberflächen in den Treppenhäusern (Sichtbetonwände, Decken sowie Treppenstufen) besondere Vorsicht walten zu lassen. Ggf. erforderliche zusätzliche Schutzmaßnahmen zum Schutz der Sichtbetonbauteile werden im Titel Sonstiges vergütet.
Menge: 1,000 St

**02.01.0030 Treppengeländer mit Stahlwange, Treppenlauf "UG_B"**
Ausführung wie vor, jedoch:

Ausführung des Treppengeländers gem. beigefügter Detailplanung des Architekten:

"501 DT TRH 01 Geländer UG_EG"

Hier: Treppenlauf "TRH 01 BT01_UG_B", siehe untenstehender Detailausschnitt der Architekturplanung.

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
Treppengeländer:
- Treppenlauflängen: bis ca. 2.200 mm möglich,
- Aufteilung: Fertigung möglichst an einem Stück, Abstimmung im Rahmen der Werkplanung,
- Segmentaufteilung: Treppenlauf ca. 16 Pfosten/Füllstäbe

Abweichend zur Vorposition ist die Treppenwange im oberen Anschlussbereich des Treppengeländers an das Geschosspodest auf einer Breite von ca. 250 mm in einer Höhe von ca. 450 mm auszuführen (sh. obenstehende Detailplanung) und nicht als Dreieck weiter an die Unterkante des Treppenpodests zu führen.
Menge: 1,000 St

**02.01.0040 Treppengeländer mit Stahlwange, Treppenlauf "EG_B"**
Ausführung wie vor, jedoch:

Ausführung des Treppengeländers gem. beigefügter Detailplanung des Architekten:

"502 DT TRH 01 Geländer EG-RG"

Hier: Treppenlauf "TRH 01 BT01_B", siehe untenstehender Detailausschnitt der Architekturplanung.

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
Treppengeländer:
- Treppenlauflängen: bis ca. 3.200 mm möglich,
- Aufteilung: Fertigung möglichst an einem Stück, Abstimmung im Rahmen der Werkplanung,
- Segmentaufteilung: Treppenlauf ca. 21 Pfosten/Füllstäbe

Im unteren Anschlussbereich des Treppengeländers an das Geschosspodest ist die Treppenwange auf einer Breite von ca. 240 mm in einer Höhe von ca. 500 mm auszuführen (sh. obenstehende Detailplanung).
Menge: 1,000 St

**02.01.0050 Treppengeländer mit Stahlwange, Treppenlauf "EG_C"**
Ausführung wie vor, jedoch:

Ausführung des Treppengeländers gem. beigefügter Detailplanung des Architekten:

"502 DT TRH 01 Geländer EG-RG"

Hier: Treppenlauf "TRH 01 BT01_C", siehe untenstehender Detailausschnitt der Architekturplanung.

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
Treppengeländer:
- Treppenlauflängen: bis ca. 2.200 mm möglich,
- Aufteilung: Fertigung möglichst an einem Stück, Abstimmung im Rahmen der Werkplanung,
- Segmentaufteilung: Treppenlauf ca. 16 Pfosten/Füllstäbe

Abweichend zur Vorposition ist die Treppenwange im oberen Anschlussbereich des Treppengeländers an das Geschosspodest auf einer Breite von ca. 250 mm in einer Höhe von ca. 450 mm auszuführen (sh. obenstehende Detailplanung) und nicht als Dreieck weiter an die Unterkante des Treppenpodests zu führen.
Menge: 1,000 St

**02.01.0060 Treppengeländer mit Stahlwange, Treppenlauf "RG_B"**
Ausführung wie vor, jedoch:

Ausführung des Treppengeländers gem. beigefügter Detailplanung des Architekten:

"503 DT TRH 01 Geländer RG"

Hier: Treppenlauf "TRH 01 BT01_B", siehe untenstehender Detailausschnitt der Architekturplanung.

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
Treppengeländer:
- Treppenlauflängen: bis ca. 3.200 mm möglich,
- Aufteilung: Fertigung möglichst an einem Stück, Abstimmung im Rahmen der Werkplanung,
- Segmentaufteilung: Treppenlauf ca. 21 Pfosten/Füllstäbe

Im unteren Anschlussbereich des Treppengeländers an das Geschosspodest ist die Treppenwange auf einer Breite von ca. 240 mm in einer Höhe von ca. 500 mm auszuführen (sh. obenstehende Detailplanung).
Menge: 4,000 St

**02.01.0070 Treppengeländer mit Stahlwange, Treppenlauf "EG_C"**
Ausführung wie vor, jedoch:

Ausführung des Treppengeländers gem. beigefügter Detailplanung des Architekten:

"503 DT TRH 01 Geländer RG"

Hier: Treppenlauf "TRH 01 BT01_C", siehe untenstehender Detailausschnitt der Architekturplanung.

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
Treppengeländer:
- Treppenlauflängen: bis ca. 2.000 mm möglich,
- Aufteilung: Fertigung möglichst an einem Stück, Abstimmung im Rahmen der Werkplanung,
- Segmentaufteilung: Treppenlauf ca. 16 Pfosten/Füllstäbe

Abweichend zur Vorposition ist die Treppenwange im oberen Anschlussbereich des Treppengeländers an das Geschosspodest auf einer Breite von ca. 250 mm in einer Höhe von ca. 450 mm auszuführen (sh. obenstehende Detailplanung) und nicht als Dreieck weiter an die Unterkante des Treppenpodests zu führen.
Menge: 4,000 St

**02.01.0080 Treppengeländer mit Stahlwange, Treppenpodest "EG_A/D"**
Liefern und Montieren eines Treppengeländers mit Stahlwange, oberhalb der Wange Ober- und Untergurt, Geländerpfosten und Füllstäben aus Flachstahl 50/15 mm (Harfen-Geländer). Harfen-Geländer mit Stahlwange örtlich aufmessen, liefern, einmessen und geschossweise innerhalb der Treppenhäuser, inkl. Eckausbildungen zwischen Treppenläufen und -podesten montieren, einschl. aller erforderlichen Nebenarbeiten, Materialien und Befestigungsmittel. Montage des Stahlgeländers  im Bereich der Geschosspodeste. Montage der Treppenlaufgeländer durch kraftschlüssiges Aufdübeln mittels rückseitig an der Stahlwange befestigten Stahllaschen / Winkeln. Damit eine gleichbleibende Optik zu den Wangen an den Stalbetontreppenläufen erreicht wird, sollen ebenfalls flächenbündige Senkkopfschrauben auf den Stahlwangen der Podeste montiert werden.

Ausführung des Treppengeländers gem. beigefügter Detailplanung des Architekten:

"502 DT TRH 01 Geländer EG-RG"

Hier: Treppenlauf "TRH 01 BT01_A/D", siehe untenstehender Detailausschnitt der Architekturplanung.

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
Treppengeländer:
- Horizontallasten: mindestens 1,0 kN/m (100 kg je lfd. Meter),
- Material: Stahl, S235 JR
- Oberfläche: grundiert, als Vorbereitung für bauseitige Lackierung / Anstrich
- Geländerhöhe Ges (UK Wange bis OK Geländer).: ca. 1.600 mm
- Podestlängen: bis ca. 330 mm möglich,
- Aufteilung: Fertigung möglichst an einem Stück, Abstimmung im Rahmen der Werkplanung,
- Segmentaufteilung: Treppenlauf ca. 4 Pfosten/Füllstäbe,

Stahlwangen-Geländer bestehend aus:

- Stahlwange als seitliche Geschosspodestabdeckung aus Stahlblech, Höhe ca. 510 mm, Stärke ca. 12 mm; Stahlwange zur Aufnahme der nachstehend beschriebenen Geländerharfe, fachgerecht verschweißt mit Untergurt / Füllstäben gem. beigefügter Detailzeichnung. Befestigung der Stahlwange durch seitlich angeschweißte Stahllaschen / Ankerplatten zur Verdübelung auf den Podesten aus Stahlbeton. Stahllaschen werden in separater Folgeposition vergütet.

- Ober- und Untergurt aus Flachstahl, 50/15 mm, durchgängig vom Geländeranfang bis -ende

- Geländer-Pfosten und vertikale Geländer-Füllung aus Flachstahl, 50/15 mm, Länge ca. 1.100 mm, Anordnung in gleichmäßigen Abständen von ca. 130 mm, Pfosten und Füllstäbe an Ober- und Untergurt geschweißt

Die Abstände der Füllstäbe sind nach dem örtlichen Aufmaß sowie im Rahmen der Werkplanung gleichmäßig zu verteilen, um ein einheitliches, symetrisches Erscheinungsbild gewährleisten zu können.

Grunsätzlich sind alle Schweißverbindungen, die vor und während der Montage entstehen, vollflächig auszuführen, nachzuschleifen und abschließend vom AN in einer Qualität nachzuarbeiten, dass keine Unebenheiten entstehen und die Nähte nach bauseitigem Anstrich des Geländers nicht mehr sichtbar sind. Sämtliche Schweißverbindungen zur Fertigung und örtlicher Montage der beschriebenen Geländerelemente sind einzukalkulieren.
Die ausgeschriebenen Geländerteile basieren auf der statischen Vordimensionierung des Architekten. Die abschließende Dimensionierung der Geländerteile, einschl. Unterkonstruktion, Befestigungsmittel, etc. erfolgt nach statischen Erfordernissen auf Basis der Werkplanung des AN und dessen statischen Nachweis (siehe Titel 01 - Technische Bearbeitung).

Die für die Montage des Geländers Absturzsicherungen bzw. PSA mit provisorischen Anschlagpunkten sind vom AN einzukalkulieren. Das Arbeitsgerüst für die Montage des Treppengeländers wird in einer separaten Position vergütet. Der AN hat davon auszugehen, dass die Anschlagspunkte lediglich im Bereich der Geschosspodeste montiert werden können, da die sonstigen Bereiche vollumfänglich aus Sichtbeton ausgeführt worden sind (sowohl Wände, Decken, als auch Treppenläufe und Zwischenpodeste). Die Montageausführung sowie Sicherung ist zuvor durch den AN mit dem zuständigen SiGeKo abzustimmen. Eine entsprechende Einweisung der Mitarbeiter hat stattzufinden.

Für die Montage der Geländer notwendige Hebezeuge, etc. sind in den Einheitspreis dieser Position einzukalkulieren.

Befestigungspunkte für ggf. erforderliche Hebezeuge sind zuvor mit der Bauleitung des AG abzustimmen.

Bei der Montage der Stahlgeländer ist aufgrund der später sichtbar bleibenden Betonoberflächen in den Treppenhäusern (Sichtbetonwände, Decken sowie Treppenstufen) besondere Vorsicht walten zu lassen. Ggf. erforderliche zusätzliche Schutzmaßnahmen zum Schutz der Sichtbetonbauteile werden im Titel Sonstiges vergütet.
Menge: 2,000 St

**02.01.0090 Treppengeländer mit Stahlwange, Treppenpodest "EG_E"**
Ausführung wie vor, jedoch:

Ausführung des Treppengeländers gem. beigefügter Detailplanung des Architekten:

"502 DT TRH 01 Geländer EG-RG"

Hier: Treppenlauf "TRH 01 BT01_E", siehe untenstehender Detailausschnitt der Architekturplanung.

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
Treppengeländer:
- Podestlängen: bis ca. 1.700 mm möglich
- Segmentaufteilung: Treppenlauf ca. 14 Pfosten/Füllstäbe,
Menge: 1,000 St

**02.01.0100 Treppengeländer mit Stahlwange, Treppenpodest "EG_F"**
Ausführung wie vor, jedoch:

Ausführung des Treppengeländers gem. beigefügter Detailplanung des Architekten:

"502 DT TRH 01 Geländer EG-RG"

Hier: Treppenlauf "TRH 01 BT01_F", siehe untenstehender Detailausschnitt der Architekturplanung.

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
Treppengeländer:
- Podestlängen: bis ca. 2.500 mm möglich
- Segmentaufteilung: Treppenlauf ca. 19 Pfosten/Füllstäbe,
Menge: 1,000 St

**02.01.0110 Treppengeländer mit Stahlwange, Treppenpodest "RG_A"**
Ausführung wie vor, jedoch:

Ausführung des Treppengeländers gem. beigefügter Detailplanung des Architekten:

"503 DT TRH 01 Geländer RG"

Hier: Treppenlauf "TRH 01 BT01_A", siehe untenstehender Detailausschnitt der Architekturplanung.

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
Treppengeländer:
- Podestlängen: bis ca. 2.000 mm möglich
- Segmentaufteilung: Treppenlauf ca. 16 Pfosten/Füllstäbe,
Menge: 4,000 St

**02.01.0120 Treppengeländer mit Stahlwange, Treppenpodest "RG_D"**
Ausführung wie vor, jedoch:

Ausführung des Treppengeländers gem. beigefügter Detailplanung des Architekten:

"503 DT TRH 01 Geländer RG"

Hier: Treppenlauf "TRH 01 BT01_D", siehe untenstehender Detailausschnitt der Architekturplanung.

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
Treppengeländer:
- Podestlängen: bis ca. 2.700 mm möglich
- Segmentaufteilung: Treppenlauf ca. 21 Pfosten/Füllstäbe,
Menge: 5,000 St

**02.01.0130 Treppengeländer mit Stahlwange, Treppenpodest "RG_E"**
Ausführung wie vor, jedoch:

Ausführung des Treppengeländers gem. beigefügter Detailplanung des Architekten:

"503 DT TRH 01 Geländer RG"

Hier: Treppenlauf "TRH 01 BT01_E", siehe untenstehender Detailausschnitt der Architekturplanung.

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
Treppengeländer:
- Podestlängen: bis ca. 3.270 mm möglich
- Segmentaufteilung: Treppenlauf ca. 26 Pfosten/Füllstäbe,
Menge: 1,000 St

**02.01.0140 Stahllaschen zur Aufhängung des Wangengeländers**
Stahllaschen / -schwerter, Abmessungen nach statischer Erfordernis, gem. Vordimensionierung ca. 150/150/15 mm, rückseitig an der Stahlwange anschweißen, zur Befestigung / Aufhängung des Wangengeländers auf dem bzw. Geschosspodest aus Stahlbeton.

Ausführung und Abstand der Stahllaschen in ausreichender Anzahl auf Basis des statischen Nachweises des AN. Befestigung der Stahllaschen auf den Betonbauteilen durch statische wirksame Verdübelung. Befestigung zwingend mit Senkkopfschrauben (mit Oberkante Stahllasche bündig, wg. darüber befindlichen Bodenbelag!).

Verbindungsmittel, wie z.B. Schrauben, Schweißnähte, Dübel, etc. sind nach statischer Erfordernis einzukalkulieren.
Menge: 70,000 St

**02.01.0150 Wandhandlauf, Rundrohr aus Edelstahl, dn = ca. 40 mm, an Stb.-Wand**
Wandhandlauf als Rundrohr aus Edelstahl V2A örtlich aufmessen, liefern, einmessen und geschossweise innerhalb der Treppenhäuser an Wänden aus Stahlbeton montieren, einschließlich aller sonstigen Kleineisenteile sowie Verbindungsmittel, Schrauben, Zuschnitte und Schweißnähte.

Wandhandlauf:
- Material Handlauf: Edelstahl V2A, Rundrohr
- Abmessungen: rund, dn = 42,0 x 3,2 mm,
- Oberfläche: fein geschliffen, 240er Korn
- Höhe: ca. 85 cm ü. OKFF,
- Befestigung: Handlaufhalter aus Edelstahl, als Rundstab, d = ca. 10-12 mm, mit Anschlussplatte für Aufnahme des Handlaufs; Handlaufhalter an Stb.-Wand mit runder Kopfplatte, dn = ca. 70-80 mm, befestigen, inkl. Abdeckrosette.
Befestigung des vorbeschriebenen Handlaufs mittels vormontierten Handlaufhaltern aus Rundstab, d = ca. 10-12 mm, im Radius R20 (90 Grad) gebogen, Abstand von der Wand ca. 70-80 mm, Höhe ca. 850 mm bzw. nach Werkplanung des AN, inkl. vorgebohrter Trägerplatte zur Aufnahme des Handlaufs. Wandbefestigung mit Kopfplatte / Halteplatte in Dübelmontage (mind. 3 Bohrungen), inkl. zusätzlicher Abdeckerosette zum Aufclipsen o.ä., Durchmesser ca. 70-80 mm. Anzahl der Geländerhalter nach statischer Erfordernis in regelmäßigen Abständen nach Werkplanung des AN.

Der Handlauf ist ohne offene bzw. freistehende Enden auszuführen. Freiliegende Endstücke mit Abkröpfungen bis 90 Grad versehen. Abkröpfungen und Richtungswechsel werden gesondert vergütet.
Menge: 52,000 m

**02.01.0160 Zulage, Handlauf Abkröpfung**
Zulage für die Abkröpfungen der Rundstabhandläufe an den freien Enden, abgerundet, Winkel: > 90 bis 135 Grad, inkl. aller erf. Verbindungen, gem. beigefügter Detailplanung des Architekten.‑
Menge: 12,000 St

**02.01.0170 Zulage, Handlauf Richtungswechsel / Eckausbildung**
Zulage für die Ausführung von Richtungswechseln der Rundstabhandläufe in den Eck- und An- / Austrittsbereichen, abgerundet, Winkel: > 15 bis 90 Grad, inkl. aller Verbindungen, gem. beigefügter Detailplanung des Architekten.
Menge: 40,000 St

**02.01.0180 Arbeits- und Schutzgerüst Treppenauge**
Liefern, Aufbauen, Abbauen, Abtransportieren eines Arbeits- und Schutzgerüstes / (Modul-)gerüstes im Treppenauge des Treppenhauses. Einrüstung für die Montage der Treppenhausgeländer. Vorherige Abstimmung zur Einrüstung mit dem zuständigen SiGeKo, eigenständig durch den AN.

Abstand der Gerüstbeläge bis zum Treppengeländer allseitig max. 20 cm. Anzahl der Gerüstbeläge ca. 5 Stück + evtl. erf. Ausgleichsbeläge zur Erzielung des v.g. Gerüstabstandes, je nach Herstellersystem. Gerüst mit Lastklasse 5, mit Seitenschutz, allseitig, inkl. Leitergang (mittig). Verankerungspunkte an den Treppenwangen und Treppenstufen sowie Wänden sind nicht möglich. Ggf. notwendige Abstrebungen sind mit der Bauleitung abzustimmen.

- Abmessungen Treppenauge: ca. 2,00 x 2,75 m
- Mindestmaß B x L Gerüstbelag: ca. 1,50 x 2,25 m
- Gerüsthöhe bis ca. 17,5 m (EG bis Etagenpodest 5.OG)

Die Gerüstkonstruktion muss von einem anerkannten Fachbetrieb für Gerüstbaukonstruktionen nach den Anforderungen der BG Bau errichtet werden. Ausführung inkl. Montage- Aufbau- und Verwendungsanleitung durch eine befähigte Personen sowie Prüfung auf Betriebssicherheit vor Inbetriebnahme sowie Dokumentation der Ergebnisse mit Freigabevermerk auf der Baustelle.

Gebrauchsüberlassung / Vorhaltung siehe gesonderte Pos.

Die Grundvorhaltung des Gerüsts beträgt die Dauer der eingenen Arbeiten für die Montage des Treppenhausgeländers.‑
Menge: 1,000 St

**02.01.0190 Gebrauchsüberlassung, Gerüst, vorhalten, unterhalten**
Gebrauchsüberlassung der Gerüstkonstruktion aus der Vorpos., nach vollständigem Aufbau, je Woche für bauseitige Arbeiten, wie den Anstrich im Treppenauge.
Menge: 10,000 StWo

*Hinweis: Leitbeschreibung Treppenhausgeländer*
Leitbeschreibung Treppengeländer

Ausführung der Treppengeländer der Treppenhäuser gemäß beigefügter Detailplanung des Architekten:

"N_5_0_706_DE_--_006_02_Detail TRH A1"
Geländerkonstruktion als Füllstabgeländer aus Flachstahl mit einem durchgängigen Ober- und einem Untergurt, Pfosten und Füllstäben aus Flachstahl sowie einer Stahlwange, welche zugleich als Wischkante des Treppenlaufs sowie als Abdeckung der Treppenlauf- und Podestwange dient. Die Geländerkonstruktion wird im Bereich der Treppen- und Podestwangen montiert. Zusätzlich erfolgt im Bereich der Geschosspodeste eine Befestigung des Treppengeländers auf den Rohdecken, vor dem Einbau des bauseitigen Estrichs. Die statisch erforderliche Befestigung im Bereich der Wangen und Geschosspodeste ist durch den AN in die Einheitspreise einzukalkulieren.

Die ausgeschriebenen Metallbauteile basieren auf der Vordimensionierung des Architekten. Der AN hat im Rahmen seiner technischen Bearbeitung (siehe Titel 01) einen statischen Nachweis der herzustellenden Konstruktionen, inkl. Anpralllasten anzufertigen und diese beim Prüfstatiker zur Freigabe einzureichen.

*Hinweis: Treppenhaus 2*
Treppenhaus 2

Abmessungen Treppenauge:

EG:  ca. 0,33 x 3,70 m
RG:  ca. 0,86 x 3,70 m

**02.01.0200 Bauseitige Holzgeländer demontieren, entsorgen**
Bauseits hergestellte Baustellengeländer aus Holz, welche in die Stahlbetonwange befestigt worden sind in den, je Geschoss Zug um Zug während der Montagearbeiten des herzustellenden Füllstabgeländers demontieren, vertragen und anfallendes Holz inkl. Befestigungsmittel fachgerecht entsorgen.

Die Geländerstäbe sind gesammelt zu lagern und gehen nicht in den Besitz des AN über, da diese dem bauseits tätigen Rohbauer gehören.

Baustellengeländer bestehend aus
- 2-teiliger Seitenschutz aus Holzbrettern,
B = ca. 10-15cm, D = ca. 3 cm
- Tragkonstruktion aus senkrechten Stahlpfpsen im Treppenauge  an Wangen befestigt
Menge: 65,000 m

**02.01.0210 Treppengeländer mit Stahlwange, Treppenlauf "UG"**
Liefern und Montieren eines Treppengeländers mit Stahlwange, oberhalb der Wange Ober- und Untergurt, Geländerpfosten und Füllstäben aus Flachstahl 50/15 mm (Harfen-Geländer). Harfen-Geländer mit Stahlwange örtlich aufmessen, liefern, einmessen und geschossweise innerhalb der Treppenhäuser, inkl. Eckausbildungen zwischen Treppenläufen und -podesten montieren, einschl. aller erforderlichen Nebenarbeiten, Materialien und Befestigungsmittel. Montage des Stahlgeländers seitlich in die Stahlbetonwangen der Fertigteiltreppenläufe. Eine Montage auf den Treppenstufen ist nicht möglich, da diese aus Sichtbeton ausgeführt worden sind und später keinen Belag erhalten.

Ausführung des Treppengeländers gem. beigefügter Detailplanung des Architekten:

"504 DT TRH 02 Geländer UG-EG"

Hier: Treppenlauf "TRH 02 BT01_UG", siehe untenstehender Detailausschnitt der Architekturplanung.

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
Treppengeländer:
- Horizontallasten: mindestens 1,0 kN/m (100 kg je lfd. Meter),
- Material: Stahl, S235 JR
- Oberfläche: grundiert, als Vorbereitung für bauseitige Lackierung / Anstrich
- Geländerhöhe Ges (UK Wange bis OK Geländer).: ca. 1.550 mm
- Treppenlauflängen: bis ca. 5.000 mm möglich,,
- Aufteilung: Fertigung möglichst an einem Stück, Abstimmung im Rahmen der Werkplanung,
- Segmentaufteilung: Treppenlauf ca. 33 Pfosten/Füllstäbe,

Stahlwangen-Geländer bestehend aus:

- Stahlwange als seitliche Treppenabdeckung aus Stahlblech, Höhe ca. 380 mm, Stärke ca. 12 mm; Stahlwange zur Aufnahme der nachstehend beschriebenen Geländerharfe, fachgerecht verschweißt mit Untergurt / Füllstäben gem. beigefügter Detailzeichnung. Direkte Befestigung der Stahlwange in die seitlichen Treppenlaufwangen. Ausführung der Befestigungspunkte mit flächenbündig in der Stahlwange montierten Senkkopfschrauben.

Im oberen Anschlussbereich des Treppengeländers an das Geschosspodest ist die Treppenwange auf einer Breite von ca. 260 mm in einer Höhe von ca. 500 mm auszuführen (sh. obenstehende Detailplanung).

- Ober- und Untergurt aus Flachstahl, 50/15 mm, durchgängig vom Geländeranfang bis -ende

- Geländer-Pfosten und vertikale Geländer-Füllung aus Flachstahl, 50/15 mm, Länge ca. 1.100 mm, Anordnung in gleichmäßigen Abständen von ca. 130 mm, Pfosten und Füllstäbe an Ober- und Untergurt geschweißt

Die Abstände der Füllstäbe sind nach dem örtlichen Aufmaß sowie im Rahmen der Werkplanung gleichmäßig zu verteilen, um ein einheitliches, symetrisches Erscheinungsbild gewährleisten zu können.

Grunsätzlich sind alle Schweißverbindungen, die vor und während der Montage entstehen, vollflächig auszuführen, nachzuschleifen und abschließend vom AN in einer Qualität nachzuarbeiten, dass keine Unebenheiten entstehen und die Nähte nach bauseitigem Anstrich des Geländers nicht mehr sichtbar sind. Sämtliche Schweißverbindungen zur Fertigung und örtlicher Montage der beschriebenen Geländerelemente sind einzukalkulieren.
Die ausgeschriebenen Geländerteile basieren auf der statischen Vordimensionierung des Architekten. Die abschließende Dimensionierung der Geländerteile, einschl. Unterkonstruktion, Befestigungsmittel, etc. erfolgt nach statischen Erfordernissen auf Basis der Werkplanung des AN und dessen statischen Nachweis (siehe Titel 01 - Technische Bearbeitung).

Die für die Montage des Geländers Absturzsicherungen bzw. PSA mit provisorischen Anschlagpunkten sind vom AN einzukalkulieren. Das Arbeitsgerüst für die Montage des Treppengeländers wird in einer separaten Position vergütet. Der AN hat davon auszugehen, dass die Anschlagspunkte lediglich im Bereich der Geschosspodeste montiert werden können, da die sonstigen Bereiche vollumfänglich aus Sichtbeton ausgeführt worden sind (sowohl Wände, Decken, als auch Treppenläufe und Zwischenpodeste). Die Montageausführung sowie Sicherung ist zuvor durch den AN mit dem zuständigen SiGeKo abzustimmen. Eine entsprechende Einweisung der Mitarbeiter hat stattzufinden.

Für die Montage der Geländer notwendige Hebezeuge, etc. sind in den Einheitspreis dieser Position einzukalkulieren.

Befestigungspunkte für ggf. erforderliche Hebezeuge sind zuvor mit der Bauleitung des AG abzustimmen.

Bei der Montage der Stahlgeländer ist aufgrund der später sichtbar bleibenden Betonoberflächen in den Treppenhäusern (Sichtbetonwände, Decken sowie Treppenstufen) besondere Vorsicht walten zu lassen. Ggf. erforderliche zusätzliche Schutzmaßnahmen zum Schutz der Sichtbetonbauteile werden im Titel Sonstiges vergütet.
Menge: 1,000 St

**02.01.0220 Treppengeländer mit Stahlwange, Treppenlauf "RG_A"**
Ausführung wie vor, jedoch:

Ausführung des Treppengeländers gem. beigefügter Detailplanung des Architekten:

"504 DT TRH 02 Geländer EG-RG"

Hier: Treppenlauf "TRH 02 BT01_RG_A", siehe untenstehender Detailausschnitt der Architekturplanung.

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
Treppengeländer:
- Treppenlauflängen: bis ca. 4.400 mm möglich,,
- Aufteilung: Fertigung möglichst an einem Stück, Abstimmung im Rahmen der Werkplanung,
- Segmentaufteilung: Treppenlauf ca. 30 Pfosten/Füllstäbe

Im unteren Anschlussbereich des Treppengeländers an das Geschosspodest ist die Treppenwange auf einer Breite von ca. 240 mm in einer Höhe von ca. 500 mm auszuführen (sh. obenstehende Detailplanung).

Im Anschlusspunkt des Treppenlaufs an das Zwischenpodest ist die Stahlwange zur Abdeckung des Stahlbetons bis an die Unterkante des Zwischenpodests zu führen. Hierdurch entsteht ein über die normale Wange hinaugehendes Dreieck mit Abmessungen von ca. 170 x 135 x 100 mm.

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Menge: 5,000 St

**02.01.0230 Treppengeländer mit Stahlwange, Treppenlauf "RG_B"**
Ausführung wie vor, jedoch:

Ausführung des Treppengeländers gem. beigefügter Detailplanung des Architekten:

"505 DT TRH 02 Geländer RG"

Hier: Treppenlauf "TRH 02 BT01_RG_B", siehe untenstehender Detailausschnitt der Architekturplanung.

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
Treppengeländer:
- Treppenlauflängen: bis ca. 900 mm möglich,
- Aufteilung: Fertigung möglichst an einem Stück, Abstimmung im Rahmen der Werkplanung,
- Segmentaufteilung: Treppenlauf ca. 8 Pfosten/Füllstäbe

Abweichend zur Vorposition ist die Treppenwange im oberen Anschlussbereich des Treppengeländers an das Geschosspodest auf einer Breite von ca. 130 mm in einer Höhe von ca. 450 mm auszuführen (sh. obenstehende Detailplanung) und nicht als Dreieck weiter an die Unterkante des Treppenpodests zu führen.
Menge: 5,000 St

**02.01.0240 Treppengeländer mit Stahlwange, Treppenpodest "EG_A/C"**
Liefern und Montieren eines Treppengeländers mit Stahlwange, oberhalb der Wange Ober- und Untergurt, Geländerpfosten und Füllstäben aus Flachstahl 50/15 mm (Harfen-Geländer). Harfen-Geländer mit Stahlwange örtlich aufmessen, liefern, einmessen und geschossweise innerhalb der Treppenhäuser, inkl. Eckausbildungen zwischen Treppenläufen und -podesten montieren, einschl. aller erforderlichen Nebenarbeiten, Materialien und Befestigungsmittel. Montage des Stahlgeländers  im Bereich der Geschosspodeste. Montage der Treppenlaufgeländer durch kraftschlüssiges Aufdübeln mittels rückseitig an der Stahlwange befestigten Stahllaschen / Winkeln. Damit eine gleichbleibende Optik zu den Wangen an den Stalbetontreppenläufen erreicht wird, sollen ebenfalls flächenbündige Senkkopfschrauben auf den Stahlwangen der Podeste montiert werden.

Ausführung des Treppengeländers gem. beigefügter Detailplanung des Architekten:

"505 DT TRH 02 Geländer EG-RG"

Hier: Treppenlauf "TRH 02 BT01_EG_A/C", siehe untenstehender Detailausschnitt der Architekturplanung.

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
Treppengeländer:
- Horizontallasten: mindestens 1,0 kN/m (100 kg je lfd. Meter),
- Material: Stahl, S235 JR
- Oberfläche: grundiert, als Vorbereitung für bauseitige Lackierung / Anstrich
- Geländerhöhe Ges (UK Wange bis OK Geländer).: ca. 1.580 mm
- Podestlängen: bis ca. 310 mm möglich,
- Aufteilung: Fertigung möglichst an einem Stück, Abstimmung im Rahmen der Werkplanung,
- Segmentaufteilung: Treppenlauf ca. 4 Pfosten/Füllstäbe,

Stahlwangen-Geländer bestehend aus:

- Stahlwange als seitliche Geschosspodestabdeckung aus Stahlblech, Höhe ca. 510 mm, Stärke ca. 12 mm; Stahlwange zur Aufnahme der nachstehend beschriebenen Geländerharfe, fachgerecht verschweißt mit Untergurt / Füllstäben gem. beigefügter Detailzeichnung. Befestigung der Stahlwange durch seitlich angeschweißte Stahllaschen / Ankerplatten zur Verdübelung auf den Podesten aus Stahlbeton. Stahllaschen werden in separater Folgeposition vergütet.

- Ober- und Untergurt aus Flachstahl, 50/15 mm, durchgängig vom Geländeranfang bis -ende

- Geländer-Pfosten und vertikale Geländer-Füllung aus Flachstahl, 50/15 mm, Länge ca. 1.100 mm, Anordnung in gleichmäßigen Abständen von ca. 130 mm, Pfosten und Füllstäbe an Ober- und Untergurt geschweißt

Die Abstände der Füllstäbe sind nach dem örtlichen Aufmaß sowie im Rahmen der Werkplanung gleichmäßig zu verteilen, um ein einheitliches, symetrisches Erscheinungsbild gewährleisten zu können.

Grunsätzlich sind alle Schweißverbindungen, die vor und während der Montage entstehen, vollflächig auszuführen, nachzuschleifen und abschließend vom AN in einer Qualität nachzuarbeiten, dass keine Unebenheiten entstehen und die Nähte nach bauseitigem Anstrich des Geländers nicht mehr sichtbar sind. Sämtliche Schweißverbindungen zur Fertigung und örtlicher Montage der beschriebenen Geländerelemente sind einzukalkulieren.
Die ausgeschriebenen Geländerteile basieren auf der statischen Vordimensionierung des Architekten. Die abschließende Dimensionierung der Geländerteile, einschl. Unterkonstruktion, Befestigungsmittel, etc. erfolgt nach statischen Erfordernissen auf Basis der Werkplanung des AN und dessen statischen Nachweis (siehe Titel 01 - Technische Bearbeitung).

Die für die Montage des Geländers Absturzsicherungen bzw. PSA mit provisorischen Anschlagpunkten sind vom AN einzukalkulieren. Das Arbeitsgerüst für die Montage des Treppengeländers wird in einer separaten Position vergütet. Der AN hat davon auszugehen, dass die Anschlagspunkte lediglich im Bereich der Geschosspodeste montiert werden können, da die sonstigen Bereiche vollumfänglich aus Sichtbeton ausgeführt worden sind (sowohl Wände, Decken, als auch Treppenläufe und Zwischenpodeste). Die Montageausführung sowie Sicherung ist zuvor durch den AN mit dem zuständigen SiGeKo abzustimmen. Eine entsprechende Einweisung der Mitarbeiter hat stattzufinden.

Für die Montage der Geländer notwendige Hebezeuge, etc. sind in den Einheitspreis dieser Position einzukalkulieren.

Befestigungspunkte für ggf. erforderliche Hebezeuge sind zuvor mit der Bauleitung des AG abzustimmen.

Bei der Montage der Stahlgeländer ist aufgrund der später sichtbar bleibenden Betonoberflächen in den Treppenhäusern (Sichtbetonwände, Decken sowie Treppenstufen) besondere Vorsicht walten zu lassen. Ggf. erforderliche zusätzliche Schutzmaßnahmen zum Schutz der Sichtbetonbauteile werden im Titel Sonstiges vergütet.
Menge: 2,000 St

**02.01.0250 Treppengeländer mit Stahlwange, Treppenpodest "EG_B"**
Ausführung wie vor, jedoch:

Ausführung des Treppengeländers gem. beigefügter Detailplanung des Architekten:

"505 DT TRH 02 Geländer EG-RG"

Hier: Treppenlauf "TRH 02 BT01_EG_B", siehe untenstehender Detailausschnitt der Architekturplanung.

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
Treppengeländer:
- Podestlängen: bis ca. 3.710 mm möglich
- Segmentaufteilung: Treppenlauf ca. 30 Pfosten/Füllstäbe,
Menge: 1,000 St

**02.01.0260 Treppengeländer mit Stahlwange, Treppenpodest "RG_C"**
Ausführung wie vor, jedoch:

Ausführung des Treppengeländers gem. beigefügter Detailplanung des Architekten:

"506 DT TRH 01 Geländer RG"

Hier: Treppenlauf "TRH 02 BT01_RG_C", siehe untenstehender Detailausschnitt der Architekturplanung.

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
Treppengeländer:
- Podestlängen: bis ca. 3.710 mm möglich
- Segmentaufteilung: Treppenlauf ca. 30 Pfosten/Füllstäbe,

Stahlwange als seitliche Geschosspodestabdeckung aus Stahlblech, Höhe ca. 470 mm
Menge: 5,000 St

**02.01.0270 Treppengeländer mit Stahlwange, Treppenpodest "RG_D"**
Ausführung wie vor, jedoch:

Ausführung des Treppengeländers gem. beigefügter Detailplanung des Architekten:

"506 DT TRH 01 Geländer RG"

Hier: Treppenlauf "TRH 02 BT01_RG_D", siehe untenstehender Detailausschnitt der Architekturplanung.

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
Treppengeländer:
- Podestlängen: bis ca. 850 mm möglich
- Segmentaufteilung: Treppenlauf ca. 8 Pfosten/Füllstäbe,

Stahlwange als seitliche Geschosspodestabdeckung aus Stahlblech, Höhe ca. 470 mm
Menge: 4,000 St

**02.01.0280 Treppengeländer mit Stahlwange, Treppenpodest "RG_E"**
Ausführung wie vor, jedoch:

Ausführung des Treppengeländers gem. beigefügter Detailplanung des Architekten:

"506 DT TRH 01 Geländer RG"

Hier: Treppenlauf "TRH 02 BT01_RG_E", siehe untenstehender Detailausschnitt der Architekturplanung.

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
Treppengeländer:
- Podestlängen: bis ca. 2.160 mm möglich
- Segmentaufteilung: Treppenlauf ca. 17 Pfosten/Füllstäbe,

Stahlwange als seitliche Geschosspodestabdeckung aus Stahlblech, Höhe ca. 470 mm
Menge: 1,000 St

**02.01.0290 Stahllaschen zur Aufhängung des Wangengeländers**
Stahllaschen / -schwerter, Abmessungen nach statischer Erfordernis, gem. Vordimensionierung ca. 150/150/15 mm, rückseitig an der Stahlwange anschweißen, zur Befestigung / Aufhängung des Wangengeländers auf dem bzw. Geschosspodest aus Stahlbeton.

Ausführung und Abstand der Stahllaschen in ausreichender Anzahl auf Basis des statischen Nachweises des AN. Befestigung der Stahllaschen auf den Betonbauteilen durch statische wirksame Verdübelung. Befestigung zwingend mit Senkkopfschrauben (mit Oberkante Stahllasche bündig, wg. darüber befindlichen Bodenbelag!).

Verbindungsmittel, wie z.B. Schrauben, Schweißnähte, Dübel, etc. sind nach statischer Erfordernis einzukalkulieren.
Menge: 50,000 St

**02.01.0300 Wandhandlauf, Rundrohr aus Edelstahl, dn = ca. 40 mm, an Stb.-Wand**
Wandhandlauf als Rundrohr aus Edelstahl V2A örtlich aufmessen, liefern, einmessen und geschossweise innerhalb der Treppenhäuser an Wänden aus Stahlbeton montieren, einschließlich aller sonstigen Kleineisenteile sowie Verbindungsmittel, Schrauben, Zuschnitte und Schweißnähte.

Wandhandlauf:
- Material Handlauf: Edelstahl V2A, Rundrohr
- Abmessungen: rund, dn = 42,0 x 3,2 mm,
- Oberfläche: fein geschliffen, 240er Korn
- Höhe: ca. 85 cm ü. OKFF,
- Befestigung: Handlaufhalter aus Edelstahl, als Rundstab, d = ca. 10-12 mm, mit Anschlussplatte für Aufnahme des Handlaufs; Handlaufhalter an Stb.-Wand mit runder Kopfplatte, dn = ca. 70-80 mm, befestigen, inkl. Abdeckrosette.
Befestigung des vorbeschriebenen Handlaufs mittels vormontierten Handlaufhaltern aus Rundstab, d = ca. 10-12 mm, im Radius R20 (90 Grad) gebogen, Abstand von der Wand ca. 70-80 mm, Höhe ca. 850 mm bzw. nach Werkplanung des AN, inkl. vorgebohrter Trägerplatte zur Aufnahme des Handlaufs. Wandbefestigung mit Kopfplatte / Halteplatte in Dübelmontage (mind. 3 Bohrungen), inkl. zusätzlicher Abdeckerosette zum Aufclipsen o.ä., Durchmesser ca. 70-80 mm. Anzahl der Geländerhalter nach statischer Erfordernis in regelmäßigen Abständen nach Werkplanung des AN.

Der Handlauf ist ohne offene bzw. freistehende Enden auszuführen. Freiliegende Endstücke mit Abkröpfungen bis 90 Grad versehen. Abkröpfungen und Richtungswechsel werden gesondert vergütet.
Menge: 53,000 m

**02.01.0310 Zulage, Handlauf Abkröpfung**
Zulage für die Abkröpfungen der Rundstabhandläufe an den freien Enden, abgerundet, Winkel: > 90 bis 135 Grad, inkl. aller erf. Verbindungen, gem. beigefügter Detailplanung des Architekten.‑
Menge: 12,000 St

**02.01.0320 Zulage, Handlauf Richtungswechsel / Eckausbildung**
Zulage für die Ausführung von Richtungswechseln der Rundstabhandläufe in den Eck- und An- / Austrittsbereichen, abgerundet, Winkel: > 15 bis 90 Grad, inkl. aller Verbindungen, gem. beigefügter Detailplanung des Architekten.
Menge: 37,000 St

**02.01.0330 Arbeits- und Schutzgerüst Treppenauge**
Liefern, Aufbauen, Abbauen, Abtransportieren eines Arbeits- und Schutzgerüstes / (Modul-)gerüstes im Treppenauge des Treppenhauses. Einrüstung für die Montage der Treppenhausgeländer. Vorherige Abstimmung zur Einrüstung mit dem zuständigen SiGeKo, eigenständig durch den AN.

Abstand der Gerüstbeläge bis zum Treppengeländer allseitig max. 20 cm. Anzahl der Gerüstbeläge ca. 5 Stück + evtl. erf. Ausgleichsbeläge zur Erzielung des v.g. Gerüstabstandes, je nach Herstellersystem. Gerüst mit Lastklasse 5, mit Seitenschutz, allseitig, inkl. Leitergang (mittig). Verankerungspunkte an den Treppenwangen und Treppenstufen sowie Wänden sind nicht möglich. Ggf. notwendige Abstrebungen sind mit der Bauleitung abzustimmen.

- Abmessungen Treppenauge: ca. 2,00 x 2,75 m
- Mindestmaß B x L Gerüstbelag: ca. 1,50 x 2,25 m
- Gerüsthöhe bis ca. 17,5 m (EG bis Etagenpodest 5.OG)

Die Gerüstkonstruktion muss von einem anerkannten Fachbetrieb für Gerüstbaukonstruktionen nach den Anforderungen der BG Bau errichtet werden. Ausführung inkl. Montage- Aufbau- und Verwendungsanleitung durch eine befähigte Personen sowie Prüfung auf Betriebssicherheit vor Inbetriebnahme sowie Dokumentation der Ergebnisse mit Freigabevermerk auf der Baustelle.

Gebrauchsüberlassung / Vorhaltung siehe gesonderte Pos.

Die Grundvorhaltung des Gerüsts beträgt die Dauer der eingenen Arbeiten für die Montage des Treppenhausgeländers.‑
Menge: 1,000 St

**02.01.0340 Gebrauchsüberlassung, Gerüst, vorhalten, unterhalten**
Gebrauchsüberlassung der Gerüstkonstruktion aus der Vorpos., nach vollständigem Aufbau, je Woche für bauseitige Arbeiten, wie den Anstrich im Treppenauge.
Menge: 10,000 StWo

*Hinweis: Sonstiges*

**02.01.0350 Bauseitigen Stufenschutz demontieren, entsorgen**
Bauzeitlichen Stufenschutz der Fertigteiltreppenläufe im Zuge der Montage der Treppengeländer demontieren und entsorgen. Ausführung aus Siebträgerplatten mit einem unterlegten Vlies.

Stufen: ca. 130 x 18 x 27 cm

Alle Entsorgungskosten, inkl. ggf. erforderlicher Gestellung eines Absetzcontainers ist in den Einheitspreis dieser Position einzukalkulieren.
Menge: 198,000 St

**02.01.0360 Besondere Schutzmaßnahmen Schweißarbeiten**
*** Pauschalposition
Durch den AN ist bei seiner Kalkulation sowie Ausführung der späteren Schlosserarbeiten zu beachten, dass bauseits die Sichtbetonbauteile geschützt wurden. Der AN hat durch geeignete Schutzmaßnahmen sicherzustellen, dass bei seinen  notwendigen Schweißarbeiten zur Verbindung der Geländer Brandgefahren ausgeschlossen werden. Dies ist durch den AN in den Einheitspreis dieser Position einzukalkulieren. Hierfür ggf. notwendige Abdeckung der Bauteile mit einer entsprechenden Spritzerschutzdecke aus Silikatgewebe, Vorhaltung von Feuerlöschern, o.ä. ist einzukalkulieren. Abstimmungen zur Ausführung der Schutzmaßnahmen mit dem SiGeKo sind eigenverantwortlich durch den AN zu führen.

Des Weiteren hat der AN für eine ausreichende Frischluftzufuhr während seiner Schweißarbeiten zu sorgen.

Die Bauteile werden folgendermaßen geschützt:
Sichtbetonwände: abgehängt mit PE-Folie
Sichtbetonstufen: abgedeckt mit Siebträgerplatten
Menge: 1,000 psch

**02.01.0370 Besondere Schutzmaßnahmen Sichtbetonbauteile**
*** Pauschalposition
Analog zur Vorposition sind durch den AN in den Einheitspreis dieser Position die Aufwände für den Schutz der Sichtbetonbauteile bei seinen Montagearbeiten einzukalkulieren. Für die Montage der Treppengeländer muss der vorhandene Schutz aus Siebträgerplatten entfernt werden, da dieser in das Treppenauge hinein ragt (Demontage sowie Entsorgung sh. gesonderte Position).

Der Schutz der freigelegten Sichtbetonbauteile während seiner Bauauausführung ist durch den AN zu gewährleisten.
Menge: 1,000 psch

**02.01.0380 Sperrung Treppenhäuser**
*** Pauschalposition
Während der Montage seiner Treppenhausgeländer sowie der damit verbundenen Schweißarbeiten sind die Treppenhäuser durch den AN zu verschließen, sodass die Gefährdung von Personen (z.B. durch herabfallende Schweißspritzer, oder nicht gesicherte Absturzkanten) vermieden werden kann. Hierfür erforderliche Absperrungen der Eingänge sowie Arbeitsbereiche sind durch den AN einzurichten. Anfallende Aufwände sind in die Einheitspreise dieser Position einzukalkulieren.
Menge: 1,000 psch

#### Untertitel 02.02 Lüftungsgitter Aufzugsschacht

**02.02.0010 Lüftungsgitter Aluminium 1.880 x 210 mm, RAL 7008, inkl. Unterkonstruktion und Befestigungswinkeln**
Ausführung eines Lüftungsgitters aus Aluminium als Abdeckung der Entrauchungsöffnung des Aufzugs im obersten Geschoss. Lüftungsgitter bestehend aus einem umlaufenden Aluminiumrahmen, vertikalen Rand- und Zwischenstegen sowie horizontal verlaufenden Lamellen gemäß Detailplanung des Architekten siehe Plan "533_706_5_- -_DE_--_520_00_DE Lüftungsgitter Aufzugsschacht BT1 und BT2 20260724".

Lüftungsgitter einschließlich Unterkonstruktion örtlich aufmessen, nach den tatsächlichen Öffnungs- und Anschlussmaßen werkseitig anfertigen, liefern, einmessen, lot- und fluchtrecht ausrichten und vollständig montieren.

Die Gesamtkonstruktion ist so zu dimensionieren, dass Verformungen, Durchbiegungen, Schwingungen und Klappergeräusche während der bestimmungsgemäßen Nutzung dauerhaft ausgeschlossen werden.

Alle Anschlüsse zwischen Rahmen sowie Rand- und Zwischenstegen sind passgenau, dauerhaft und ausreichend verwindungssteif herzustellen.

Abmessungen:
Außenabmessungen: ca. 1.880 × 210 mm
Maximale Konstruktionstiefe: ca. 40 mm
Freier Lüftungsquerschnitt: mindestens 70 %
Umlaufender Rahmen:
Ausführung eines umlaufenden, ausreichend verwindungssteifen Rahmens aus Aluminium mit einer Stärke von ca. 5 mm und einer maximalen Konstruktionstiefe von ca. 40 mm.
Die Eckverbindungen des Rahmens sind passgenau und dauerhaft formstabil herzustellen. Sämtliche sichtbaren Rahmenkanten sind gerade, gratfrei und ohne scharfkantige Bereiche auszuführen.

Vertikale Randstege:
Ausführung von zwei vertikalen Randstegen aus Aluminium als seitliche Abschlüsse des Lüftungsgitters.
Abmessungen Randstege: ca. 17,5 × 200 mm
Anzahl:  2 Stück
Stärke:  ca. 2 mm

Vertikale Zwischenstege:
Ausführung von 17 vertikal verlaufenden Zwischenstegen aus Aluminium innerhalb des umlaufenden Rahmens.

Abmessungen Zwischenstege: ca. 7,5 × 200 mm
Anzahl:  17 Stück
Stärke:  ca. 2 mm

Die Zwischenstege sind gleichmäßig über die gesamte Breite des Lüftungsgitters zu verteilen.

Die Abstände der Zwischenstege sind im Rahmen der Werkplanung des Auftragnehmers so festzulegen, dass ein gleichmäßiges Erscheinungsbild sowie der geforderte freie Lüftungsquerschnitt gewährleistet werden.

horizontale Lamellen:
Ausführung von 12 horizontal verlaufenden, feststehenden Lamellen aus Aluminium.

Anzahl Lamellen: 12 Stück
Lamellenstärke:  ca. 3,5 mm
Lamellentiefe:  ca. 10 mm

Die Lamellen sind über die gesamte Gitterbreite gleichmäßig anzuordnen und dauerhaft mit den vertikalen Rand- und Zwischenstegen zu verbinden.

Die Anordnung und Befestigung der Lamellen ist durch den Auftragnehmer im Rahmen seiner Werkplanung so festzulegen, dass ein freier Lüftungsquerschnitt von mindestens 70 % erreicht wird. Dies ist im Rahmen der Werkplanung durch den AN nachzuweisen. Vergütung siehe separate Position, Titel 01 technische Bearbeitung. Die erforderliche Stabilität der Lamellen gegen Verformung, Schwingungen und unbeabsichtigtes Lösen ist dauerhaft sicherzustellen.

Die Lamellen sind parallel, fluchtgerecht und mit gleichmäßigen Abständen auszuführen. Unterschiedliche Lamellenabstände sowie sichtbare Verdrehungen oder Verformungen sind nicht zulässig.

Unterkonstruktion:
Ober- und unterseitige Haltung sowie Lagesicherung des Lüftungsgitters durch 4- fach gekantete "F-Profile", Abwicklungslänge bis ca. 10 cm, in welche die Rahmenkonstruktion des Lüftungsgitters herein gedrückt wird. Montage der F-Profile im Bereich der Stahlbetonlaibungen mit geeigneten Befestigungsmitteln.

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
Zur seitlichen Befestigung des Lüftungsgitters Ausführung von im seitlichen Laibungsbereich durchlaufenden L-Winkeln aus Aluminium.

Abmessungen L-Winkel: ca. 40 × 17,5 × 5 mm
Länge:  ca. 210 mm

Fixierung des Lüftungsgitters durch systemzugelassene Bohrschrauben, welche in den hinterlegten Winkel geschraubt werden.

Der gegebenenfalls erforderliche Ausgleich von Unebenheiten im Stahlbeton, z.B. durch druckfeste und dauerhaft formstabile Unterlagen, Distanzstücke oder gleichwertige Maßnahmen ist in den Einheitspreis dieser Position einzukalkulieren.

Oberfläche:
Pulverbeschichtung sämtlicher sichtbarer Bauteile einschließlich Rahmen, Randstege, Zwischenstege, Lamellen, Unterkonstruktion und Befestigungsmittel in:

Farbton:  RAL 7008
Sämtliche Schnitt-, Bohr- und Bearbeitungsstellen sind fachgerecht nachzubehandeln. Bei der Montage entstandene Beschädigungen der Pulverbeschichtung sind vor Abnahme fachgerecht und farblich passend auszubessern.

Befestigungs- und Verbindungsmittel:
Sichtbare Befestigungsmittel sind auf das technisch notwendige Mindestmaß zu begrenzen und hinsichtlich Material und Farbgebung an die Gitterkonstruktion anzupassen.
Menge: 1,000 St

#### Untertitel 02.03 Flachstahlfenster, Gitterroste und Blechverkleidung Lichtschächte

*Hinweis: Flachstahlfenster Lichtschächte*
Flachstahlfenster Lichtschächte

Ausführung gemäß Detailplanung

"533_706_5_B1_DE_--_106_01_DF Lichtschächte 20260724"

**02.03.0010 Flachstahlfenster b/h = ca. 970 x 770 mm, Lichtschacht Achse 7-8**
Lieferung und Montage eines Gitters (rechteckig) im Bereich der Lichtschächte als Flachstahlfenster.

Ausführung gem. beigefügter Detailplanung des Architekten

Abmessung:  ca. 970 x 770 mm, Produktion
  nach Aufmaß
Größe Öffnung: ca. 1.000 x 800 mm
Abstand Stacheten:<= 12 cm
Farbton / Material: feuerverzinkter Stahl

Flachstahlfenster bestehend aus

- umlaufende Einfassungen aus Flachstahl 60/10mm,
- 9 Stück vertikale Stacheten, 50/8 mm, Länge ca. 750 mm

Befestigung des Flachstahlfensters in der Öffnungsleibung aus
Stahlbeton, beidseitig mit Befestigungsmittel FAZ II M12/20 A4
oder gleichwertiger Art, nach Wahl des AN bzw. nach stat. Erfordernis.
Je Seite mindestens zwei Befestigungspunkte, Abdeckung mit Hutmuttern sowie hinterlegung 1,5 cm starken Abstandshülsen zur Erreichung eines gleichmäßigen Abstands.
Aufrechte Stacheten an v.g. Flachstahl verschweißt.

Ausführungsort: Lichtschacht Achse 7-8 BT 1
Menge: 1,000 St

**02.03.0020 Flachstahlfenster b/h = ca. 370 x 475 mm, Lichtschacht Achse 9-10, A-A'**
Ausführung wie vor, jedoch:

Abmessung:  ca. 370 x 475 mm, Produktion
  nach Aufmaß
Größe Öffnung: ca. 400 x 505 mm

- 4 Stück vertikale Stacheten, 50/8 mm, Länge ca. 455 mm

Ausführungsort: Lichtschächte Achse 9-10, A-A' BT 1
Menge: 2,000 St

**02.03.0030 Flachstahlfenster b/h = ca. 1.570 x 770 mm, Lichtschacht Achse 2-3, 4-5, 6-7, A'-B, B-C**
Ausführung wie vor, jedoch:

Abmessung:  ca. 1.570 x 770 mm, Produktion
  nach Aufmaß
Größe Öffnung: ca. 1.600 x 800 mm

- 14 Stück vertikale Stacheten, 50/8 mm, Länge ca. 750 mm

Ausführungsort: Lichtschächte Achse 2-3, 4-5, 6-7, A'-B, B-C
Menge: 5,000 St

**02.03.0040 Flachstahlfenster b/h = ca. 970 x 770 mm, Sonderfenster Treppenabgang**
Ausführung wie vor, jedoch:

Umlaufende Laibungsverkleidung aus Flachstahl, d=10 mm, dreiseitig in der Tiefe ca. 430 mm, im Brüstungsbereich als Fensterbank in der Tiefe von ca. 580 mm als Rahmen für die vertikalen Stacheten. Montage seitlich im Bereich der Stahlbetonwände. Zusätzliche dauerhafte kraftschlüssige Unterklotzung / Unterfütterung im Brüstungsbereich der tragenden Stahlbetonschale sowie der Klinkerbrüstung nach Wahl des AN. Überstand zur Vorderkante des Verblendmauerwerks mindestens 40 mm zur Ausbildung einer Tropfkante.

Verschluss der umlaufenden Fuge innen- sowie außenseitig mit einem schwarzen Kompriband.

Abmessung:  ca. 970 x 770 mm, Produktion
  nach Aufmaß
Größe Öffnung: ca. 1.000 x 800 mm

- 7 Stück vertikale Stacheten, 50/8 mm, Länge ca. 750 mm

Ausführungsort: Sonderfenster Treppenabgang
Menge: 1,000 St

*Hinweis: Gitterroste Lichtschächte*
Gitterroste Lichtschächte

Ausführung gemäß Detailplanung

"533_706_5_B1_DE_--_106_01_DF Lichtschächte 20260724"

*Hinweis: Lichtschacht Achse 7-8, ca. 1.520 x 720 mm*

**02.03.0050 Demontage, Entsorgung Abdeckung (Provisorium), ca. 1.700/1.000 mm**
Bauseitige Abdeckung der Lichtschachtöffnung aus Siebträgerplatten, d = bis 40 mm, während der Gitterrostmontage Zug um Zug demontieren, händisch vertragen, aufladen und entsorgen bzw. in das Eigentum des AN übernehmen.

Abmessung Siebträgerplatte ca. 1.700 x 1.000 mm
Menge: 1,000 St

**02.03.0060 Unterkonstruktion Lichtschachtabdeckung, ca. 1.520 mm aus Stahlwinkeln (verzinkt)**
Unterkonstruktion für die herzustellende Gitterrostabdeckung, aus 2 Stück Stahlwinkeln mit seitlich angebrachten Kopfplatten zur Befestigung nach statischer Erfordernis in die seitlichen Lichtschacht-Wangen (je Kopfplatte mindestens zwei Verschraubungen mit Injektionsdübeln). Gemäß Vordimensionierung Stahlwinkel ca. 100/50/8 mm, inkl. der zur Montage/Verdübelung auf Stahlbeton erforderlichen Kleineisenteile, Befestigungsmittel, Bohrungen, etc. Fachgerechte Verschweißung der Kopfplatten an den Enden der v.g. Stahlwinkel.

Länge je Stück Winkel ca. 1.520 mm. Winnkel örtlich aufmessen, liefern, einmessen und montieren, einschl. aller erforderlichen Nebenarbeiten, Materialien, Befestigungsmittel und Kleineisenteile. Sämtliche Befestigungsmittel aus Edelstahl.

Stahlgüte: S235JR,
Oberfläche: feuerverzinkt

In den Einheitspreisen sind die für die Errichtung der Stahlkonstruktion erforderlichen Montageabstützungen, Hebeeinrichtungen, Leitern, etc. einzukalkulieren.
Menge: 1,000 St

**02.03.0070 Gitterroste, als Lichschachtabdeckung, begehbar, BxL = ca. 1.520/710 mm**
Gitterroste nach RAL-GZ 638 als begehbare Gitterrostebene im Außenbereich als Lichtschachtabdeckung, revisionierbar, örtlich aufmessen, liefern, einmessen und montieren, einschließlich aller Kleineisenteile sowie Befestigungsmittel, Schrauben, Zuschnitte, Bohrungen, usw.

Material: aus feuerverzinktem Stahl,
Masche: 30 x 30 mm,
Höhe: ca. 30 mm,
Begehbar bis mind. 1,5 kN,
Rutschhemmklasse: R11/ R10V4, für begehbare Bereiche zulässig,
Abmessung je Rost: ca. 1.520 x 710 mm,

Umlaufend ist ein Abstand von ca. 10 mm zu den angrenzenden Bauteilen einzuhalten. Die Montage erfolgt auf v.g. Stahlunterkonstruktion.

Die Gitterroste sind durch insgesamt 4 punktuelle Befestigungspunkte an der zuvor beschriebenen Unterkonstruktion aus verzinkten Stahlwinkeln zu fixieren.
Hierfür werden entsprechende Gitterrost-Halteklammern für die Maschenweite 30/30 mm verwendet und gemäß Herstellerangabe mit einer Sechskantschraube mit selbstarretierender Vierkant-Mutter und robustem Unterteil an die beschriebenen Stahlwinkel befestigt.
Erforderliche Bohrungen in den Stahlbauteilen sind zu berücksichtigen und einzukalkulieren.

Erforderliche Einrüstungen oder Hebezeuge sind vom AN bei der Kalkulation zu berücksichtigen und einzukalkulieren. Alle erforderlichen Materialien, Werkzeuge und Befestigungsmittel sind in den Einheitspreis einzukalkulieren.

Ort: Lichtschacht zw. Achse 7-8 EG, BT 1
Menge: 1,000 St

**02.03.0080 Blechverkleidung, l= ca. 1.520 mm, Abw.= ca. 950 mm**
Ausführung einer vierfach gekanteten Aluminiumblechverkleidung zur Abdeckung der Perimeterdämmung im Bereich der Lichtschächte.

Montage im oberen Bereich an das bauseits montierte Bodeneinstandsprofil durch entsprechend geeignete, witterungsfeste Befestigungsmittel sowie Führung der Blechverkleidung bis unterhalb der Bodenschwelle des Fensters, welche über das v.g. Bodeneinstandsprofil hinausragt.
Im Bereich der Perimeterdämmung zusätzliche Fixierung durch einen für die vorhandene bauliche Situation geeigneten Systemkleber.
Ausbildung einer Tropfnase unterhalb der anstehenden Deckendämmung zur gezielten Ableitung von anfallendem Niederschlagswasser.

Fertigung nach örtlichem Aufmaß, alle notwendigen Befestigungsmittel und Kleber sind in den Einheitspreis dieser Position einzukalkulieren. Aufgrund der Abwicklungslänge ggf. erforderliche Teilungen, oder alternative Befestigungsmethoden z.B. Nieten, o.ä. der Bleche sind ebenfalls durch den AN einzukalkulieren sowie im Rahmen der Werkplanung mit dem Architekten zu besprechen.

Abwicklungslänge: bis ca. 950 mm
Länge:  ca. 1.520 mm
Stärke Blech: mind. 1,5 mm

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
Ausführungsort: Lichtschacht Achse 7-8
Menge: 1,000 St

*Hinweis: Lichtschacht Achse 2-3, 4-5, 6-7, A'-B, B-C, ca. 1.800 x 600 mm*

**02.03.0090 Demontage, Entsorgung Abdeckung (Provisorium), ca. 2.000/1.000 mm**
Bauseitige Abdeckung der Lichtschachtöffnung aus Siebträgerplatten, d = bis 40 mm, während der Gitterrostmontage Zug um Zug demontieren, händisch vertragen, aufladen und entsorgen bzw. in das Eigentum des AN übernehmen.

Abmessung Siebträgerplatte ca. 2.000 x 1.000 mm
Menge: 5,000 St

**02.03.0100 Unterkonstruktion Lichtschachtabdeckung, ca. 1.800 mm aus Stahlwinkeln (verzinkt)**
Unterkonstruktion für die herzustellende Gitterrostabdeckung, aus 1 Stück Stahlwinkeln mit seitlich angebrachten Kopfplatten zur Befestigung nach statischer Erfordernis in die seitlichen Lichtschacht-Wangen (je Kopfplatte mindestens zwei Verschraubungen mit Injektionsdübeln). Gemäß Vordimensionierung Stahlwinkel ca. 100/50/8 mm, inkl. der zur Montage/Verdübelung auf Stahlbeton erforderlichen Kleineisenteile, Befestigungsmittel, Bohrungen, etc. Fachgerechte Verschweißung der Kopfplatten an den Enden der v.g. Stahlwinkel.

Länge je Stück Winkel ca. 1.800 mm. Winnkel örtlich aufmessen, liefern, einmessen und montieren, einschl. aller erforderlichen Nebenarbeiten, Materialien, Befestigungsmittel und Kleineisenteile. Sämtliche Befestigungsmittel aus Edelstahl.

Stahlgüte: S235JR,
Oberfläche: feuerverzinkt

In den Einheitspreisen sind die für die Errichtung der Stahlkonstruktion erforderlichen Montageabstützungen, Hebeeinrichtungen, Leitern, etc. einzukalkulieren.
Menge: 5,000 St

**02.03.0110 Gitterroste, als Lichschachtabdeckung, begehbar, BxL = ca. 1.780/580 mm**
Gitterroste nach RAL-GZ 638 als begehbare Gitterrostebene im Außenbereich als Lichtschachtabdeckung, revisionierbar, örtlich aufmessen, liefern, einmessen und montieren, einschließlich aller Kleineisenteile sowie Befestigungsmittel, Schrauben, Zuschnitte, Bohrungen, usw.

Material: aus feuerverzinktem Stahl,
Masche: 30 x 30 mm,
Höhe: ca. 30 mm,
Begehbar bis mind. 1,5 kN,
Rutschhemmklasse: R11/ R10V4, für begehbare Bereiche zulässig,
Abmessung je Rost: ca. 1.800 x 600 mm,

Umlaufend ist ein Abstand von ca. 10 mm zu den angrenzenden Bauteilen einzuhalten. Die Montage erfolgt auf v.g. Stahlunterkonstruktion.

Die Gitterroste sind durch insgesamt 4 punktuelle Befestigungspunkte an der zuvor beschriebenen Unterkonstruktion aus verzinkten Stahlwinkeln zu fixieren.
Hierfür werden entsprechende Gitterrost-Halteklammern für die Maschenweite 30/30 mm verwendet und gemäß Herstellerangabe mit einer Sechskantschraube mit selbstarretierender Vierkant-Mutter und robustem Unterteil an die beschriebenen Stahlwinkel befestigt.
Erforderliche Bohrungen in den Stahlbauteilen sind zu berücksichtigen und einzukalkulieren.

Erforderliche Einrüstungen oder Hebezeuge sind vom AN bei der Kalkulation zu berücksichtigen und einzukalkulieren. Alle erforderlichen Materialien, Werkzeuge und Befestigungsmittel sind in den Einheitspreis einzukalkulieren.

Ort: Lichtschacht zw. Achse 2-3, 4-5, 6-7, A'-B, B-C EG, BT 1
Menge: 5,000 St

**02.03.0120 Blechverkleidung, l= ca. 1.800 mm, Abw.= ca. 770 mm**
Ausführung einer zweiteiligen, Aluminiumblechverkleidung zur Abdeckung der Perimeterdämmung im Bereich der Lichtschächte.

Montage der horizontalen Blechverkleidung im oberen Bereich an den bauseits montierten Fertigteilstürze aus Stahlbeton mit entsprechend geeigneten, witterungsbeständigen Befestigungsmitteln.
Im Bereich der Perimeterdämmung zusätzliche Fixierung der vertikalen Blechverkleidung durch einen für die vorhandene bauliche Situation geeigneten Systemkleber.

Das vertikal zu montierende Blech wird in die Abkantung der v.g. horizontalen Blechverkleidung eingehangen.

Ausbildung einer Tropfnase unterhalb der anstehenden Deckendämmung sowie im Bereich des Fertigteilsturzes zur gezielten Ableitung von anfallendem Niederschlagswasser.

Fertigung nach örtlichem Aufmaß, alle notwendigen Befestigungsmittel und Kleber sind in den Einheitspreis dieser Position einzukalkulieren. Aufgrund der Abwicklungslänge ggf. erforderliche Teilungen, oder alternative Befestigungsmethoden z.B. Nieten, o.ä. der Bleche sind ebenfalls durch den AN einzukalkulieren sowie im Rahmen der Werkplanung mit dem Architekten zu besprechen.

1 x Ausführung eines dreifach gekanteten Blechs, Abwicklungslänge ca. 220 mm
1 x Ausführung eines zweifach gekanteten Blechs,
Abwicklungslänge ca. 450 mm
Abwicklung gesamt: ca. 770 mm
Länge:  ca. 1.800 mm
Stärke Blech: mind. 1,5 mm

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
Ausführungsort: Lichtschacht Achse 2-3, 4-5, 6-7
Menge: 3,000 St

**02.03.0130 Blechverkleidung, l= ca. 1.800 mm, Abw.= ca. 800 mm**
Ausführung wie vor, jedoch:

1 x Ausführung eines dreifach gekanteten Blechs, Abwicklungslänge ca. 220 mm
1 x Ausführung eines zweifach gekanteten Blechs,
Abwicklungslänge ca. 580 mm
Abwicklung gesamt: ca. 800 mm

Ausführungsort: Lichtschacht Achse B-C
Menge: 1,000 St

**02.03.0140 Blechverkleidung, l= ca. 1.800 mm, Abw.= ca. 840 mm**
Ausführung wie vor, jedoch:

1 x Ausführung eines dreifach gekanteten Blechs, Abwicklungslänge ca. 220 mm
1 x Ausführung eines zweifach gekanteten Blechs,
Abwicklungslänge ca. 620 mm
Abwicklung gesamt: ca. 840 mm

Ausführungsort: Lichtschacht Achse A'-B
Menge: 1,000 St

*Hinweis: Lichtschacht Achse 9-10, A-A', ca. 1.000 x 600 mm*

**02.03.0150 Demontage, Entsorgung Abdeckung (Provisorium), ca. 1.200/1.000 mm**
Bauseitige Abdeckung der Lichtschachtöffnung aus Siebträgerplatten, d = bis 40 mm, während der Gitterrostmontage Zug um Zug demontieren, händisch vertragen, aufladen und entsorgen bzw. in das Eigentum des AN übernehmen.

Abmessung Siebträgerplatte ca. 1.200 x 1.000 mm
Menge: 2,000 St

**02.03.0160 Unterkonstruktion Lichtschachtabdeckung, ca. 1.000 mm aus Stahlwinkeln (verzinkt)**
Unterkonstruktion für die herzustellende Gitterrostabdeckung, aus 1 Stück Stahlwinkeln mit seitlich angebrachten Kopfplatten zur Befestigung nach statischer Erfordernis in die seitlichen Lichtschacht-Wangen (je Kopfplatte mindestens zwei Verschraubungen mit Injektionsdübeln). Gemäß Vordimensionierung Stahlwinkel ca. 100/50/8 mm, inkl. der zur Montage/Verdübelung auf Stahlbeton erforderlichen Kleineisenteile, Befestigungsmittel, Bohrungen, etc. Fachgerechte Verschweißung der Kopfplatten an den Enden der v.g. Stahlwinkel.

Länge je Stück Winkel ca. 1.000 mm. Winnkel örtlich aufmessen, liefern, einmessen und montieren, einschl. aller erforderlichen Nebenarbeiten, Materialien, Befestigungsmittel und Kleineisenteile. Sämtliche Befestigungsmittel aus Edelstahl.

Stahlgüte: S235JR,
Oberfläche: feuerverzinkt

In den Einheitspreisen sind die für die Errichtung der Stahlkonstruktion erforderlichen Montageabstützungen, Hebeeinrichtungen, Leitern, etc. einzukalkulieren.
Menge: 2,000 St

**02.03.0170 Gitterroste, als Lichschachtabdeckung, begehbar, BxL = ca. 1.780/580 mm**
Gitterroste nach RAL-GZ 638 als begehbare Gitterrostebene im Außenbereich als Lichtschachtabdeckung, revisionierbar, örtlich aufmessen, liefern, einmessen und montieren, einschließlich aller Kleineisenteile sowie Befestigungsmittel, Schrauben, Zuschnitte, Bohrungen, usw.

Material: aus feuerverzinktem Stahl,
Masche: 30 x 30 mm,
Höhe: ca. 30 mm,
Begehbar bis mind. 1,5 kN,
Rutschhemmklasse: R11/ R10V4, für begehbare Bereiche zulässig,
Abmessung je Rost: ca. 1.000 x 600 mm,

Umlaufend ist ein Abstand von ca. 10 mm zu den angrenzenden Bauteilen einzuhalten. Die Montage erfolgt auf v.g. Stahlunterkonstruktion.

Die Gitterroste sind durch insgesamt 4 punktuelle Befestigungspunkte an der zuvor beschriebenen Unterkonstruktion aus verzinkten Stahlwinkeln zu fixieren.
Hierfür werden entsprechende Gitterrost-Halteklammern für die Maschenweite 30/30 mm verwendet und gemäß Herstellerangabe mit einer Sechskantschraube mit selbstarretierender Vierkant-Mutter und robustem Unterteil an die beschriebenen Stahlwinkel befestigt.
Erforderliche Bohrungen in den Stahlbauteilen sind zu berücksichtigen und einzukalkulieren.

Erforderliche Einrüstungen oder Hebezeuge sind vom AN bei der Kalkulation zu berücksichtigen und einzukalkulieren. Alle erforderlichen Materialien, Werkzeuge und Befestigungsmittel sind in den Einheitspreis einzukalkulieren.

Ort: Lichtschacht zw. Achse 9-10, A-A' EG, BT 1
Menge: 2,000 St

**02.03.0180 Blechverkleidung, l= ca. 1.000 mm, Abw.= ca. 580 mm**
Ausführung einer zweiteiligen, Aluminiumblechverkleidung zur Abdeckung der Perimeterdämmung im Bereich der Lichtschächte.

Montage der horizontalen Blechverkleidung im oberen Bereich an den bauseits montierten Fertigteilstürze aus Stahlbeton mit entsprechend geeigneten, witterungsbeständigen Befestigungsmitteln.
Im Bereich der Perimeterdämmung zusätzliche Fixierung der vertikalen Blechverkleidung durch einen für die vorhandene bauliche Situation geeigneten Systemkleber.

Das vertikal zu montierende Blech wird in die Abkantung der v.g. horizontalen Blechverkleidung eingehangen.

Ausbildung einer Tropfnase unterhalb der anstehenden Deckendämmung sowie im Bereich des Fertigteilsturzes zur gezielten Ableitung von anfallendem Niederschlagswasser.

Fertigung nach örtlichem Aufmaß, alle notwendigen Befestigungsmittel und Kleber sind in den Einheitspreis dieser Position einzukalkulieren. Aufgrund der Abwicklungslänge ggf. erforderliche Teilungen, oder alternative Befestigungsmethoden z.B. Nieten, o.ä. der Bleche sind ebenfalls durch den AN einzukalkulieren sowie im Rahmen der Werkplanung mit dem Architekten zu besprechen.

1 x Ausführung eines dreifach gekanteten Blechs, Abwicklungslänge ca. 220 mm
1 x Ausführung eines zweifach gekanteten Blechs,
Abwicklungslänge ca. 360 mm
Abwicklung gesamt: ca. 580 mm
Länge:  ca. 1.000 mm
Stärke Blech: mind. 1,5 mm

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
Ausführungsort: Lichtschacht Achse A-A'
Menge: 1,000 St

**02.03.0190 Blechverkleidung, l= ca. 1.000 mm, Abw.= ca. 770 mm**
Ausführung wie vor, jedoch:

1 x Ausführung eines dreifach gekanteten Blechs, Abwicklungslänge ca. 220 mm
1 x Ausführung eines zweifach gekanteten Blechs,
Abwicklungslänge ca. 450 mm
Abwicklung gesamt: ca. 770 mm

Ausführungsort: Lichtschacht Achse B-C
Menge: 1,000 St

#### Untertitel 02.04 Tür Fahrradkeller

**02.04.0010 zweiflügelige Außentür, b x h = ca. 1,63 x 2,40 m**
Ausführung einer zweiflügeligen Tür aus einer dreiseitig umlaufenden 60 x 60 mm Zarge (ausgebildet als Vierkantrohr) mit einer Füllung aus einem durchlaufenden Flachstahlgitter, Abstand e = 12 cm nach Detailplanung des Architekten siehe Plan "533_706_5_B1_DE_-1_110_01_DF Kellereingangstür BT1 20260724".

Beschreibung Türflügel:
Ausführung der Türflügel aus vertikal verlaufenden verzinkten Flachstählen 50 x 10 mm im Abstand von e = ca. 12 cm. Umlaufend verbunden mit einem Rahmen aus Vierkantrohren, 60 x 60 mm, d> 3 mm, in den Ecken auf Gehrung gestoßen.
Türöffnungsmaß: ca. 1,63 x 2,40 m
Öffnung Gangflügel: ca. 1,00 x 2,37 m
Öffnung Standflügel: ca. 0,54 x 2,37 m

Zusätzliche Ausführung un Montage eines Eingriffschutzes aus Flachblech, ca. 40 x 80 cm sowie ca. 8,5 x 80 cm zur Sicherung des innenliegenden Türdrückers und Verhinderung des Eintritts von Unbefugten in den Fahrradkeller. Hierfür anschweißen von zwei Blechen, d>1,0 mm an der Innenseite der Türkonstruktion, Pulverbeschichtung im Farbton der Tür.

Ausführung einer zusätzlichen horizontal Vierkantrohrs, ca. 60 x 60 x 3 mm im Bereich des Türdrückers zur Stabilisierung der Türkonstruktion.

Türrahmen:
Zur Anbindung an die Türöffnung aus Stahlbeton Ausführung eines dreiseitigen Rahmens aus 60 x 60 mm Vierkantrohren, d> 3 mm, analog zum vorgenannten Türrahmen. Direkte Verschraubung des Türrahmens aus den dreiseitigen Vierkantrohren in die Stahlbeton-Öffnung mit zugelassenen Befestigungsmitteln. Der gegebenenfalls notwendige Ausgleich von Unebenheiten durch druckfeste Unterlegklötze, o.ä. im Laibungs- und Sturzbereich zur fachgerechten Montage des Türrahmens ist in den Einheitspreis dieser Position einzukalkulieren.

Für die Anbidung des Türrahmens im Sturzbereich ist die zusätzliche Ausführung einer EPS-Montagezarge ca. 60 x 100 mm, Wärmeleitfähigkeit Lambda: 0,037 W/m*k einzuplanen. Diese dient zur Überbrückung der Dämmebene sowie zur Anbindung des oberen Türrahmens und Minimierung von eventuell auftretenden Wärmebrücken.
Montage der EPS-Montagezarge gemäß Herstelleranweisung mit entsprechenden Befestigungsmitteln sowie dem vom Hersteller hierfür vorgesehenem Systemkleber.
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
Die offenen Enden der Vierkantrohre sind fachgerecht mit entsprechenden Endstücken / Kopfplatten zu verschließen.

Drücker:
Edelstahl-Drückergarnitur gemäß nachstehender Beschreibung liefern und an die Türkonstruktion montieren:

- geprüft nach DIN EN 1906: 47*-0150A und PIVCERT Plus: >= 1.000.000 Prüfzyklen, Objektgarnitur
- Lagerung der Türgriffe: Fest/drehbar, Rückholfedern, Steckgriff-Verbindung mit Kugel-Arretierung, wartungsfreie Gleitlager
- Verbindung: Profilvollstift, gehärtet
- Unterkonstruktion: Griffrosetten Stahl, Schlüsselrosetten Kunststoff, Stütznocken
- Befestigung: verdeckt, durchgehend; Griffrosetten Gewindeschrauben M5; Schlüsselrosetten Mehrzweckschrauben, wechselseitig
- C-Form: Länge 146 mm, Drückerhalslänge 65 mm, Umbug 53 mm, Durchmesser 22 mm, abgerundete Kanten
- Rundrosetten Ø 52 mm
- Maßänderungen sind unter Einhaltung der Proportionalität zulässig.
- Einteilige Abdeckung mit Befestigung in Clipstechnik, unsichtbare Verschraubung und Drückerführung
- Material: Edelstahl
- Korossionsbeständigkeit: 5
- Gebrauchs-Kategorie: 4 (Drehmoment 60 Nm, Zugbeanspruchung 1000 N, Freies Spiel in Ruhestellung < 6 mm, Freie Winkelbewegung < 5 mm)
- Vierkantmaß: 8 mm
- Lochung: PZ-Lochung
- Farbe: Edelstahl

Produkt der Planung: HOPPE Paris Sertos Edelstahl, o. glw.

Schloss:
Zweitouriges Einsteck Riegel-Fallenschloss für Profilzylinder nach DIN 18251 als Klasse 4 Schloss. Antipanik Mehrfachverrieglung, mit Selbstverriegelung, Falle und 4 Fallenriegel, mit Wechsel, mit Gegendruck gesichertem Fallenriegel, Stulp aus Edelstahl, abgerundet. Allseitig verschlossener und verzinkter Schlosskasten.
Falle aus Temperguss, mit wartungsfreier Gleitführung und Geräuschdämpfung. Riegel aus Stahl mit Sicherheitszulassung, 2-teilige Stahlklemmnuss, selbstspannend, Vierkant 8 mm und verstärkte Gleitlager aus Stahl, Dornmass 55 mm.

Zubehörteile, wie Zylinder-Rosetten (Lochung für PZ-Euronorm), Drückerstifte, Dichtstücke, Schlösser, Befestigungszubehör und Fußpunktabdichtungen, werden in den folgenden Beschreibungen nicht besonders erwähnt. Diese Zubehörteile sind jedoch in jedem Fall mitzuliefern und einzukalkulieren.

Bänder:
Die Ausführung und die Anordnung der Türbänder ist unter Berücksichtigung der Lastannahmen nach den Bemessungstabellen des AN für die beschriebenen Türblätter sowie deren errechneter Gewichte vorzusehen. Hier: Ausführung von 3 Bändern.
Die Stulpbleche der einzusetzenden Schlösser und die Schließbleche müssen aus Edelstahl bestehen. Die Befestigung dieser Bauteile erfolgt nach Angaben des System-Herstellers.

Objektband (VX) mit 3 dimensional verstellbaren Aufnahmeelementen. Bandtasche in Türblatt eingefräst.
Innenliegender, fester Bandstift, Edelstahl, verdecktliegende wartungsfreie Axial-Radial-Gleitlager. Größe des Türbandes gemäß Türblattgewicht.

Die Ausführung aller Bestandteile der Tür ist für den Anwendungsbereich als Außentür mit möglicher Belastung aus Niederschlagswasser zu dimensionieren. Dementsprechend dürfen lediglich Bauteile eingesetzt werden, welche nicht rosten können. Entsprechend sind alle Befestigungswinkel, Beschlagsteile, etc. aus Edelstahl auszuführen.

Ausführung der Bänder ebenfalls an dem Standflügel, sodass dieser bei Bedarf geöffnet werden kann.

Pulverbeschichtung aller sichtbaren Bauteile in RAL 7008.

Gegebenenfalls erforderliche Aussteifungen zur Erreichung der notwendigen Stabilität der Türkonstruktion sind durch den AN einzukalkulieren und im Rahmen seiner Werkplanung einzuplanen.
Menge: 1,000 St

**02.04.0020 innenseitiger Abdeckwinkel**
Umlaufende Ausführung eines innenseitiger Abdeckwinkels zur Verdeckung der Montagefuge zwischen der Türkonstruktion und der Stahlbetonlaibung / der Holzwolle-Mehrschichtplatte.

Abdeckwinkel als L-Winkel, Abwicklung ca. 100 mm, Schenkellängen ca. 40 x 60 mm.
Fachgerecht auf der Türkonstruktion mit zugelassenen Befestigungsmitteln, montieren. Ecken der Winkel sauber auf Gehrung gestoßen.

Der Winkel sowie alle sichtbaren Befestigungsmittel pulverbeschichtet im Farbton der zuvor genannten Türkonstruktion
Menge: 7,000 m

**02.04.0030 Stahlblechverkleidung Türlaibung und Sturz**
Ausführung einer umlaufenden Verkleidung der Sturz- und Laibungsbereiche zur Abdeckung der Dämmschicht zwischen der Tragschale sowie dem Verblendmauerwerk.

Hierfür Montage einer zweiteiligen Flachstahl Laibungs-/ Sturzabdeckung aus feuerferzinktem Stahl, pulverbeschichtet im Farbton RAL 7008, inklusive aller sichtbaren Befestigungspunkte pulverbeschichtet im Farbton RAL 7006.

Gesamttiefe Laibungsverkleidung: ca. 580 mm

1. Laibungsblech als Unterkonstruktion / Tragblech für die Verschraubung der nachfolgend beschriebenen Laibungsblende, d= 12 mm, Breite ca. 300 mm. Punktuell an vorgenannte Türrahmenkonstruktion aus Vierkantrohren verschweißt. zusätzliche rückwärtige Befestigung des 1. Laibungsblechs an eine zweiteiligen Winkelkonstruktion, welche im Bereich des Stahlbetonsturzes befestigt wird. Abwicklungen je Winkel: bis ca. 300 mm, d= ca. 10 mm, Ausführung mindestens alle 20 cm, die v.g. Winkelkonstruktion ist durch den AN in den Einheitspreis dieser Position einzukalkulieren.

2. Laibungsblech als Laibungsblende, d= 12 mm, Breite ca. 520 mm, rückwärtig ebenfalls mit dem Türrahmen verschweißt sowie zusätzlich an dem 1. Laibungsblech mittels geeigneten Befestigungsmitteln befestigen, sodass das Blech über die gesamte Laibungstiefe gerade und fluchtrecht verbleibt, ohne durchzuhängen, oder sich zu verwinden.

Zur Anbindung an das seitlich anstehende Verblendmauerwerk ist zwischen der Hinterkante des 2. Laibungsblechs sowie dem Verblendmauerwerk durch den AN ein Quellband auszuführen.
Menge: 7,000 m

#### Untertitel 02.05 Raumsystem Einhausung Aschetonnen

**02.05.0010 Raumsystem Einhausung Aschetonnen, Einhausung Gittermatten**
Liefern und montieren eines freistehenden Raumsystems zur Einhausung der Aschetonnen im Heizungskeller. Raumsystem, bestehend aus einem umlaufenden Stahlgitter örtlich aufmessen, herstellen, liefern, einmessen und betriebsfähig montieren, einschließlich aller erforderlichen Befestigungs- und Verbindungsmittel, Nebenarbeiten, Anpassungen sowie der vollständigen Verankerung an Boden und Decke. Die Ausführung erfolgt gem. Detailplanung des Architekten siehe Plan "533_706_5_B1_DE_--_510_00_DE Raumsystem für Aschetonnen 20260724".
Das gesamte Raumsystem bildet eine geschlossene Einheit und darf keine störenden Geräusche verursachen. Die Montageanleitung des angebotenen Systemherstellers ist genau einzuhalten.
Ausführung gemäß freigegebener Werkplanung des AN, siehe Titel 01 Technische Bearbeitung.

Abmessungen des Raumsystems:
Raumbreite:  ca. 1.800 mm
Raumlänge:  ca. 3.600 mm
Raumhöhe:  ca. 2.710 mm
Höhe des Gitterbereiches: ca. 2.160 mm
Unterschnitt zwischen OK
Fertigfußboden und
Gitterelementen:  ca. 100 mm
Oberschnitt zwischen
Gitterelementen und
UK Rohdecke:  ca. 450 mm

Beschreibung Gitterelemente:
Ausführung der Wandfelder aus feuerverzinkten Aluminium-Gittermatten.

Maschenweite:  ca. 50 × 50 mm
Drahtstärke:  ca. 4 mm
Höhe des Gitterbereiches: ca. 2.160 mm

Die Gittermatten sind passgenau an die Trag- und Rahmenkonstruktion anzuschließen. Die Randdrähte der Gittermatten sind dauerhaft an die horizontalen Querstreben bzw. Rahmenprofilen zu verschrauben.

Die Befestigung der Gittermatten ist so auszuführen, dass keine losen, überstehenden oder scharfkantigen Drahtenden vorhanden sind. Sämtliche Schnittkanten sind gratfrei herzustellen und dauerhaft gegen Korrosion zu schützen.

Die Gitterteilung ist innerhalb der einzelnen Wandfelder soweit technisch möglich gleichmäßig und großformatig, ohne Teilung auszuführen. Restfelder und Zuschnitte sind aufeinander abzustimmen, sodass ein einheitliches Erscheinungsbild entsteht.

Trag- und Rahmenkonstruktion:
Ausführung der Trag- und Rahmenkonstruktion aus feuerverzinkten Vierkantrohren.

Profilabmessungen: ca. 30 × 30 mm
Material:  feuerverzinkter Stahl

Die Tragkonstruktion besteht aus vertikalen Pfosten (Teleskopstützen) sowie den erforderlichen horizontalen Querstreben zur Aufnahme und Befestigung der Gittermatten.

Die vertikalen Tragprofile (Teleskopstützen) sind in regelmäßigen, auf die Abmessungen und die erforderliche Stabilität der Gitterfelder abgestimmten Abständen anzuordnen. Die endgültige Anordnung der Pfosten und Querstreben erfolgt nach örtlichem Aufmaß und Werkplanung des Auftragnehmers.
Sämtliche Eck-, Stoß- und Anschlussbereiche sind ausreichend verwindungssteif auszubilden.
Die Konstruktion ist unter der Berücksichtigung des Unterschnittes von ca. 100 mm und des Oberschnittes von ca. 450 mm auszubilden. Der ca. 2.160 mm hohe Gitterbereich ist standsicher zwischen Boden und Decke zu befestigen.

Ausführung der Türöffnung:
Innerhalb der Einhausung ist eine Aussparung für die in separater Position beschriebene Zugangstür herzustellen.

Öffnungsbreite: Türbreite von ca. 950 mm
Öffnungshöhe: Türhöhe von ca. 2.130 mm
Die ansonsten durchlaufende Gitter- und Rahmenkonstruktion ist im Bereich der Türöffnung fachgerecht zu unterbrechen. Die hierbei entstehenden offenen Gitterkanten sind sauber und gratfrei zurückzuschneiden und konstruktiv einzufassen.

Seitlich der Türöffnung sind ausreichend tragfähige Türanschlusspfosten aus verzinkten Vierkantrohren anzuordnen. Oberhalb der Türöffnung ist ein horizontal verlaufendes Rahmenprofil als oberer Abschluss bzw. Türsturz vorzusehen.

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
Der zusätzliche Fertigungs- und Montageaufwand für die Türöffnung ist in den Einheitspreis dieser Position einzukalkulieren.
Die Türöffnung ist lot-, waage- und fluchtrecht herzustellen. Die lichten Öffnungsmaße und erforderlichen Montagetoleranzen sind vor Fertigungsbeginn mit der Konstruktion der Zugangstür abzustimmen.

Die Lieferung und Montage des Türflügels einschließlich Türrahmen, Bändern, Schloss und Drückergarnitur ist Bestandteil einer separaten Position.

Befestigung an Boden und Decke:
Die Tragkonstruktion ist fachgerecht an Boden und Decke zu befestigen. Die vertikalen Tragprofile sind im Fußpunkt mittels geeigneten chemischen Dübeln (Injektionsdübel) fachgerecht an der vorhandenen WU-Bodenplatte zu befestigen.

Art, Anzahl, Abmessungen, Verankerungstiefe und Randabstände der Befestigungsmittel sind nach den auftretenden Lasten, den örtlichen Gegebenheiten und den Herstellervorgaben festzulegen.

Der obere Anschluss an die Rohdecke ist mit geeigneten Anschlusswinkeln, Kopfplatten oder gleichwertigen Anschlusskonstruktionen gemäß Planung Systemhersteller vorzusehen. Für den Anschluss an die Rohdecke hat der AN die unterseitige Deckendämmung im Bereich der Befestigungspunkte kleinstmöglich auszuschneiden. Ausführung unterseitige Deckendämmung aus 120 mm starker Holzwolle-Mehrschichtplatte mit einer Holzwolle-Deckschicht sowie einer Dämmschicht aus nichtbrennbarer Steinwolle. Dies ist in den Einheitspreis dieser Position einzukalkulieren.

Der gegebenenfalls erforderliche Ausgleich von Unebenheiten oder Maßabweichungen durch druckfeste und dauerhaft formstabile Unterlagen, Distanzstücke oder gleichwertige Maßnahmen ist in den Einheitspreis dieser Position einzukalkulieren.

Korrosionsschutz:
Die Vierkantrohe der Trag- und Rahmenkonstruktion sowie die Gittermatten sind feuerverzinkt auszuführen. Sämtliche bei der Fertigung, oder Montage entstehenden Schnitt-, Bohr- und Bearbeitungsstellen sind fachgerecht nachzubehandeln und dauerhaft gegen Korrosion zu schützen.

Offene Profilenden sind mit geeigneten, dauerhaft befestigten Abdeckkappen oder eingeschweißten Abschlussblechen fachgerecht zu verschließen.
Menge: 1,000 St

**02.05.0020 Erweiterung weiteres Gitterfeld, 1.200 mm**
Ausführung wie vor, jedoch

Erweiterung des vorgenannten Raumsystems um ein weiteres Gitterfeld, Breite = ca. 1.200 mm. Notwendige Befestigungs-/ Verbindungsmittel, Zuschnitte der Stahlgitter, zusätzliche Teleskopstützen, fachgerechte sowie lagesicherer Anbindung, etc. sind in den Einheitspreis dieser Position einzukalkulieren.

Ausführung auf gesonderte Anweisung durch die Bauleitung / den zuständigen Architekten sowie Freigabe im Zuge der Werkplanungsprüfung.
Menge: 1,000 St

**02.05.0030 Einflügelige Zugangstür 950 x 2.130 mm**
Liefern und montieren einer Zugangstür als Bestandteil des Raumsystems für die Aschetonnen-Einhausung, Qualität der Türkonstruktion gemäß Grundposition, inklusive der Lieferung und Montage sämtlicher erforderlichen Türbänder, Beschläge, Schließmittel, Anschluss-, Befestigungs- und Verbindungselemente.
Tür herstellen, liefern, in die innerhalb der Einhausung vorgerichtete Türöffnung einpassen, lot- und fluchtrecht ausrichten, befestigen und einschließlich sämtlicher Beschläge vollständig funktions- und gebrauchsfertig montieren.
Die Ausführung erfolgt passend zum beschriebenen Raumsystem und gemäß Detailplanung des Architekten.

Abmesssungen und Ausführung:
Türart:  einflügelige Gittertür
Türabmessungen: ca. 950 x 2.130 mm
Öffnungsrichtung: nach außen öffnend
Rahmenkonstruktion: feuerverzinkte Stahl-  Vierkantrohre, passend zum  Raumsystem
Türfüllung:  feuerverzinkte Aluminium-  Gittermatte
Maschenweite:  ca. 50 x 50 mm
Drahtstärke:  ca. 4 mm
Oberfläche sämtlicher Teile: feuerverzinkt
Schließung:  PZ-Vorrichtung
Drückergarnitur:  Hoppe Amsterdam oder  gleichwertig
Türflügel
Ausführung des Türflügels aus einem umlaufenden, ausreichend tragfähigen und verwindungssteifen Rahmen aus feuerverzinkten Stahlprofilen. Profilquerschnitte und Wandstärke sind entsprechend der Türgröße, dem Eigengewicht und der vorgesehenen Nutzung durch den Auftragnehmer festzulegen.

Die Füllung ist aus feuerverzinkten Aluminium-Gittermatte mit angegebener Maschenweite und Drahtstärke auszuführen. Die Gittermatte ist passgenau zuzuschneiden, dauerhaft mit dem Türflügelrahmen zu verbinden und gegen unbeabsichtiges Lösen zu sichern.
Schnittkanten der Gittermatten sind gratfrei herzustellen und dauerhaft gegen Korrosion zu schützen.
Die Gitterteilung des Türflügels ist möglichst an die angrenzenden Gitterfelder der Einhausung anzupassen.

Im Bereich des Schlosses und der Drückergarnitur ist eine zusätzliche, ausreichend tragfähige Verstärkung des Türflügels in Form eines horizontal verlaufenden feuerverzinkten Stahlprofil vorzusehen.
Die Ausführung erfolgt gemäß Detailplanung des Architekten.

Türbänder
Ausführung ausreichend dimensionierter und korrosionsbeständiger Türbänder zur direkten Befestigung des Türflügels am vorhandenen Türanschlusspfosten der Einhausung.

Anzahl, Größe und Anordnung der Türbänder sind unter Berücksichtigung des Türflügelgewichts und der Nutzungshäufigkeit durch den AN festzulegen. Mindestens zwei Türbänder sind vorzusehen. Sofern konstruktiv erforderlich, ist ein drittes Türband ohne gesonderte Vergütung auszuführen.

Die Türbänder sind nachstellbar auszuführen, sodass der Türflügel dauerhaft leichtgängig geführt und bei Bedarf nachjustiert werden kann. Der Türflügel ist mit gleichmäßigen Spaltmaßen einzubauen. Ein Absacken, Verkanten oder Schleifen ist auszuschließen.
Drückergarnitur
Liefern und Montieren einer beidseitigen Türdrückergarnitur

Produkt der Planung: HOPPE Amsterdam oder  gleichwertig
Ausführung:  Objektgarnitur
Drückerhöhe:  ca. 1,05 m ü. OKFF
Lochung:  PZ-Lochung
  einschließlich Drückerstift,  Rosetten und  Befestigungsmitteln
  verdeckte und gegen  unbeabsichtigtes Lösen  gesicherte Befestigung
Material und Oberfläche: korrosionsbeständig
  passend zum vorgesehenen  Einsteckschloss
Schloss:
Liefern und Einbauen eines Einsteck-Riegel-Fallenschlosses für Profilzylinder einschließlich Falle, Riegel, Wechsel, Schlossnuss, Schlossstulp und Schließblech.
Menge: 1,000 St

**02.05.0040 Abdeckrosetten**
Lieferung und Montage von quadratischen Abdeckrosetten zur Abdeckung der Ausschnitte im Bereich des Deckenanschlusses der vertikalen Teleskopprofile an die Rohdecke sowie die hierfür erforderlichen Ausschnitte in der Unterdämmung aus Holzwolle-Mehrschichtplatten der Untergeschoss Decke (Stärke Holzwolle-Mehrschichtplatten: ca. 125 mm).
Fachgerechte Montage durch die Anbindung an die vertikalen Pfostenprofile mit zwei feuerverzinkten L-Winkeln, z.B. 25 / 25 mm, Ausführung nach Wahl des AN im Rahmen seiner Werkplanung, inklusive aller hierfür erforderlichen Befestigungs- sowie Verbindungsmittel.

Abmessung Abdeckrosette: ca. 10 x 10 cm
Menge: 10,000 St

**02.05.0050 Lichtschalterleiste**
Liefern und montieren einer Lichtschalterleiste zur Aufnahme von bauseits vorgesehenen Schaltern, Steckdosen und Elektroleitungen innerhalb des Raumsystems. Die Lichtschalterleiste ist einschließlich aller Befestigungs- und Verbindungsmittel am Raumsystem zu befestigen und betriebsfertig zu montieren. Ausführung gemäß Herstellerangaben und Detailplanung.

Material:  verzinktes Stahlblech
Abmessungen: ca. 190 x 150 mm
Ausführung: Montageplatte zur Aufnahme von Schaltern, Steckdosen und Elektrokabeln
Menge: 2,000 St

#### Untertitel 02.06 Mobile Treppe/Rampe Heizungskeller / Abdeckung Pumpensumpg

*Hinweis: Mobile Treppe / Rampe Technikzentrale UG*
Mobile Treppe / Rampe Technikzentrale UG

Ausführung gemäß Detailplanung

"512 DE mobile Treppe_Rampe UG"

**02.06.0010 Mobile Treppe aus feuerverzinktem Stahl**
Liefern und Montieren einer mobilen Stahltreppe als Zugang zum Heizungskeller. Treppe örtlich aufmessen, herstellen, liefern einbringen und betriebsfertig montieren, einschließlich aller erforderlichen Befestigungs- und Verbindungsmittel, Nebenleistungen sowie der vollständigen Korrosionsschutzbehandlung.

Die Treppe muss für eine wiederkehrende Aufnahme und Entnahme geeignet sein und mittels Arretierungsbolzen dauerhaft positionssicher befestigt werden. Zur Vereinfachung der Montage und Demontage der Treppenanlage sollte die Gesamtkonstruktion möglichst leicht sein. Entsprechende Abstimmungen erfolgen im Rahmen der Werkplanung. Sämtliche Leistungen einschließlich Fertigung, Transport und Montage sind einzukalkulieren. Ausführung erfolgt gem. Detailplanung des Architekten, siehe Plan "512 DE mobile Treppe_Rampe UG".

Abmessung und Ausführung:
Material:  Stahl 235JR oder gleichwertig
Oberfläche: feuerverzinkt
Treppenbreite: ca. 1.600 mm
Anzahl Stufen: 3 Stück
Stufenhöhe: ca. 146,7 mm
Gesamthöhe: ca. 440 mm
Stufenabmessung: ca. 350 x 1.600 mm
Rostmaschenweite: ca. 31 x 31 mm
Handlauf: einseitig

Unterkonstruktion
Ausführung der Unterkonstruktion aus geschweißten, feuerverzinkten MSH-Profilen mit Profilabmessung von ca. 30 bis 40 mm und einer Wandungsstärke von bis zu 5 mm, gem. Detailplanung des Architekten.
Insgesamt ca. 8,00 m MSH-Profile für die Erstellung der Unterkonstruktion der Treppenanlage erforderlich.

Die Unterkonstruktion ist als ausreichend verwindungssteifer, geschweißter Rahmen zur Aufnahme der drei Gitteroststufen auszubilden. Die seitlichen Tragprofile sind entsprechend dem Stufenverlauf anzuordnen und durch die erforderlichen Querprofile fachgerecht miteinander zu verbinden. Alle notwendigen Stoßverbindungen sowie hierfür erforderliche Schweißarbeiten sind durch den AN in den Einheitspreis dieser Position einzukalkulieren.

Gitterroststufen
Ausführung von drei Stufen aus feuerverzinktem Stahl-Gitterrost mit grober Mascheneinteilung 31 x 31 mm, Abmessungen ca. 0,35 x 1,60 m. Austrittsstufe ebenmäßig zum anstehenden fertigen Fußboden.
Die Gitterroststufen sind entsprechend der erforderlichen Spannweite und der vorgesehenen Nutzlast ausreichend tragfähig zu dimensionieren. Tragstäbe, Querstäbe, Randeinfassungen und erforderliche Verstärkungen sind nach statischen und konstruktiven Erfordernissen festzulegen.
Sämtliche Stufen sind mit einer umlaufenden, ausreichend tragfähigen Randeinfassung auszuführen. Offene, scharfkantige oder ungeschützte Enden sind nicht zulässig. Montage der Gitterroststufen auf der v.g. Rahmenkonstruktion aus MSH-Profilen durch geeignete Gitterrost-Halteklammern. Je Stufe mindestens vier Befestigungspunkte.

Handlauf
Ausführung einers einseitigen Handlaufs aus feuerverzinktem Stahl entlag einer Längsseite der mobilen Treppe.
Der Handlauf, Durchmesser = ca. 40 mm ist durchgehend, parallel zum Treppenverlauf und in einer für die sichere Nutzung geeignete Höhe anzuordenen. Abstand Handlauf von der Kante der Treppenstufen ca. 80 cm. Höhe und Verlauf sind im Rahmen der Werkplanung des Auftragnehmers unter Berücksichtigung der örtlichen Einbausituation und gem. der Detailplanung des Architekten auszuführen. Die Ecken des Handlaufs sind gerundet auszuführen und vertikal an die Treppenanlage anzubinden. Befestigung des Handlaufs an der Treppenanlage / der Unterkonstruktion aus MSH-Profilen wahlweise durch fachgerechte Schweißverbindungen / Befestigung mittels Schraubverbindung.

Handlauf:  feuerverzinktes Stahlrohr mit vertikalem Handlaufpfosten
Länge:  ca. 3,15 m

Die Ausführung von erforderlichen Anschlussplatten bzw. Knotenblechen im Fußbereich des einseitigen Geländer sind in den Einheitspreis mit einzurechnen.

Arretierung der mobilen Treppe
Die mobile Treppe ist mir vier Arretierungsbolzen aus Stahl zur Sicherung der Konstruktion gegen unbeabsichtiges Verschieben, Verrutschen oder Abheben auszuführen.

Anzahl Bolzen:  4 Stück
Durchmesser:  ca. 16 mm
Eingriffslänge:  ca. 50 mm
Bohrungsdurchmesser: ca. 20 mm
Bohrtiefe:  ca. 50 mm

Die Arretierungsbolzen sind dauerhaft mit der Treppenkonstruktion zu verbinden. Inklusive der Herstellung der für die Arretierung notwendigen Bohrungen.
Die Herstellung der Bohrungen ist vor der Ausführung mit der Bauleitung abzustimmen.

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
Sämtliche Schweißverbindungen sind fachgerecht und vollflächig auszuführen. Sichtbare Schweißnähte sind nachzuarbeiten und nachzuschleifen. Alle für die Fertigung, die Feuerverzinkung, den Transport sowie die Montage erforderlichen Nebenleistungen sind einzukalkulieren.

Die endgültige Bemessung der Konstruktion, der Verbindungsmittel sowie aller tragenden und aussteifenden Bauteile erfolgt auf Grundlage der Werkplanung des AN unter Berücksichtigung der geltenden technischen Regelwerke.

Einbauort: UG Heizungskeller
Menge: 1,000 St

**02.06.0020 Mobile Rampe aus feuerverzinktem Stahl**
Liefern und Montieren einer mobilen Stahlrampe als Zugang zum Heizungskeller. Rampe örtlich aufmessen, herstellen, liefern einbringen und betriebsfertig montieren, einschließlich aller erforderlichen Befestigungs- und Verbindungsmittel, Nebenleistungen sowie der vollständigen Korrosionsschutzbehandlung.

Die Rampe muss für eine wiederkehrende Aufnahme und Entnahme geeignet sein und mittels Arretierungsbolzen dauerhaft positionssicher befestigt werden. Zur Vereinfachung der Montage und Demontage der Rampenanlage sollte die Gesamtkonstruktion möglichst leicht sein. Entsprechende Abstimmungen erfolgen im Rahmen der Werkplanung. Sämtliche Leistungen einschließlich Fertigung, Transport und Montage sind einzukalkulieren. Ausführung erfolgt gem. Detailplanung des Architekten, siehe Plan "512 DE mobile Treppe_Rampe UG".

Abmessung und Ausführung:
Material:  Stahl 235JR oder gleichwertig
Oberfläche: feuerverzinkt
Rampenbreite: ca. 1.600 mm
Rampenlänge (Rost):ca. 3.000 mm
Rampenhöhe: ca. 440 mm
Rostmaschenweite: ca. 31 x 31 mm

Unterkonstruktion
Ausführung der Unterkonstruktion aus geschweißten, feuerverzinkten MSH-Profilen mit Profilabmessung von ca. 30 bis 40 mm und einer Wandungsstärke von bis zu 5 mm, gem. Detailplanung des Architekten.
Insgesamt ca. 20,00 m MSH-Profile für die Erstellung der Unterkonstruktion der Treppenanlage erforderlich.

Die Unterkonstruktion ist als ausreichend verwindungssteifer, geschweißter Rahmen zur Aufnahme der Gitterroste auszubilden. Die seitlichen Tragprofile sind entsprechend dem Stufenverlauf anzuordnen und durch die erforderlichen Querprofile fachgerecht miteinander zu verbinden. Alle notwendigen Stoßverbindungen sowie hierfür erforderliche Schweißarbeiten sind durch den AN in den Einheitspreis dieser Position einzukalkulieren.

Gitterrost
Ausführung der Laufebene aus feuerverzinktem Stahl-Gitterrost mit grober Mascheneinteilung 31 x 31 mm, Abmessungen ca. 3,00 x 1,60 m, dreigeteilt in Roste 1,00 x 1,60 m. Die Rampe ist so auszubilden, dass das Gitterrost am Austritt eben zum anstehenden fertigen Fußboden endet. Gleichermaßen ist das Ende (der Antritt) der Rampe so auszuführen, dass das Rost möglichst vollflächig durch eine tragfähige Unterkonstruktion gehalten wird, um die dauerhafte Nutzung der Rampe zu gewährleisten.
Die Gitterroste sind entsprechend der erforderlichen Spannweite und der vorgesehenen Nutzlast ausreichend tragfähig zu dimensionieren. Tragstäbe, Querstäbe, Randeinfassungen und erforderliche Verstärkungen sind nach statischen und konstruktiven Erfordernissen festzulegen.
Sämtliche Gitterroste sind mit einer umlaufenden, ausreichend tragfähigen Randeinfassung auszuführen. Offene, scharfkantige oder ungeschützte Enden sind nicht zulässig. Montage der Gitterroste auf der v.g. Rahmenkonstruktion aus MSH-Profilen durch geeignete Gitterrost-Halteklammern. Je Gitterrost mindestens vier Befestigungspunkte.

Arretierung der mobilen Rampe
Die mobile Rampe ist mir vier Arretierungsbolzen aus Stahl zur Sicherung der Konstruktion gegen unbeabsichtiges Verschieben, Verrutschen oder Abheben auszuführen.

Anzahl Bolzen:  4 Stück
Durchmesser:  ca. 16 mm
Eingriffslänge:  ca. 50 mm
Bohrungsdurchmesser: ca. 20 mm
Bohrtiefe:  ca. 50 mm

Die Arretierungsbolzen sind dauerhaft mit der Treppenkonstruktion zu verbinden. Inklusive der Herstellung der für die Arretierung notwendigen Bohrungen.
Die Herstellung der Bohrungen ist vor der Ausführung mit der Bauleitung abzustimmen.

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
Sämtliche Schweißverbindungen sind fachgerecht und vollflächig auszuführen. Sichtbare Schweißnähte sind nachzuarbeiten und nachzuschleifen. Alle für die Fertigung, die Feuerverzinkung, den Transport sowie die Montage erforderlichen Nebenleistungen sind einzukalkulieren.

Die endgültige Bemessung der Konstruktion, der Verbindungsmittel sowie aller tragenden und aussteifenden Bauteile erfolgt auf Grundlage der Werkplanung des AN unter Berücksichtigung der geltenden technischen Regelwerke.

Einbauort: UG Heizungskeller
Menge: 1,000 St

*Hinweis: Abdeckung Pumpensumpf*

**02.06.0030 L-Winkelprofil, 60/60/8 mm, S235JR, Einzellängen bis ca. 1.100 mm**
Stahlkonstruktion aus feuerverzinktem L-Winkelprofil 60/60/8 mm, als Randauflager zur Aufnahme der Schachtabdeckung des Pumpensumpfes herstellen, liefern und  an unmlaufende Stahlbetonwände montieren.

Stahlgüte:  S235JR
Profil:  L-Winkel 60/60/8 mm oder gleichwertig
Länge L-Profil: bis ca. 1.100 mm, je Stück
Oberfläche:  feuerverzinkt

Verbindungsmittel, wie z.B. Schrauben, Schweißnähte, Dübel, etc. sind nach statischer Erfordernis einzukalkulieren. Ansonsten wie vor.
Menge: 50,000 kg

**02.06.0040 Kleineisenteile / Hilfskonstruktionen**
Kleineisenteile / Hilfskonstruktionen herstellen, liefern und montieren, bestehend u.a. aus Kopfplatten, Stoßplatten, Knotenbleche, Futterbleche, Rippen, Stege, usw.

Verbindungsmittel, wie z.B. Schrauben, Dübel, Schweißnähte, etc. sind in die Stahlpositionen einzukalkulieren.

Stahlgüte: S235JR
Oberfläche: feuerverzinkt

Ansonsten wie vor.
Menge: 25,000 kg

**02.06.0050 Begehbare Abdeckung aus Tränenblech, t = 4 mm**
Abdeckung des Pumpensumpfs aus verzinktem Stahl mit Tränenblech-Oberfläche, inkl. Stahlrahmen, in begehbarer, durchsturzsicherer Ausführung, in erforderlicher Größe herstellen, liefern und montieren, inkl. Verbindungsmittel, wie z.B. Schrauben, Dübel, Schweißnähte, etc.

Pumpensumpf-Abdeckung:
- Ausführung von einem Griff / einer entsprechenden Öffnung je Tränenblech, sodass diese entsprechend durch den Nutzer aufgenommen, oder verschoben werden können. Teilung der Abdeckung in mindestens zwei Tränenbleche, sodass diese aufeinander geschoben werden können und der Pumpensumpf, zumindest bis zur Hälfte durch das Verschieben der Bleche freigelegt werden kann
- Tränenblech verzinkt
- Grundstärke Stahlblech ca. 4 mm + ca. 2 mm Träne
- Stahlgüte S235JR
- Abmessungen Abdeckung ca. 1.100 x 1.100 mm
- begehbar, durchsturzsicher
- konstruktive Teilung nach Wahl des AN, mind. 2 Teilungen inkl. Rahmen sind einzukalkulieren
Menge: 70,000 kg

### Titel 03 Bauteil 2

#### Untertitel 03.01 Treppenhausgeländer

*Hinweis: Leitbeschreibung Treppenhausgeländer*
Leitbeschreibung Treppengeländer

Ausführung der Treppengeländer der Treppenhäuser gemäß beigefügter Detailplanung des Architekten:
"507 DT TRH Geländer RG"

Geländerkonstruktion als Füllstabgeländer aus Flachstahl mit einem durchgängigen Ober- und einem Untergurt, Pfosten und Füllstäben aus Flachstahl sowie einer Stahlwange, welche zugleich als Wischkante des Treppenlaufs sowie als Abdeckung der Treppenlauf- und Podestwange dient. Die Geländerkonstruktion wird im Bereich der Treppen- und Podestwangen montiert. Zusätzlich erfolgt im Bereich der Geschosspodeste eine Befestigung des Treppengeländers auf den Rohdecken, vor dem Einbau des bauseitigen Estrichs. Die statisch erforderliche Befestigung im Bereich der Wangen und Geschosspodeste ist durch den AN in die Einheitspreise einzukalkulieren. Im Bereich der Treppenläufe ist eine Montage auf den Treppenstufen nicht möglich, da diese in Sichtbeton ausgeführt worden sind und keinen Fußbodenbelag erhalten. Die sichtbaren Befestigungspunkte in der Stahlwange sind als Senkkopfschrauben, flächenbündig zur Wange auszuführen.

Die ausgeschriebenen Metallbauteile basieren auf der Vordimensionierung des Architekten. Der AN hat im Rahmen seiner technischen Bearbeitung (siehe Titel 01) einen statischen Nachweis der herzustellenden Konstruktionen, inkl. Anpralllasten anzufertigen und diese beim Prüfstatiker zur Freigabe einzureichen.

Die Treppenhausgeländer sollen in möglichst großen Abwicklungslängen, ohne Teilung hergestellt werden, sodass je Treppenlauf möglichst lediglich in den Eckpunkten Schweißverbindungen hergestellt werden müssen. Dementsprechende Mehraufwände bei der Konstruktion, dem Transport sowie der Montage sind in die Einheitspreise seiner Positionen einzukalkulieren.

*Hinweis: Treppenhaus 1*
Treppenhaus 1

Abmessungen Treppenauge:

RG:  ca. 1,98 x 2,78 m

**03.01.0010 Bauseitige Holzgeländer demontieren, entsorgen**
Bauseits hergestellte Baustellengeländer aus Holz, welche in die Stahlbetonwange befestigt worden sind in den, je Geschoss Zug um Zug während der Montagearbeiten des herzustellenden Füllstabgeländers demontieren, vertragen und anfallendes Holz inkl. Befestigungsmittel fachgerecht entsorgen.

Die Geländerstäbe sind gesammelt zu lagern und gehen nicht in den Besitz des AN über, da diese dem bauseits tätigen Rohbauer gehören.

Baustellengeländer bestehend aus
- 2-teiliger Seitenschutz aus Holzbrettern,
B = ca. 10-15cm, D = ca. 3 cm
- Tragkonstruktion aus senkrechten Stahlpfosten im Treppenauge an Wangen befestigt
Menge: 64,500 m

**03.01.0020 Treppengeländer mit Stahlwange, Treppenlauf "A"**
Liefern und Montieren eines Treppengeländers mit Stahlwange, oberhalb der Wange Ober- und Untergurt, Geländerpfosten und Füllstäben aus Flachstahl 50/15 mm (Harfen-Geländer). Harfen-Geländer mit Stahlwange örtlich aufmessen, liefern, einmessen und geschossweise innerhalb der Treppenhäuser, inkl. Eckausbildungen zwischen Treppenläufen und -podesten montieren, einschl. aller erforderlichen Nebenarbeiten, Materialien und Befestigungsmittel. Montage des Stahlgeländers seitlich in die Stahlbetonwangen der Fertigteiltreppenläufe. Eine Montage auf den Treppenstufen ist nicht möglich, da diese aus Sichtbeton ausgeführt worden sind und später keinen Belag erhalten.

Ausführung des Treppengeländers gem. beigefügter Detailplanung des Architekten:

"507 DT TRH Geländer RG"

Hier: Treppenlauf "TRH 01 BT02_A", siehe untenstehender Detailausschnitt der Architekturplanung.

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
Treppengeländer:
- Horizontallasten: mindestens 1,0 kN/m (100 kg je lfd. Meter),
- Material: Stahl, S235 JR
- Oberfläche: grundiert, als Vorbereitung für bauseitige Lackierung / Anstrich
- Geländerhöhe Ges (UK Wange bis OK Geländer).: ca. 1.550 mm
- Treppenlauflängen: bis ca. 2.350 mm möglich,,
- Aufteilung: Fertigung möglichst an einem Stück, Abstimmung im Rahmen der Werkplanung,
- Segmentaufteilung: Treppenlauf ca. 16 Pfosten/Füllstäbe,

Stahlwangen-Geländer bestehend aus:

- Stahlwange als seitliche Treppenabdeckung aus Stahlblech, Höhe ca. 370 mm, Stärke ca. 12 mm; Stahlwange zur Aufnahme der nachstehend beschriebenen Geländerharfe, fachgerecht verschweißt mit Untergurt / Füllstäben gem. beigefügter Detailzeichnung. Direkte Befestigung der Stahlwange in die seitlichen Treppenlaufwangen. Ausführung der Befestigungspunkte mit flächenbündig in der Stahlwange montierten Senkkopfschrauben.

Im Anschlusspunkt des Treppenlaufs an das Zwischenpodest ist die Stahlwange zur Abdeckung des Stahlbetons bis an die Unterkante des Zwischenpodests zu führen. Hierdurch entsteht ein über die normale Wange hinaugehendes Dreieck mit Abmessungen von ca. 140 x 200 x 245 mm.

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
Die Treppenwange ist im unteren Anschlussbereich des Treppengeländers an das Zwischenpodest auf einer Breite von ca. 240 mm in einer Höhe von ca. 500 mm auszuführen (sh. obenstehende Detailplanung).

- Ober- und Untergurt aus Flachstahl, 50/15 mm, durchgängig vom Geländeranfang bis -ende

- Geländer-Pfosten und vertikale Geländer-Füllung aus Flachstahl, 50/15 mm, Länge ca. 1.100 mm, Anordnung in gleichmäßigen Abständen von ca. 130 mm, Pfosten und Füllstäbe an Ober- und Untergurt geschweißt

Die Abstände der Füllstäbe sind nach dem örtlichen Aufmaß sowie im Rahmen der Werkplanung gleichmäßig zu verteilen, um ein einheitliches, symetrisches Erscheinungsbild gewährleisten zu können.

Grunsätzlich sind alle Schweißverbindungen, die vor und während der Montage entstehen, vollflächig auszuführen, nachzuschleifen und abschließend vom AN in einer Qualität nachzuarbeiten, dass keine Unebenheiten entstehen und die Nähte nach bauseitigem Anstrich des Geländers nicht mehr sichtbar sind. Sämtliche Schweißverbindungen zur Fertigung und örtlicher Montage der beschriebenen Geländerelemente sind einzukalkulieren.
Die ausgeschriebenen Geländerteile basieren auf der statischen Vordimensionierung des Architekten. Die abschließende Dimensionierung der Geländerteile, einschl. Unterkonstruktion, Befestigungsmittel, etc. erfolgt nach statischen Erfordernissen auf Basis der Werkplanung des AN und dessen statischen Nachweis (siehe Titel 01 - Technische Bearbeitung).

Die für die Montage des Geländers Absturzsicherungen bzw. PSA mit provisorischen Anschlagpunkten sind vom AN einzukalkulieren. Das Arbeitsgerüst für die Montage des Treppengeländers wird in einer separaten Position vergütet. Der AN hat davon auszugehen, dass die Anschlagspunkte lediglich im Bereich der Geschosspodeste montiert werden können, da die sonstigen Bereiche vollumfänglich aus Sichtbeton ausgeführt worden sind (sowohl Wände, Decken, als auch Treppenläufe und Zwischenpodeste). Die Montageausführung sowie Sicherung ist zuvor durch den AN mit dem zuständigen SiGeKo abzustimmen. Eine entsprechende Einweisung der Mitarbeiter hat stattzufinden.

Für die Montage der Geländer notwendige Hebezeuge, etc. sind in den Einheitspreis dieser Position einzukalkulieren.

Befestigungspunkte für ggf. erforderliche Hebezeuge sind zuvor mit der Bauleitung des AG abzustimmen.

Bei der Montage der Stahlgeländer ist aufgrund der später sichtbar bleibenden Betonoberflächen in den Treppenhäusern (Sichtbetonwände, Decken sowie Treppenstufen) besondere Vorsicht walten zu lassen. Ggf. erforderliche zusätzliche Schutzmaßnahmen zum Schutz der Sichtbetonbauteile werden im Titel Sonstiges vergütet.
Menge: 6,000 St

**03.01.0030 Treppengeländer mit Stahlwange, Treppenlauf "B"**
Ausführung wie vor, jedoch:

Ausführung des Treppengeländers gem. beigefügter Detailplanung des Architekten:

"507 DT TRH Geländer RG"

Hier: Treppenlauf "TRH 01 BT02_B", siehe untenstehender Detailausschnitt der Architekturplanung.

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
Treppengeländer:
- Treppenlauflängen: bis ca. 3.300 mm möglich,
- Aufteilung: Fertigung möglichst an einem Stück, Abstimmung im Rahmen der Werkplanung,
- Segmentaufteilung: Treppenlauf ca. 16 Pfosten/Füllstäbe

Abweichend zur Vorposition ist die Treppenwange im oberen Anschlussbereich des Treppengeländers an das Geschosspodest auf einer Breite von ca. 350 mm in einer Höhe von ca. 500 mm auszuführen (sh. obenstehende Detailplanung) und nicht als Dreieck weiter an die Unterkante des Treppenpodests zu führen.

Am Antritt des Treppenlaufs muss keine Aufweitung der Treppenlaufwange erforderlich.
Menge: 6,000 St

**03.01.0040 Treppengeländer mit Stahlwange, Treppenpodest "C"**
Liefern und Montieren eines Treppengeländers mit Stahlwange, oberhalb der Wange Ober- und Untergurt, Geländerpfosten und Füllstäben aus Flachstahl 50/15 mm (Harfen-Geländer). Harfen-Geländer mit Stahlwange örtlich aufmessen, liefern, einmessen und geschossweise innerhalb der Treppenhäuser, inkl. Eckausbildungen zwischen Treppenläufen und -podesten montieren, einschl. aller erforderlichen Nebenarbeiten, Materialien und Befestigungsmittel. Montage des Stahlgeländers  im Bereich der Geschosspodeste. Montage der Treppenlaufgeländer durch kraftschlüssiges Aufdübeln mittels rückseitig an der Stahlwange befestigten Stahllaschen / Winkeln. Damit eine gleichbleibende Optik zu den Wangen an den Stalbetontreppenläufen erreicht wird, sollen ebenfalls flächenbündige Senkkopfschrauben auf den Stahlwangen der Podeste montiert werden.

Ausführung des Treppengeländers gem. beigefügter Detailplanung des Architekten:

"507 DT TRH Geländer RG"

Hier: Treppenlauf "TRH 01 BT02_C", siehe untenstehender Detailausschnitt der Architekturplanung.

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
Treppengeländer:
- Horizontallasten: mindestens 1,0 kN/m (100 kg je lfd. Meter),
- Material: Stahl, S235 JR
- Oberfläche: grundiert, als Vorbereitung für bauseitige Lackierung / Anstrich
- Geländerhöhe Ges (UK Wange bis OK Geländer).: ca. 1.600 mm
- Podestlängen: bis ca. 2.000 mm möglich,
- Aufteilung: Fertigung möglichst an einem Stück, Abstimmung im Rahmen der Werkplanung,
- Segmentaufteilung: Treppenlauf ca. 17 Pfosten/Füllstäbe,

Stahlwangen-Geländer bestehend aus:

- Stahlwange als seitliche Geschosspodestabdeckung aus Stahlblech, Höhe ca. 510 mm, Stärke ca. 12 mm; Stahlwange zur Aufnahme der nachstehend beschriebenen Geländerharfe, fachgerecht verschweißt mit Untergurt / Füllstäben gem. beigefügter Detailzeichnung. Befestigung der Stahlwange durch seitlich angeschweißte Stahllaschen / Ankerplatten zur Verdübelung auf den Podesten aus Stahlbeton. Stahllaschen werden in separater Folgeposition vergütet.

- Ober- und Untergurt aus Flachstahl, 50/15 mm, durchgängig vom Geländeranfang bis -ende

- Geländer-Pfosten und vertikale Geländer-Füllung aus Flachstahl, 50/15 mm, Länge ca. 1.100 mm, Anordnung in gleichmäßigen Abständen von ca. 130 mm, Pfosten und Füllstäbe an Ober- und Untergurt geschweißt

Die Abstände der Füllstäbe sind nach dem örtlichen Aufmaß sowie im Rahmen der Werkplanung gleichmäßig zu verteilen, um ein einheitliches, symetrisches Erscheinungsbild gewährleisten zu können.

Grunsätzlich sind alle Schweißverbindungen, die vor und während der Montage entstehen, vollflächig auszuführen, nachzuschleifen und abschließend vom AN in einer Qualität nachzuarbeiten, dass keine Unebenheiten entstehen und die Nähte nach bauseitigem Anstrich des Geländers nicht mehr sichtbar sind. Sämtliche Schweißverbindungen zur Fertigung und örtlicher Montage der beschriebenen Geländerelemente sind einzukalkulieren.
Die ausgeschriebenen Geländerteile basieren auf der statischen Vordimensionierung des Architekten. Die abschließende Dimensionierung der Geländerteile, einschl. Unterkonstruktion, Befestigungsmittel, etc. erfolgt nach statischen Erfordernissen auf Basis der Werkplanung des AN und dessen statischen Nachweis (siehe Titel 01 - Technische Bearbeitung).

Die für die Montage des Geländers erforderlichen Arbeitsgerüste, Absturzsicherungen bzw. PSA mit provisorischen Anschlagpunkten sind vom AN einzukalkulieren. Der AN hat davon auszugehen, dass die Anschlagspunkte lediglich im Bereich der Geschosspodeste montiert werden können, da die sonstigen Bereiche vollumfänglich aus Sichtbeton ausgeführt worden sind (sowohl Wände, Decken, als auch Treppenläufe und Zwischenpodeste).

Für die Montage der Geländer notwendige Hebezeuge, etc. sind in den Einheitspreis dieser Position einzukalkulieren.

Befestigungspunkte für ggf. erforderliche Hebezeuge sind zuvor mit der Bauleitung des AG abzustimmen.

Bei der Montage der Stahlgeländer ist aufgrund der später sichtbar bleibenden Betonoberflächen in den Treppenhäusern (Sichtbetonwände, Decken sowie Treppenstufen) besondere Vorsicht walten zu lassen. Ggf. erforderliche zusätzliche Schutzmaßnahmen zum Schutz der Sichtbetonbauteile werden im Titel Sonstiges vergütet.
Menge: 5,000 St

**03.01.0050 Treppengeländer mit Stahlwange, Treppenpodest "D"**
Ausführung wie vor, jedoch:

Ausführung des Treppengeländers gem. beigefügter Detailplanung des Architekten:

"507 DT TRH Geländer RG"

Hier: Treppenlauf "TRH 01 BT02_D", siehe untenstehender Detailausschnitt der Architekturplanung.

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
Treppengeländer:
- Podestlängen: bis ca. 2.800 mm möglich
- Segmentaufteilung: Treppenlauf ca. 24 Pfosten/Füllstäbe,
Menge: 6,000 St

**03.01.0060 Treppengeländer mit Stahlwange, Treppenpodest "D'"**
Ausführung wie vor, jedoch:

Ausführung des Treppengeländers gem. beigefügter Detailplanung des Architekten:

"507 DT TRH Geländer RG"

Hier: Treppenlauf "TRH 01 BT02_D'", siehe untenstehender Detailausschnitt der Architekturplanung.

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
Treppengeländer:
- Podestlängen: bis ca. 4.100 mm möglich
- Segmentaufteilung: Treppenlauf ca. 33 Pfosten/Füllstäbe,
Menge: 1,000 St

**03.01.0070 Stahllaschen zur Aufhängung des Wangengeländers**
Stahllaschen / -schwerter, Abmessungen nach statischer Erfordernis, gem. Vordimensionierung ca. 150/150/15 mm, rückseitig an der Stahlwange anschweißen, zur Befestigung / Aufhängung des Wangengeländers auf dem bzw. Geschosspodest aus Stahlbeton.

Ausführung und Abstand der Stahllaschen in ausreichender Anzahl auf Basis des statischen Nachweises des AN. Befestigung der Stahllaschen auf den Betonbauteilen durch statische wirksame Verdübelung. Befestigung zwingend mit Senkkopfschrauben (mit Oberkante Stahllasche bündig, wg. darüber befindlichen Bodenbelag!).

Verbindungsmittel, wie z.B. Schrauben, Schweißnähte, Dübel, etc. sind nach statischer Erfordernis einzukalkulieren.
Menge: 50,000 St

**03.01.0080 Wandhandlauf, Rundrohr aus Edelstahl, dn = ca. 40 mm, an Stb.-Wand**
Wandhandlauf als Rundrohr aus Edelstahl V2A örtlich aufmessen, liefern, einmessen und geschossweise innerhalb der Treppenhäuser an Wänden aus Stahlbeton montieren, einschließlich aller sonstigen Kleineisenteile sowie Verbindungsmittel, Schrauben, Zuschnitte und Schweißnähte.

Wandhandlauf:
- Material Handlauf: Edelstahl V2A, Rundrohr
- Abmessungen: rund, dn = 42,0 x 3,2 mm,
- Oberfläche: fein geschliffen, 240er Korn
- Höhe: ca. 85 cm ü. OKFF,
- Befestigung: Handlaufhalter aus Edelstahl, als Rundstab, d = ca. 10-12 mm, mit Anschlussplatte für Aufnahme des Handlaufs; Handlaufhalter an Stb.-Wand mit runder Kopfplatte, dn = ca. 70-80 mm, befestigen, inkl. Abdeckrosette.
Befestigung des vorbeschriebenen Handlaufs mittels vormontierten Handlaufhaltern aus Rundstab, d = ca. 10-12 mm, im Radius R20 (90 Grad) gebogen, Abstand von der Wand ca. 70-80 mm, Höhe ca. 850 mm bzw. nach Werkplanung des AN, inkl. vorgebohrter Trägerplatte zur Aufnahme des Handlaufs. Wandbefestigung mit Kopfplatte / Halteplatte in Dübelmontage (mind. 3 Bohrungen), inkl. zusätzlicher Abdeckerosette zum Aufclipsen o.ä., Durchmesser ca. 70-80 mm. Anzahl der Geländerhalter nach statischer Erfordernis in regelmäßigen Abständen nach Werkplanung des AN.

Der Handlauf ist ohne offene bzw. freistehende Enden auszuführen. Freiliegende Endstücke mit Abkröpfungen bis 90 Grad versehen. Abkröpfungen und Richtungswechsel werden gesondert vergütet.
Menge: 54,000 m

**03.01.0090 Zulage, Handlauf Abkröpfung**
Zulage für die Abkröpfungen der Rundstabhandläufe an den freien Enden, abgerundet, Winkel: > 90 bis 135 Grad, inkl. aller erf. Verbindungen, gem. beigefügter Detailplanung des Architekten.‑
Menge: 12,000 St

**03.01.0100 Zulage, Handlauf Richtungswechsel / Eckausbildung**
Zulage für die Ausführung von Richtungswechseln der Rundstabhandläufe in den Eck- und An- / Austrittsbereichen, abgerundet, Winkel: > 15 bis 90 Grad, inkl. aller Verbindungen, gem. beigefügter Detailplanung des Architekten.
Menge: 40,000 St

**03.01.0110 Arbeits- und Schutzgerüst Treppenauge**
Liefern, Aufbauen, Abbauen, Abtransportieren eines Arbeits- und Schutzgerüstes / (Modul-)gerüstes im Treppenauge des Treppenhauses. Einrüstung für die Montage der Treppenhausgeländer. Vorherige Abstimmung zur Einrüstung mit dem zuständigen SiGeKo, eigenständig durch den AN.

Abstand der Gerüstbeläge bis zum Treppengeländer allseitig max. 20 cm. Anzahl der Gerüstbeläge ca. 5 Stück + evtl. erf. Ausgleichsbeläge zur Erzielung des v.g. Gerüstabstandes, je nach Herstellersystem. Gerüst mit Lastklasse 5, mit Seitenschutz, allseitig, inkl. Leitergang (mittig). Verankerungspunkte an den Treppenwangen und Treppenstufen sowie Wänden sind nicht möglich. Ggf. notwendige Abstrebungen sind mit der Bauleitung abzustimmen.

- Abmessungen Treppenauge: ca. 2,00 x 2,75 m
- Mindestmaß B x L Gerüstbelag: ca. 1,50 x 2,25 m
- Gerüsthöhe bis ca. 17,5 m (EG bis Etagenpodest 5.OG)

Die Gerüstkonstruktion muss von einem anerkannten Fachbetrieb für Gerüstbaukonstruktionen nach den Anforderungen der BG Bau errichtet werden. Ausführung inkl. Montage- Aufbau- und Verwendungsanleitung durch eine befähigte Personen sowie Prüfung auf Betriebssicherheit vor Inbetriebnahme sowie Dokumentation der Ergebnisse mit Freigabevermerk auf der Baustelle.

Gebrauchsüberlassung / Vorhaltung siehe gesonderte Pos.

Die Grundvorhaltung des Gerüsts beträgt die Dauer der eingenen Arbeiten für die zuvor beschriebene Lackierung des Treppengeländers.‑
Menge: 1,000 St

**03.01.0120 Gebrauchsüberlassung, Gerüst, vorhalten, unterhalten**
Gebrauchsüberlassung der Gerüstkonstruktion aus der Vorpos., nach vollständigem Aufbau, je Woche für bauseitige Arbeiten, wie den Anstrich im Treppenauge.
Menge: 10,000 StWo

*Hinweis: Sonstiges*

**03.01.0130 Bauseitigen Stufenschutz demontieren, entsorgen**
Bauzeitlichen Stufenschutz der Fertigteiltreppenläufe im Zuge der Montage der Treppengeländer demontieren und entsorgen. Ausführung aus Siebträgerplatten mit einem unterlegten Vlies.

Stufen: ca. 130 x 18 x 27 cm

Alle Entsorgungskosten, inkl. ggf. erforderlicher Gestellung eines Absetzcontainers ist in den Einheitspreis dieser Position einzukalkulieren.‑
Menge: 100,000 St

**03.01.0140 Besondere Schutzmaßnahmen Schweißarbeiten**
*** Pauschalposition
Durch den AN ist bei seiner Kalkulation sowie Ausführung der späteren Schlosserarbeiten zu beachten, dass bauseits die Sichtbetonbauteile geschützt wurden. Der AN hat durch geeignete Schutzmaßnahmen sicherzustellen, dass bei seinen  notwendigen Schweißarbeiten zur Verbindung der Geländer Brandgefahren ausgeschlossen werden. Dies ist durch den AN in den Einheitspreis dieser Position einzukalkulieren. Hierfür ggf. notwendige Abdeckung der Bauteile mit einer entsprechenden Spritzerschutzdecke aus Silikatgewebe, Vorhaltung von Feuerlöschern, o.ä. ist einzukalkulieren. Abstimmungen zur Ausführung der Schutzmaßnahmen mit dem SiGeKo sind eigenverantwortlich durch den AN zu führen.

Des Weiteren hat der AN für eine ausreichende Frischluftzufuhr während seiner Schweißarbeiten zu sorgen.

Die Bauteile werden folgendermaßen geschützt:
Sichtbetonwände: abgehängt mit PE-Folie
Sichtbetonstufen: abgedeckt mit Siebträgerplatten
Menge: 1,000 psch

**03.01.0150 Besondere Schutzmaßnahmen Sichtbetonbauteile**
*** Pauschalposition
Analog zur Vorposition sind durch den AN in den Einheitspreis dieser Position die Aufwände für den Schutz der Sichtbetonbauteile bei seinen Montagearbeiten einzukalkulieren. Für die Montage der Treppengeländer muss der vorhandene Schutz aus Siebträgerplatten entfernt werden, da dieser in das Treppenauge hinein ragt (Demontage sowie Entsorgung sh. gesonderte Position).

Der Schutz der freigelegten Sichtbetonbauteile während seiner Bauauausführung ist durch den AN zu gewährleisten.
Menge: 1,000 psch

**03.01.0160 Sperrung Treppenhäuser**
*** Pauschalposition
Während der Montage seiner Treppenhausgeländer sowie der damit verbundenen Schweißarbeiten sind die Treppenhäuser durch den AN zu verschließen, sodass die Gefährdung von Personen (z.B. durch herabfallende Schweißspritzer, oder nicht gesicherte Absturzkanten) vermieden werden kann. Hierfür erforderliche Absperrungen der Eingänge sowie Arbeitsbereiche sind durch den AN einzurichten. Anfallende Aufwände sind in die Einheitspreise dieser Position einzukalkulieren.
Menge: 1,000 psch

#### Untertitel 03.02 Lüftungsgitter Aufzugsschacht

**03.02.0010 Lüftungsgitter Aluminium 1.600 x 250 mm, RAL 7008, inkl. Unterkonstruktion und Befestigungswinkeln**
Ausführung eines Lüftungsgitters aus Aluminium als Abdeckung der Entrauchungsöffnung des Aufzugs im obersten Geschoss. Lüftungsgitter bestehend aus einem umlaufenden Aluminiumrahmen, vertikalen Rand- und Zwischenstegen sowie horizontal verlaufenden Lamellen gemäß Detailplanung des Architekten siehe Plan "533_706_5_- -_DE_--_520_00_DE Lüftungsgitter Aufzugsschacht BT1 und BT2 20260724".

Lüftungsgitter einschließlich Unterkonstruktion örtlich aufmessen, nach den tatsächlichen Öffnungs- und Anschlussmaßen werkseitig anfertigen, liefern, einmessen, lot- und fluchtrecht ausrichten und vollständig montieren.

Die Gesamtkonstruktion ist so zu dimensionieren, dass Verformungen, Durchbiegungen, Schwingungen und Klappergeräusche während der bestimmungsgemäßen Nutzung dauerhaft ausgeschlossen werden.

Alle Anschlüsse zwischen Rahmen sowie Rand- und Zwischenstegen sind passgenau, dauerhaft und ausreichend verwindungssteif herzustellen.

Abmessungen:
Außenabmessungen: ca. 1.600 × 240 mm
Maximale Konstruktionstiefe: ca. 40 mm
Freier Lüftungsquerschnitt: mindestens 70 %
Umlaufender Rahmen:
Ausführung eines umlaufenden, ausreichend verwindungssteifen Rahmens aus Aluminium mit einer Stärke von ca. 5 mm und einer maximalen Konstruktionstiefe von ca. 40 mm.
Die Eckverbindungen des Rahmens sind passgenau und dauerhaft formstabil herzustellen. Sämtliche sichtbaren Rahmenkanten sind gerade, gratfrei und ohne scharfkantige Bereiche auszuführen.

Vertikale Randstege:
Ausführung von zwei vertikalen Randstegen aus Aluminium als seitliche Abschlüsse des Lüftungsgitters.
Abmessungen Randstege: ca. 17,5 × 240 mm
Anzahl:  2 Stück
Stärke:  ca. 2 mm

Vertikale Zwischenstege:
Ausführung von 17 vertikal verlaufenden Zwischenstegen aus Aluminium innerhalb des umlaufenden Rahmens.

Abmessungen Zwischenstege: ca. 7,5 × 240 mm
Anzahl:  14 Stück
Stärke:  ca. 2 mm

Die Zwischenstege sind gleichmäßig über die gesamte Breite des Lüftungsgitters zu verteilen.

Die Abstände der Zwischenstege sind im Rahmen der Werkplanung des Auftragnehmers so festzulegen, dass ein gleichmäßiges Erscheinungsbild sowie der geforderte freie Lüftungsquerschnitt gewährleistet werden.

horizontale Lamellen:
Ausführung von 12 horizontal verlaufenden, feststehenden Lamellen aus Aluminium.

Anzahl Lamellen: 15 Stück
Lamellenstärke:  ca. 3,5 mm
Lamellentiefe:  ca. 10 mm

Die Lamellen sind über die gesamte Gitterbreite gleichmäßig anzuordnen und dauerhaft mit den vertikalen Rand- und Zwischenstegen zu verbinden.

Die Anordnung und Befestigung der Lamellen ist durch den Auftragnehmer im Rahmen seiner Werkplanung so festzulegen, dass ein freier Lüftungsquerschnitt von mindestens 70 % erreicht wird. Dies ist im Rahmen der Werkplanung durch den AN nachzuweisen. Vergütung siehe separate Position, Titel 01 technische Bearbeitung. Die erforderliche Stabilität der Lamellen gegen Verformung, Schwingungen und unbeabsichtigtes Lösen ist dauerhaft sicherzustellen.

Die Lamellen sind parallel, fluchtgerecht und mit gleichmäßigen Abständen auszuführen. Unterschiedliche Lamellenabstände sowie sichtbare Verdrehungen oder Verformungen sind nicht zulässig.

Unterkonstruktion:
Ober- und unterseitige Haltung sowie Lagesicherung des Lüftungsgitters durch 4- fach gekantete "F-Profile", Abwicklungslänge bis ca. 10 cm, in welche die Rahmenkonstruktion des Lüftungsgitters herein gedrückt wird. Montage der F-Profile im Bereich der Stahlbetonlaibungen mit geeigneten Befestigungsmitteln.

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
Zur seitlichen Befestigung des Lüftungsgitters Ausführung von im seitlichen Laibungsbereich durchlaufenden L-Winkeln aus Aluminium.

Abmessungen L-Winkel: ca. 40 × 17,5 × 5 mm
Länge:  ca. 240 mm

Fixierung des Lüftungsgitters durch systemzugelassene Bohrschrauben, welche in den hinterlegten Winkel geschraubt werden.

Der gegebenenfalls erforderliche Ausgleich von Unebenheiten im Stahlbeton, z.B. durch druckfeste und dauerhaft formstabile Unterlagen, Distanzstücke oder gleichwertige Maßnahmen ist in den Einheitspreis dieser Position einzukalkulieren.

Oberfläche:
Pulverbeschichtung sämtlicher sichtbarer Bauteile einschließlich Rahmen, Randstege, Zwischenstege, Lamellen, Unterkonstruktion und Befestigungsmittel in:

Farbton:  RAL 7008
Sämtliche Schnitt-, Bohr- und Bearbeitungsstellen sind fachgerecht nachzubehandeln. Bei der Montage entstandene Beschädigungen der Pulverbeschichtung sind vor Abnahme fachgerecht und farblich passend auszubessern.

Befestigungs- und Verbindungsmittel:
Sichtbare Befestigungsmittel sind auf das technisch notwendige Mindestmaß zu begrenzen und hinsichtlich Material und Farbgebung an die Gitterkonstruktion anzupassen.
Menge: 1,000 St

#### Untertitel 03.03 Raumsystem Einhausung Putzmittelraum

**03.03.0010 Raumsystem Einhausung Putzmittelraum, Einhausung Gittermatten**
Liefern und montieren eines freistehenden Raumsystems zur Einhausung des Putzmittelruams im Technikraum. Raumsystem, bestehend aus einem umlaufenden Stahlgitter örtlich aufmessen, herstellen, liefern, einmessen und betriebsfähig montieren, einschließlich aller erforderlichen Befestigungs- und Verbindungsmittel, Nebenarbeiten, Anpassungen sowie der vollständigen Verankerung an Boden und Decke. Die Ausführung erfolgt gem. Detailplanung des Architekten siehe Plan "533_706_5_B2_DE_--_511_00_DE Raumsystem für Putzmittelraum_20260724".
Das gesamte Raumsystem bildet eine geschlossene Einheit und darf keine störenden Geräusche verursachen. Die Montageanleitung des angebotenen Systemherstellers ist genau einzuhalten.
Ausführung gemäß freigegebener Werkplanung des AN, siehe Titel 01 Technische Bearbeitung.

Abmessungen des Raumsystems:
Raumbreite:  ca. 1.500 mm
Raumlänge:  ca. 2.030 mm
Raumhöhe:  ca. 2.560 mm
Höhe des Gitterbereiches: ca. 2.160 mm
Unterschnitt zwischen OK
Fertigfußboden und
Gitterelementen:  ca. 100 mm
Oberschnitt zwischen
Gitterelementen und
UK Rohdecke:  ca. 300 mm

Beschreibung Gitterelemente:
Ausführung der Wandfelder aus feuerverzinkten Aluminium-Gittermatten.

Maschenweite:  ca. 50 × 50 mm
Drahtstärke:  ca. 4 mm
Höhe des Gitterbereiches: ca. 2.160 mm

Die Gittermatten sind passgenau an die Trag- und Rahmenkonstruktion anzuschließen. Die Randdrähte der Gittermatten sind dauerhaft an die horizontalen Querstreben bzw. Rahmenprofilen zu verschrauben.

Die Befestigung der Gittermatten ist so auszuführen, dass keine losen, überstehenden oder scharfkantigen Drahtenden vorhanden sind. Sämtliche Schnittkanten sind gratfrei herzustellen und dauerhaft gegen Korrosion zu schützen.

Die Gitterteilung ist innerhalb der einzelnen Wandfelder soweit technisch möglich gleichmäßig und großformatig, ohne Teilung auszuführen. Restfelder und Zuschnitte sind aufeinander abzustimmen, sodass ein einheitliches Erscheinungsbild entsteht.

Trag- und Rahmenkonstruktion:
Ausführung der Trag- und Rahmenkonstruktion aus feuerverzinkten Vierkantrohren.

Profilabmessungen: ca. 30 × 30 mm
Material:  feuerverzinkter Stahl

Die Tragkonstruktion besteht aus vertikalen Pfosten (Teleskopstützen) sowie den erforderlichen horizontalen Querstreben zur Aufnahme und Befestigung der Gittermatten.

Die vertikalen Tragprofile (Teleskopstützen) sind in regelmäßigen, auf die Abmessungen und die erforderliche Stabilität der Gitterfelder abgestimmten Abständen anzuordnen. Die endgültige Anordnung der Pfosten und Querstreben erfolgt nach örtlichem Aufmaß und Werkplanung des Auftragnehmers.
Sämtliche Eck-, Stoß- und Anschlussbereiche sind ausreichend verwindungssteif auszubilden.
Die Konstruktion ist unter der Berücksichtigung des Unterschnittes von ca. 100 mm und des Oberschnittes von ca. 300 mm auszubilden. Der ca. 2.160 mm hohe Gitterbereich ist standsicher zwischen Boden und Decke zu befestigen.

Befestigung an Boden und Decke:
Die Tragkonstruktion ist fachgerecht an Boden und Decke zu befestigen. Die vertikalen Tragprofile sind im Fußpunkt mittels geeigneten chemischen Dübeln (Injektionsdübel) fachgerecht an der vorhandenen WU-Bodenplatte zu befestigen.

Art, Anzahl, Abmessungen, Verankerungstiefe und Randabstände der Befestigungsmittel sind nach den auftretenden Lasten, den örtlichen Gegebenheiten und den Herstellervorgaben festzulegen.

Der obere Anschluss an die Rohdecke ist mit geeigneten Anschlusswinkeln, Kopfplatten oder gleichwertigen Anschlusskonstruktionen gemäß Planung Systemhersteller vorzusehen.

Der gegebenenfalls erforderliche Ausgleich von Unebenheiten oder Maßabweichungen durch druckfeste und dauerhaft formstabile Unterlagen, Distanzstücke oder gleichwertige Maßnahmen ist in den Einheitspreis dieser Position einzukalkulieren.

Korrosionsschutz:
Die Vierkantrohe der Trag- und Rahmenkonstruktion sowie die Gittermatten sind feuerverzinkt auszuführen. Sämtliche bei der Fertigung, oder Montage entstehenden Schnitt-, Bohr- und Bearbeitungsstellen sind fachgerecht nachzubehandeln und dauerhaft gegen Korrosion zu schützen.

Offene Profilenden sind mit geeigneten, dauerhaft befestigten Abdeckkappen oder eingeschweißten Abschlussblechen fachgerecht zu verschließen.
Menge: 1,000 St

**03.03.0020 Lichtschalterleiste**
Liefern und montieren einer Lichtschalterleiste zur Aufnahme von bauseits vorgesehenen Schaltern, Steckdosen und Elektroleitungen innerhalb des Raumsystems. Die Lichtschalterleiste ist einschließlich aller Befestigungs- und Verbindungsmittel am Raumsystem zu befestigen und betriebsfertig zu montieren. Ausführung gemäß Herstellerangaben und Detailplanung.

Material:  verzinktes Stahlblech
Abmessungen: ca. 190 x 150 mm
Ausführung: Montageplatte zur Aufnahme von Schaltern, Steckdosen und Elektrokabeln
Menge: 1,000 St

### Titel 04 Stundenlohnarbeiten / Sonstiges

#### Untertitel 04.01 Stundenlohnarbeiten / Sonstiges

*Hinweis: Vorbemerkungen Stundenlohnarbeiten*
Vorbemerkungen Stundenlohnarbeiten

Die nachfolgend anzugebenden Kosten für von der Bauleitung angeordnete Stundenlohnarbeiten sind als feste Stundenverrechnungssätze (EURO/ Arbeitsstunden gem. § 15 Ziff. 1 VOB/B) anzubieten. In ihnen sind unaufgegliedert die Lohn- und Gehaltskosten (Zuschläge für Gemeinkosten, Sozialkassenbeiträge, vermögenswirksame Leistungen u. a. sowie Lohnnebenkosten) enthalten.

Zuschläge für Nacht-, Sonntags- und Feiertagsarbeiten sind nicht in die Verrechnungsätze einzubeziehen, sondern ggf. gesondert auszuweisen.

Wegezeiten werden nicht vergütet.

Sämtliche Stundenlohnarbeiten dürfen nur nach ausdrücklicher Aufforderung der Bauleitung ausgeführt werden. Stunden- nachweise sind der Bauleitung für jeden Tag separat aufgeführt innerhalb von 3 Werktagen unaufgefordert zur Anerkennung vorzulegen. Sie sind auf einem Stundenlohzettel detailliert mit Namensangabe und Berufsgruppen sowie der einzelnen verbrauchten Materialien zu erfassen.

Der Bieter erklärt durch seine Unterschrift unter das Angebot, dass die Verrechnungssätze unter Beachtung der preis- rechtlichen Vorschriften ermittelt wurden und unabhängig von der Anzahl der anzurechnenden Stunden gelten.

*Hinweis: Vorbemerkungen Gerätekosten*
Vorbemerkungen Gerätekosten

Die Kosten für den Einsatz von Kleingeräten/Werkzeugen bis zu  410,00  Euro Anschaffungswert netto sind in den Verrechnungslohn pro Arbeitsstunde eingerechnet (siehe hierzu DIN 18 299 Nr. 4.1.8). Werden Geräte benötigt, die zur Erbringung der vertraglichen Leistung bereits vorgehalten werden, so werden für diese Geräte nur die Kosten für Bedienung und ggf. Energie vergütet. Eine doppelte Vorhaltevergütung entfällt somit. Kann der Neuwert der Geräte nicht einvernehmlich festgelegt werden, so ist die Baugeräteliste heranzuziehen (BGL).

Der Verrechnungssatz für das jeweilige Gerät umfasst sämtliche Aufwendungen für den Einsatz, insbesondere Gerätevorhalte- und Betriebsstoffkosten (Verbrauchsmittel), sowie sämtliche Zuschläge einschl. der Kosten für das Bedienungspersonal.

Der Verrechnungssatz gilt für das zum Zeitpunkt des Abrufes einsatzbereite auf der Baustelle befindliche Baugerät.

Vergütet werden die tatsächlich geleisteten Gerätestunden.

**04.01.0010 Stundensatz Facharbeiter**
Arbeiten, welche nicht in den Positionen erfasst sind und gegen Nachweis zur Ausführung kommen: Facharbeiter

Ausführung nur auf Anforderung der örtlichen Bauleitung.
Menge: 65,000 h

**04.01.0020 Stundensatz Helfer**
Arbeiten, welche nicht in den Positionen erfasst sind und gegen Nachweis zur Ausführung kommen: Helfer

Ausführung nur auf Anforderung der örtlichen Bauleitung.
Menge: 25,000 h

*Hinweis: Material für Stundenlohnarbeiten*

**04.01.0030 Material zu den Stundenlohnarbeiten**
Zum Nachweis auf Verrechnung für Materialien, die bei Stundenlohnarbeiten zum Einsatz kommen,
Abrechnung gemäß Vorlage der Liefer- und Einkaufsnachweise des AN zzgl. prozentualer Beaufschlagung nach Materialzuschlag des Bieters.

Hinweis zur Kalkulation der Pos.:
Vom Bieter ist 1,00 € als Basispreis der Position anzunehmen. Der Basispreis ist nach den prozentualen Materialzuschlägen des Bieters zu erhöhen.

Kostenansatz der Position:
2.500 ,- € netto zzgl. prozentualem Materialzuschlag des AN

Berechnungsbeispiel zum Verständnis:
Der Bieter wählt einen übergeordneten Materialzuschlag von 8,00 %, so hat der Bieter einen Einheitspreis von 1,08 €/St. für die Leistungsposition einzutragen.

Mit dem kalkulierten Materialzuschlag des AN sind zur Vereinfachung der Materialkostenabrechnung erforderliche Kleinstmaterialien, wie z.B. Befestigungsmittel (Schrauben, Nägel, u. dgl.) bereits abgegolten.
Menge: 1500,000 St

*Hinweis: Sonstiges*

*Hinweis: Hinweis zur Ausführung*
Hinweis zur Ausführung

Nachfolgende Positionen für u.a. Stahlprofile bzw. Kleineisenteile dienen zur Abbrechnung von zusätzlichen Leistungen und werden nur nach schriftlicher Aufforderung durch die örtliche Bauleitung vergütet.

Über die nachstehenden Positionen erfolgt keine Vergütung von z.B. Hilfskonstruktionen, Kleineisenteilen, Befestigungsmitteln od. dgl., welche bereits über vorgenannte Leistungspositionen abgegolten und einzurechnen sind (z.B. sämtliche Treppengeländer des Leistungsverzeichnisses).

**04.01.0040 Stahlprofile, feuerverzinkt**
Stahlprofile, z.B. IPE, HEA-, HEB-Profil, od. vgl., feuerverzinkt, aus Stahl S235JR nach EN 10027-1: S 235 JR und nach EN 10027-2: 1.0037 für Bauteile aller Art, in diversen Abmessungen planen, aufmessen, anfertigen, liefern und einbauen.

Ausführung nur nach schriftlicher Aufforderung durch die Bauleitung. Die Abrechnung der Gewichte erfolgt nach DIN-Gewichten. Die Abrechnung ist mit Materiallisten je Positionsnummer nachzuweisen. Kleineisenteile, wie z.B. Fuß- / Stirn- / Kopfplatten werden gesondert vergütet. Verbindungsmittel, wie z.B. Schrauben, Schweißnähte, Dübel, etc. sind nach statischer Erfordernis einzukalkulieren.

In den Einheitspreisen sind die für die Errichtung der
Stahlkonstruktion erforderlichen Montageabstützungen,
Hebeeinrichtungen, Leitern, etc. einzukalkulieren.
Menge: 250,000 kg

**04.01.0050 Kleineisenteile, feuerverzinkt, bis 2,0 kg/St**
Kleineisenteile, aus Stahl S235JR, feuerverzinkt nach EN 10027-1: S 235 JR, nach EN 10027-2: 1.0037, Kalkulationsansatz Gewicht: bis 2,0 kg/St, für Bauteile aller Art, in diversen Abmessungen planen, aufmessen, anfertigen, liefern und einbauen.

Ausführung nur nach schriftlicher Aufforderung durch die Bauleitung. Die Abrechnung der Gewichte erfolgt nach DIN-Gewichten. Die Abrechnung ist mit Materiallisten je Positionsnummer nachzuweisen. Kleineisenteile, wie z.B. Fuß- / Stirn- / Kopfplatten werden gesondert vergütet. Verbindungsmittel, wie z.B. Schrauben, Schweißnähte, Dübel, etc. sind nach statischer Erfordernis einzukalkulieren.

In den Einheitspreisen sind die für die Errichtung der
Stahlkonstruktion erforderlichen Montageabstützungen,
Hebeeinrichtungen, Leitern, etc. einzukalkulieren.
Menge: 100,000 kg

**04.01.0060 Kleineisenteile, feuerverzinkt, > 2,0 bis 5,0 kg/St**
Wie vor, jedoch Kleineisenteile feuerverzinkt > 2,0 bis 5,0 kg/St.
Menge: 150,000 kg

**04.01.0070 Kleineisenteile, feuerverzinkt, > 5,0 bis 10,0 kg/St**
Wie vor, jedoch Kleineisenteile feuerverzinkt > 5,0 bis 10,0 kg/St.
Menge: 125,000 kg

**04.01.0080 Stahlprofile, grundiert**
Stahlprofile, z.B. IPE, HEA-, HEB-Profil, od. vgl., grundiert, aus Stahl S235JR nach EN 10027-1: S 235 JR und nach EN 10027-2: 1.0037 für Bauteile aller Art, in diversen Abmessungen planen, aufmessen, anfertigen, liefern und einbauen.

Ausführung nur nach schriftlicher Aufforderung durch die Bauleitung. Die Abrechnung der Gewichte erfolgt nach DIN-Gewichten. Die Abrechnung ist mit Materiallisten je Positionsnummer nachzuweisen. Kleineisenteile, wie z.B. Fuß- / Stirn- / Kopfplatten werden gesondert vergütet. Verbindungsmittel, wie z.B. Schrauben, Schweißnähte, Dübel, etc. sind nach statischer Erfordernis einzukalkulieren.

In den Einheitspreisen sind die für die Errichtung der
Stahlkonstruktion erforderlichen Montageabstützungen,
Hebeeinrichtungen, Leitern, etc. einzukalkulieren.
Menge: 200,000 kg

**04.01.0090 Kleineisenteile, grundiert, bis 2,0 kg/St**
Kleineisenteile, aus Stahl S235JR, grundiert nach EN 10027-1: S 235 JR, nach EN 10027-2: 1.0037, Kalkulationsansatz Gewicht: bis 2,0 kg/St, für Bauteile aller Art, in diversen Abmessungen planen, aufmessen, anfertigen, liefern und einbauen.

Ausführung nur nach schriftlicher Aufforderung durch die Bauleitung. Die Abrechnung der Gewichte erfolgt nach DIN-Gewichten. Die Abrechnung ist mit Materiallisten je Positionsnummer nachzuweisen. Kleineisenteile, wie z.B. Fuß- / Stirn- / Kopfplatten werden gesondert vergütet. Verbindungsmittel, wie z.B. Schrauben, Schweißnähte, Dübel, etc. sind nach statischer Erfordernis einzukalkulieren.

In den Einheitspreisen sind die für die Errichtung der
Stahlkonstruktion erforderlichen Montageabstützungen,
Hebeeinrichtungen, Leitern, etc. einzukalkulieren.
Menge: 100,000 kg

**04.01.0100 Kleineisenteile, grundiert, > 2,0 bis 5,0 kg/St**
Wie vor, jedoch Kleineisenteile grundiert > 2,0 bis 5,0 kg/St.
Menge: 150,000 kg

**04.01.0110 Kleineisenteile, grundiert, > 5,0 bis 10,0 kg/St**
Wie vor, jedoch Kleineisenteile grundiert > 5,0 bis 10,0 kg/St.
Menge: 125,000 kg

*Hinweis: Projektdokumentation*

**04.01.0120 Revisionsunterlagen**
*** Pauschalposition
Vor Abnahme des Gewerkes bzw. baubegleitend auf Anforderung der Bauleitung sind Revisionsunterlagen zu erstellen und dem Bauherrn in folgender Form zu übergeben:

- 1-fach als USB-Stick,
- 1-fach digitaler Versand über Projektserver bzw. per E-Mail

Die Revisionsunterlagen umfassen folgenden Inhalt (Aufstellung nicht abschließend):

- Fachunternehmer-, Fachbauleiterbescheinigung
- Werkplanungen, Fertigungszeichnung, ... (Unterlagen aller Ausarbeitungen des AN),
- geprüfte statische Berechnungen des AN,
- alle gewerkespezifischen Dokumentationen / Protokolle,
- Dokumentation aller verwendeten Produkte mit Vorlage aller erf. Zulassungen, Zertifikaten, Datenblätter, Nachweisen, etc.
- Wartungs-, Pflege-, Reinigungsanleitungen dieser Produkte,
- Sammlung aller Bautagesberichte
Menge: 1,000 psch
